# Schloss Herrnsheim final
Angebotsaufforderung (GAEB 90, DA83)
DV-Nummer: 2403
Währung: EUR
Auftraggeber: Stadtverwaltung Worms, , Marktplatz 2, 67547 Worms

## Elektro - Bauabschnitt 1
Datum: 29.07.26

### Titel 01 Starkstromanlagen

#### Bereich 01.01 Kabel und Leitungen

**01.01.10 Kabel halogenfrei N2XCH 4x95SM/50 vorhandene Kabelrinne / Kanal**
Halogenfreies Kabel DIN VDE 0276-604 (VDE 0276-604)
N2XCH 4 x 95 SM/50, Cu-Zahl 5388, Brandklasse B2ca DIN
EN
13501-6, Rauchentwicklung s 1 DIN EN 50575 (VDE
0482-575),
Säureentwicklung a 1 DIN EN 50575 (VDE 0482-575),
brennende Tropfen d 1 DIN EN 50575 (VDE 0482-575), mit
Befestigung gemäß bauaufsichtlicher Zulassung,
Arbeitshöhe
des Montageortes bis 3,5 m über der Standfläche des
hierfür
erforderlichen Gerüstes.

Liefern, montieren und betriebsfertig anschließen.
Menge: 65,000 m

**01.01.20 Kabel halogenfrei N2XCH 4x35RM/16 vorh.Kabelrinne/Kanal**
Halogenfreies Kabel DIN VDE 0276-604 (VDE 0276-604)
N2XCH 4 x 25 RM/16, Cu-Zahl 1526, Brandklasse B2ca DIN
EN 13501-6, Rauchentwicklung s 1 DIN EN 50575 (VDE
0482-575), Säureentwicklung a 1 DIN EN 50575 (VDE
0482-575), brennende Tropfen d 1 DIN EN 50575 (VDE
0482-575), auf vorh. Kabelrinnen oder in offene Kanäle,
Arbeitshöhe des Montageortes bis 5,5 m über der
Standfläche
des hierfür erforderlichen Gerüstes, Gerüst wird
gesondert
vergütet.

Liefern, montieren und betriebsfertig anschließen.
Menge: 100,000 m

**01.01.30 Kabel halogenfrei N2XCH 4x25RM/16 vorhandene Kabelrinne / Kanal**
Halogenfreies Kabel DIN VDE 0276-604 (VDE 0276-604)
N2XCH 4 x 25 RM/16, Cu-Zahl 1142, Brandklasse B2ca DIN
EN 13501-6, Rauchentwicklung s 1 DIN EN 50575 (VDE
0482-575), Säureentwicklung a 1 DIN EN 50575 (VDE
0482-575), brennende Tropfen d 1 DIN EN 50575 (VDE
0482-575), mit Befestigung gemäß bauaufsichtlicher
Zulassung,
Arbeitshöhe des Montageortes bis 5,5 m über der
Standfläche
des hierfür erforderlichen Gerüstes, Gerüst wird
gesondert
vergütet.

Liefern, montieren und betriebsfertig anschließen.
Menge: 20,000 m

**01.01.40 Installationsleitung halogenfrei N2XH-J 5x16RM vorhanden Kabelrinne / Kanal geschützt in Rohr**
Halogenfreie Installationsleitung DIN VDE 0250-214 (VDE
0250-214) NHXH-J 5 x 16 RM, Cu-Zahl 768, Brandklasse
B2ca
DIN EN 13501-6, Rauchentwicklung s 1 DIN EN 50575 (VDE
0482-575), Säureentwicklung a 1 DIN EN 50575 (VDE
0482-575), brennende Tropfen d 1 DIN EN 50575 (VDE
0482-575), mit Befestigung gemäß bauaufsichtlicher
Zulassung,
Arbeitshöhe des Montageortes bis 5,5 m über der
Standfläche
des hierfür erforderlichen Gerüstes, Gerüst wird
gesondert
vergütet.

Liefern, montieren und betriebsfertig anschließen.
Menge: 80,000 m

**01.01.50 Installationsleitung halogenfrei NHXMH-J 5x10RE vorh.Rohr/Unterflurkanal**
Halogenfreie Installationsleitung DIN VDE 0250-214 (VDE
0250-214) NHXMH-J 5 x 10 RE, Cu-Zahl 480, Brandklasse
B2ca DIN EN 13501-6, Rauchentwicklung s 1 DIN EN 50575
(VDE 0482-575), Säureentwicklung a 1 DIN EN 50575 (VDE
0482-575), brennende Tropfen d 1 DIN EN 50575 (VDE
0482-575), in vorh. Rohre/Unterflurkanäle.

Liefern, montieren und betriebsfertig anschließen.
Menge: 30,000 m

**01.01.60 Installationsleitung halogenfrei NHXMH-J 5x6RE vorh.Kabelrinne/Kanal geschützt in Rohr**
Halogenfreie Installationsleitung DIN VDE 0250-214 (VDE
0250-214) NHXMH-J 5 x 6 RE, Cu-Zahl 288, Brandklasse
B2ca
DIN EN 13501-6, Rauchentwicklung s 1 DIN EN 50575 (VDE
0482-575), Säureentwicklung a 1 DIN EN 50575 (VDE
0482-575), brennende Tropfen d 1 DIN EN 50575 (VDE
0482-575), auf vorh. Kabelrinnen oder in offene Kanäle,
Arbeitshöhe des Montageortes bis 5,5 m über der
Standfläche
des hierfür erforderlichen Gerüstes, Gerüst wird
gesondert
vergütet.

Liefern, montieren und betriebsfertig anschließen.
Menge: 180,000 m

**01.01.70 Installationsleitung halogenfrei NHXMH-J 5x4RE Befestigung**
Halogenfreie Installationsleitung DIN VDE 0250-214 (VDE
0250-214) NHXMH-J 5 x 4 RE, Cu-Zahl 192, Brandklasse
B2ca
DIN EN 13501-6, Rauchentwicklung s 1 DIN EN 50575 (VDE
0482-575), Säureentwicklung a 1 DIN EN 50575 (VDE
0482-575), brennende Tropfen d 1 DIN EN 50575 (VDE
0482-575), mit Befestigung gemäß bauaufsichtlicher
Zulassung,
Arbeitshöhe des Montageortes bis 5,5 m über der
Standfläche
des hierfür erforderlichen Gerüstes, Gerüst wird
gesondert
vergütet.

Liefern, montieren und betriebsfertig anschließen.
Menge: 140,000 m

**01.01.80 Installationsleitung halogenfrei NHXMH-J 5x2,5RE Befestigung**
Halogenfreie Installationsleitung DIN VDE 0250-214 (VDE
0250-214) NHXMH-J 5 x 2,5 RE, Cu-Zahl 120, Brandklasse
B2ca DIN EN 13501-6, Rauchentwicklung s 1 DIN EN 50575
(VDE 0482-575), Säureentwicklung a 1 DIN EN 50575 (VDE
0482-575), brennende Tropfen d 1 DIN EN 50575 (VDE
0482-575), mit Befestigung gemäß bauaufsichtlicher
Zulassung,
Arbeitshöhe des Montageortes bis 5,5 m über der
Standfläche
des hierfür erforderlichen Gerüstes, Gerüst wird
gesondert
vergütet.

Liefern, montieren und betriebsfertig anschließen.
Menge: 500,000 m

**01.01.90 Installationsleitung halogenfrei NHXMH-J 5x1,5RE Befestigung**
Halogenfreie Installationsleitung DIN VDE 0250-214 (VDE
0250-214) NHXMH-J 5 x 1,5 RE, Cu-Zahl 72, Brandklasse
B2ca
DIN EN 13501-6, Rauchentwicklung s 1 DIN EN 50575 (VDE
0482-575), Säureentwicklung a 1 DIN EN 50575 (VDE
0482-575), brennende Tropfen d 1 DIN EN 50575 (VDE
0482-575), mit Befestigung gemäß bauaufsichtlicher
Zulassung,
Arbeitshöhe des Montageortes bis 5,5 m über der
Standfläche
des hierfür erforderlichen Gerüstes, Gerüst wird
gesondert
vergütet.

Liefern, montieren und betriebsfertig anschließen.
Menge: 2100,000 m

**01.01.100 Halogenfreie Installationsleitung NHXMH-J 3x2,5 RE**
Installationsleitung nach DIN VDE 0250-214 liefern und
betriebsfertig verlegen.Kabel-/Leitungstyp: NHXMH-J
(mit
verbessertem Verhalten im Brandfall)Aderanzahl /
Querschnitt:
3 x 2,5 mm²Leiterform: RE (rund, eindrähtig, Klasse
1)Nennspannung: 300/500 V Inklusivleistungen:
Einschließlich
des kompletten, normgerechten Befestigungsmaterials
(halogenfreie Schellen, Dübel, Schrauben) gemäß DIN VDE
0100-520 unter Einhaltung der maximal zulässigen
Befestigungsabstände, inklusive Verschnitt, Abmanteln
und
fachgerechtem Heranführen an die Anschlussstellen.

Liefern, montieren und betriebsfertig anschließen.
Menge: 1500,000 m

**01.01.110 Busltg KNX-TP YCYM 2x2x0,8 vorh.Rohr/Unterflurkanal**
Busleitung, Bussystem KNX-TP, Mantelisolation bemessen
für 4
kV Prüfspannung, YCYM 2 x 2 x 0,8, Cu-Zahl 21, in vorh.
Rohre/Unterflurkanäle.

Liefern, montieren und betriebsfertig anschließen.
Menge: 1000,000 m

**01.01.120 Installationskabel symmetrisch J-H(St)H 2x2x0,8 Bd Bügelschellen**
Installationskabel, symmetrisch, DIN VDE 0815 (VDE
0815),
J-H(St)H, 2 x 2 x 0,8 Bd, mit Bügelschellen.

Liefern, montieren und betriebsfertig anschließen.
Menge: 20,000 m

**01.01.130 Installationskabel symmetrisch J-H(St)H 2x2x0,8 Bd vorh.Kabelrinne/Kanal**
Installationskabel, symmetrisch, DIN VDE 0815 (VDE
0815),
J-H(St)H, 2 x 2 x 0,8 Bd, auf vorh. Kabelrinnen oder
in offene
Kanäle.

Liefern, montieren und betriebsfertig anschließen.
Menge: 300,000 m

**01.01.140 Installationskabel symmetrisch J-H(St)H 2x2x0,8 Bd vorh.Rohr/Unterflurkanal**
Installationskabel, symmetrisch, DIN VDE 0815 (VDE
0815),
J-H(St)H, 2 x 2 x 0,8 Bd, in vorh.
Rohre/Unterflurkanäle.

Liefern, montieren und betriebsfertig anschließen.
Menge: 220,000 m

**01.01.150 Installationskabel symmetrisch J-H(St)H 2x2x0,8 Bd oberhalb Zwischendecke**
Installationskabel, symmetrisch, DIN VDE 0815 (VDE
0815),
J-H(St)H, 2 x 2 x 0,8 Bd, oberhalb von Zwischendecken
mit
serienmäßiger Sammelbefestigung.

Liefern, montieren und betriebsfertig anschließen.
Menge: 150,000 m

**01.01.160 Installationskabel symmetrisch J-H(St)H 4x2x0,8 Bd Bügelschellen**
Installationskabel, symmetrisch, DIN VDE 0815 (VDE
0815),
J-H(St)H, 4 x 2 x 0,8 Bd, mit Bügelschellen.

Liefern, montieren und betriebsfertig anschließen.
Menge: 20,000 m

**01.01.170 Installationskabel symmetrisch J-H(St)H 4x2x0,8 Bd vorh.Kabelrinne/Kanal**
Installationskabel, symmetrisch, DIN VDE 0815 (VDE
0815),
J-H(St)H, 4 x 2 x 0,8 Bd, auf vorh. Kabelrinnen oder
in offene
Kanäle.

Liefern, montieren und betriebsfertig anschließen.
Menge: 300,000 m

**01.01.180 Installationskabel symmetrisch J-H(St)H 4x2x0,8 Bd vorh.Rohr/Unterflurkanal**
Installationskabel, symmetrisch, DIN VDE 0815 (VDE
0815),
J-H(St)H, 4 x 2 x 0,8 Bd, in vorh.
Rohre/Unterflurkanäle.

Liefern, montieren und betriebsfertig anschließen.
Menge: 250,000 m

**01.01.190 Installationskabel symmetrisch J-H(St)H 4x2x0,6 Bd oberhalb Zwischendecke**
Installationskabel, symmetrisch, DIN VDE 0815 (VDE
0815),
J-H(St)H, 4 x 2 x 0,6 Bd, oberhalb von Zwischendecken
mit
Befestigung gemäß bauaufsichtlicher Zulassung.

Liefern, montieren und betriebsfertig anschließen.
Menge: 150,000 m

#### Bereich 01.02 Anschlussarbeiten

**01.02.10 Anschluss bauseits gestellter Kronleuchter**
Anschluss bauseits gestellter  Kronleuchter.

Der Kronleuchte wird bauseits montiert hier ist nur
der ELT-
Anschluss herzustellen. Die benötigten
Anschlussmaterialien
sind in den Einheitspreise einzukalkulieren
Menge: 7,000 St

**01.02.20 Anschluss bauseits gestellter Urinale**
Anschluss bauseits vormontierten Urinale.

Hierbei sind die benötigte Materialien in den
Einheitspreise
einzukalkulieren
Menge: 5,000 St

**01.02.30 Anschluss bauseits gestellter Heizungsanlage**
Anschluss bauseits gestellter Heizungsanlage.

Hierbei ist der Anschluss am Schaltschrank vorzunehmen
und
gemeinsam mit der Heinzungsbaufirma Inbetriebzunehmen.

Anschluss Hauptzuleitung an ISP Heizung 5x6mm²
Menge: 1,000 St

**01.02.40 Anschluss bauseits gestellter Lüftungsanlage**
Anschluss bauseits gestellter Lüftungsanlage

Hierbei ist der Anschluss am Schaltschrank vorzunehmen
und
gemeinsam mit der Lüftungssbaufirma Inbetriebzunehmen.

Anschluss Hauptzuleitung an ISP Heizung 5x6mm²
Menge: 1,000 St

**01.02.50 Anschluss bauseits gestellter WC-Lüftungsanlage**
Anschluss bauseits gestellter WC- Abluftventilatoren

Hierbei ist der Anschluss am WC- Abluftventilator
vorzunehmen
und gemeinsam mit der Lüftungsabubaufirma
Inbetriebzunehmen.

Anschluss Zuleitung an WC-Abluftventilator 5x1,5 mm²

Die benötigten Kleinmaterialien die für den Anschluss
notwendig
sind, sind in den EP einzukalkulieren.
Menge: 5,000 St

**01.02.60 Anschluss bauseitger Durchlauferhitzer**
Anschluss bauseitger Durchlauferhitzer.

Hierbei ist der Anschluss am Durchlauferhitzer
vorzunehmen
und gemeinsam mit der Sanitärbaufirma
Inbetriebzunehmen.

Leistung Durchlauferhitzer 6,7kW

Die benötigten Kleinmaterialien die für den Anschluss
notwendig
sind, sind in den EP einzukalkulieren.
Menge: 6,000 St

**01.02.70 Anschluss bauseitger Durchlauferhitzer.**
Anschluss bauseitger Durchlauferhitzer.

Hierbei ist der Anschluss am Durchlauferhitzer
vorzunehmen
und gemeinsam mit der Sanitärbaufirma
Inbetriebzunehmen.

Leistung Durchlauferhitzer 21kW

Die benötigten Kleinmaterialien die für den Anschluss
notwendig
sind, sind in den EP einzukalkulieren.
Menge: 1,000 St

**01.02.80 Anschluss bauseits gestellter Treppenlift**
Anschluss bauseits gestellter Treppenlift

Hierbei ist der Anschluss am Treppenlift vorzunehmen
und
gemeinsam mit der Treppenliftbaufirma
Inbetriebzunehmen.

Anschluss Zuleitung an am Treppenlift 3x2,5 mm²

Die benötigten Kleinmaterialien die für den Anschluss
notwendig
sind, sind in den EP einzukalkulieren.
Menge: 1,000 St

**01.02.90 Anschluss bauseits gestellter Hebeanlage**
Anschluss bauseits gestellter Hebeanlage

Hierbei ist der Anschluss an der Hebeanlage
vorzunehmen und
gemeinsam mit der Sanitärbaufirma Inbetriebzunehmen.

Anschluss Zuleitung an der Hebeanlage 5x2,5 mm²

Die benötigten Kleinmaterialien die für den Anschluss
notwendig
sind, sind in den EP einzukalkulieren.
Menge: 3,000 St

#### Bereich 01.03 Verteilungen

**01.03.10 Zähleranlage**
Zähleranlage

Kosten für Wandlermessschrank des zuständigen EVU
Worms,
1 Messeinheiten inkl. Auslagen für Zählerantrag,
Abstimmungen
mit EVU .
Menge: 1,000 St

**01.03.20 Gebäudehauptverteilung**
GHV bestehend aus

1,00 St. Schrank, IP54/II, 1950x800x205mm
2,00 Satz Abschottung, für Sammelschienenträger 60mm,
zum
seitlichen isolieren
1,00 St. Baustein, 150x250mm, mit Montageplatte
verstellbar
13,00 St. Baustein, 300x250mm, für Reiheneinbaugeräte
waagerecht, 2x12 PLE
1,00 St. Baustein, 450x250mm, für Reiheneinbaugeräte
waagerecht, 3x12 PLE
2,00 St. Baustein, 300x250mm, für D-Sicherung,
Sammelschienensystem 60mm waag.
1,00 St. Baustein, 300x250mm, mit 2 poligen
Sammelschienenträger PE/ N, drehbar
2,00 St. CU-Schiene, 20x5mm, 1feldig, für
Sammelschienensystem 60mm
3,00 Satz Tragschienen, 1800mm, für Schränke ab 160mm
Tiefe, Set = 2 Stück
15,00 St. Abdeckstreifen, 219 mm, für 12 PLE, brechbar
6,00 St. Sammelschiene, CU 12x5mm, 1--feld
1,00 St. Lasttrennschalter 3polig 80A für Hutschiene
oder
Montageplatte
9,00 St. Fehlerstromschutzschalter 4 polig 6kA 40A
30mA Typ
A
7,00 St. Lasttrennschalter für Sicherungen D02 63A
3polig
60mm Sammelschiene
2,00 St. Leitungsschutzschalter 1 polig 6kA
B-Charakteristik
10A 1 Modul
35,00 St. Leitungsschutzschalter 1 polig 6kA
B-Charakteristik
16A 1 Modul
27,00 St. Leitungsschutzschalter 1 polig 6kA
B-Charakteristik
10A QuickConnect 1 Modul
12,00 St. Leitungsschutzschalter 3 polig 6kA
B-Charakteristik
10A QuickConnect 3 Module
1,00 St. Überspannungsableiter T2 4P 40kA TT/TNS
Defektanzeige + Kontakt
1,00 St. Spannungsversorgung KNX mit 1 Ausgang und 1
Drossel, 640mA
1,00 St. Schalt-/Jalousieaktor 8/4-fach KNX easy, 10A
1,00 St. Schalt-/Jalousieaktor 10/5-fach KNX easy, 10A
1,00 St. Universal-Dimmaktor 4-fach KNX easy, 4x300W,
ESL/LED, kombinierbar
1,00 St. KNX/DALI Gateway Tunable White, DALI2
1,00 St. Linien-/Bereichskoppler, KNX
1,00 St. Phasenschiene 1 polig mit Gabelanschluss QC
10mm²
63A 12 Module
1,00 St. Phasenschiene 3 polig mit Gabelanschluss
10mm² 63A
57 Module
1,00 St. Phasenschiene 3 polig mit Gabelanschluss QC
10mm²
63A 57 Module
9,00 St. Phasenschiene 3 polig mit Gabelanschluss
10mm² 63A
12 Module
1,00 St. Schutzleiterklemme 2,5mm², 2 Anschlüsse,
Stecktechnik
4,00 St. Dreileiterklemme 2,5mm², 1xDurchgang L,
1xMessertrennung, 1xPE, Stecktechnik
86,00 St. Dreileiterklemme 2,5mm², 1xDurchgang L,
1xN-Trennung, 1xPE (N-Trennung über SaS)
55,00 St. Durchgangsklemme 2x Phase 2,5mm²,
Stecktechnik
2,00 St. Schutzleiterklemme 6mm², 2 Anschlüsse,
Stecktechnik
8,00 St. Durchgangsklemme 6mm²-Phase, 800V-41A, 2
Anschlüsse, Stecktechnik
1,00 pausch. Zusätzliches Verdrahtungs- und
Befestigungsmaterial

Angebotenes
Hersteller und Typ '..........'

Liefern, montieren und betriebsfertig anschließen
Menge: 1,000 St

**01.03.30 UV 1 EG + UG**
UV 1 EG +UG bestehend aus

1,00 St. Schrank, IP54/II, 1950x800x205mm
2,00 Satz Abschottung, für Sammelschienenträger 60mm,
zum
seitlichen isolieren
1,00 St. Baustein, 150x250mm, mit Montageplatte
verstellbar
13,00 St. Baustein, 300x250mm, für Reiheneinbaugeräte
waagerecht, 2x12 PLE
1,00 St. Baustein, 450x250mm, für Reiheneinbaugeräte
waagerecht, 3x12 PLE
2,00 St. Baustein, 300x250mm, für D-Sicherung,
Sammelschienensystem 60mm waag.
1,00 St. Baustein, 300x250mm, mit 2 poligen
Sammelschienenträger PE/ N, drehbar
2,00 St. CU-Schiene, 20x5mm, 1feldig, für
Sammelschienensystem 60mm
3,00 Satz Tragschienen, 1800mm, für Schränke ab 160mm
Tiefe, Set = 2 Stück
15,00 St. Abdeckstreifen, 219 mm, für 12 PLE, brechbar
6,00 St. Sammelschiene, CU 12x5mm, 1--feld
1,00 St. Lasttrennschalter 3polig 80A für Hutschiene
oder
Montageplatte
9,00 St. Fehlerstromschutzschalter 4 polig 6kA 40A
30mA Typ
A
7,00 St. Lasttrennschalter für Sicherungen D02 63A
3polig
60mm Sammelschiene
2,00 St. Leitungsschutzschalter 1 polig 6kA
B-Charakteristik
10A 1 Modul
35,00 St. Leitungsschutzschalter 1 polig 6kA
B-Charakteristik
16A 1 Modul
27,00 St. Leitungsschutzschalter 1 polig 6kA
B-Charakteristik
10A QuickConnect 1 Modul
12,00 St. Leitungsschutzschalter 3 polig 6kA
B-Charakteristik
10A QuickConnect 3 Module
1,00 St. Überspannungsableiter T2 4P 40kA TT/TNS
Defektanzeige + Kontakt
1,00 St. Spannungsversorgung KNX mit 1 Ausgang und 1
Drossel, 640mA
1,00 St. Schalt-/Jalousieaktor 8/4-fach KNX easy, 10A
1,00 St. Schalt-/Jalousieaktor 10/5-fach KNX easy, 10A
1,00 St. Universal-Dimmaktor 4-fach KNX easy, 4x300W,
ESL/LED, kombinierbar
1,00 St. KNX/DALI Gateway Tunable White, DALI2
1,00 St. Linien-/Bereichskoppler, KNX
1,00 St. Phasenschiene 1 polig mit Gabelanschluss QC
10mm²
63A 12 Module
1,00 St. Phasenschiene 3 polig mit Gabelanschluss
10mm² 63A
57 Module
1,00 St. Phasenschiene 3 polig mit Gabelanschluss QC
10mm²
63A 57 Module
9,00 St. Phasenschiene 3 polig mit Gabelanschluss
10mm² 63A
12 Module
1,00 St. Schutzleiterklemme 2,5mm², 2 Anschlüsse,
Stecktechnik
4,00 St. Dreileiterklemme 2,5mm², 1xDurchgang L,
1xMessertrennung, 1xPE, Stecktechnik
86,00 St. Dreileiterklemme 2,5mm², 1xDurchgang L,
1xN-Trennung, 1xPE (N-Trennung über SaS)
55,00 St. Durchgangsklemme 2x Phase 2,5mm²,
Stecktechnik
2,00 St. Schutzleiterklemme 6mm², 2 Anschlüsse,
Stecktechnik
8,00 St. Durchgangsklemme 6mm²-Phase, 800V-41A, 2
Anschlüsse, Stecktechnik
1,00 pausch. Zusätzliches Verdrahtungs- und
Befestigungsmaterial

Angebotenes
Hersteller und Typ '..........'

Liefern, montieren und betriebsfertig anschließen
Menge: 1,000 St

**01.03.40 UV 4 EG Museale Räume**
UV4 bestehend aus

1,00 St. Schrank, IP54/II, 1550x550x205mm
1,00 Satz Abschottung, für Sammelschienenträger 60mm,
zum
seitlichen isolieren
8,00 St. Baustein, 300x250mm, für Reiheneinbaugeräte
waagerecht, 2x12 PLE
1,00 St. Baustein, 300x250mm, für D-Sicherung,
Sammelschienensystem 60mm waag.
1,00 St. Baustein, 300x250mm, mit 2 poligen
Sammelschienenträger PE/ N, drehbar
2,00 St. CU-Schiene, 20x5mm, 1feldig, für
Sammelschienensystem 60mm
2,00 Satz Tragschienen, 1500mm, für Schränke ab 160mm
Tiefe, Set = 2 Stück
7,00 St. Abdeckstreifen, 219 mm, für 12 PLE, brechbar
3,00 St. Sammelschiene, CU 12x5mm, 1--feld
1,00 St. Lasttrennschalter 3polig 100A für Hutschiene
oder
Montageplatte
8,00 St. Fehlerstromschutzschalter 4 polig 6kA 40A
30mA Typ
A
4,00 St. Lasttrennschalter für Sicherungen D02 63A
3polig
60mm Sammelschiene
1,00 St. Leitungsschutzschalter 1 polig 6kA
B-Charakteristik
10A 1 Modul
35,00 St. Leitungsschutzschalter 1 polig 6kA
B-Charakteristik
16A 1 Modul
12,00 St. Leitungsschutzschalter 1 polig 6kA
B-Charakteristik
10A QuickConnect 1 Modul
1,00 St. Überspannungsableiter T2 4P 40kA TT/TNS
Defektanzeige + Kontakt
2,00 St. Universal-Dimmaktor 2-fach KNX easy, 2x300W,
ESL/LED, kombinierbar
1,00 St. Universal-Dimmaktor 4-fach KNX easy, 4x300W,
ESL/LED, kombinierbar
1,00 St. Schalt-/Jalousieaktor 8/4-fach KNX, 10A, mit
Handbedienung ohne Bus
8,00 St. Phasenschiene 3 polig mit Gabelanschluss
10mm² 63A
12 Module
1,00 St. Schutzleiterklemme 2,5mm², 2 Anschlüsse,
Stecktechnik
8,00 St. Dreileiterklemme 2,5mm², 1xDurchgang L,
1xMessertrennung, 1xPE, Stecktechnik
41,00 St. Dreileiterklemme 2,5mm², 1xDurchgang L,
1xN-Trennung, 1xPE (N-Trennung über SaS)
15,00 St. Durchgangsklemme 2x Phase 2,5mm²,
Stecktechnik

Angebotenes
Hersteller und Typ '..........'

Liefern, montieren und betriebsfertig anschließen.
Menge: 1,000 St

**01.03.50 UV3 Veranstaltung und Ausschank.**
UV3 Veranstaltung bestehend aus

1,00 St. Schrank, IP55/II, 1250x800x275mm
1,00 Satz Abschottung, für Sammelschienenträger 60mm,
zum
seitlichen isolieren
2,00 St. Baustein, 150x250mm, für Reiheneinbaugeräte
waagerecht, 1x12 PLE
1,00 St. Baustein, 300x250mm, für Reihenklemmen
waagerecht
8,00 St. Baustein, 300x250mm, für Reiheneinbaugeräte
waagerecht, 2x12 PLE
1,00 St. Baustein, 300x250mm, für D-Sicherung,
Sammelschienensystem 60mm waag.
1,00 St. Baustein, 300x250mm, mit 2 poligen
Sammelschienenträger PE/ N, drehbar
2,00 St. CU-Schiene, 20x5mm, 1feldig, für
Sammelschienensystem 60mm
3,00 Satz Tragschienen, 1200mm, für Schränke ab 160mm
Tiefe, Set = 2 Stück
11,00 St. Abdeckstreifen, 219 mm, für 12 PLE, brechbar
3,00 St. Sammelschiene, CU 12x5mm, 1--feld
1,00 St. Lasttrennschalter 3polig 80A für Hutschiene
oder
Montageplatte
7,00 St. Fehlerstromschutzschalter 4 polig 6kA 40A
30mA Typ
A
3,00 St. Lasttrennschalter für Sicherungen D02 63A
3polig
60mm Sammelschiene
24,00 St. Leitungsschutzschalter 1 polig 6kA
B-Charakteristik
16A 1 Modul
14,00 St. Leitungsschutzschalter 1 polig 6kA
B-Charakteristik
10A QuickConnect 1 Modul
1,00 St. Leitungsschutzschalter 3 polig 6kA
B-Charakteristik
40A QuickConnect 3 Module
1,00 St. Überspannungsableiter T2 4P 40kA TT/TNS
Defektanzeige + Kontakt
1,00 St. Spannungsversorgung KNX mit 1 Ausgang und 1
Drossel, 640mA
1,00 St. Schalt-/Jalousieaktor 6/3fach,10A, KNX
1,00 St. KNX/DALI Gateway Tunable White, DALI2
1,00 St. Linien-/Bereichskoppler, KNX
3,00 St. Phasenschiene 1 polig mit Gabelanschluss
10mm² 63A
12 Module
4,00 St. Phasenschiene 3 polig mit Gabelanschluss
10mm² 63A
12 Module
1,00 St. Schutzleiterklemme 2,5mm², 2 Anschlüsse,
Stecktechnik
2,00 St. Dreileiterklemme 2,5mm², 1xDurchgang L,
1xMessertrennung, 1xPE, Stecktechnik
39,00 St. Dreileiterklemme 2,5mm², 1xDurchgang L,
1xN-Trennung, 1xPE (N-Trennung über SaS)
18,00 St. Durchgangsklemme 2x Phase 2,5mm²,
Stecktechnik
1,00 St. Schutzleiterklemme 6mm², 2 Anschlüsse,
Stecktechnik
4,00 St. Durchgangsklemme 6mm²-Phase, 800V-41A, 2
Anschlüsse, Stecktechnik
1,00 St. Energiezähler 3phasig, direkt 80A, 4M, MBUS,
MID
1,00 pausch. Zusätzliches Verdrahtungs- und
Befestigungsmaterial

Angebotenes
Hersteller und Typ '..........'

Liefern, montieren und betriebsfertig anschließen.
Menge: 1,000 St

#### Bereich 01.04 Installationsgeräte

*Hinweis*
STLB-Bau 2023-04 053
Bei den nachfolgenden Installationsgeräten ist jeweils
ein
einheitliches Programm eines Fabrikates zu verwenden.

**01.04.10 Taster KNX-TP einfach Tasterstellung integr.Busankoppler UP**
Taster, Bussystem KNX-TP, einfach, mit horizontaler
Bedienung, mit Bedienoberfläche mit Tasterstellung, mit
integriertem Busankoppler, mit pro Betätigungsstelle
zuordenbaren Funktionen, Ein-/Ausschalten,
mit 2. Funktionsebene, zusätzlich und zeitverzögert,
Dimmen,
mit einer LED als Orientierungslicht, mit
Betriebs-/Statusanzeige
über eine LED, als Unterputzgerät, einschl.
aufsteckbarer
Bedienoberfläche, Schutzart IP 2X DIN EN 60529 (VDE
0470-1). inkl. Bohr- und Stemmarbeiten, inkl.
Geräteeinbaudose

Hersteller/Typ:
'..........'
vom Bieter einzutragen
Menge: 3,000 St

**01.04.20 Taster KNX-TP einfach Tasterstellung integr.Busankoppler AP**
Taster, Bussystem KNX-TP, einfach, mit horizontaler
Bedienung, mit Bedienoberfläche mit Tasterstellung, mit
integriertem Busankoppler, mit pro Betätigungsstelle
zuordenbaren Funktionen, Ein-/Ausschalten,
mit 2. Funktionsebene, zusätzlich und zeitverzögert,
Dimmen,
mit einer LED als Orientierungslicht, mit
Betriebs-/Statusanzeige
über eine LED, als Aufputzgerät, Schutzart IP 2X DIN
EN 60529
(VDE 0470-1). inkl. AP-Gerätedose

Hersteller und Typ '..........'

'vom Bieter einzutragen
Menge: 2,000 St

**01.04.30 Taster KNX-TP einfach Tasterstellung integr.Busankoppler AP-Feuchtraum**
Taster, Bussystem KNX-TP, einfach, mit horizontaler
Bedienung, mit Bedienoberfläche mit Tasterstellung, mit
integriertem Busankoppler, mit pro Betätigungsstelle
zuordenbaren Funktionen, Ein-/Ausschalten,
mit 2. Funktionsebene, zusätzlich und zeitverzögert,
Dimmen,
mit einer LED als Orientierungslicht, mit
Betriebs-/Statusanzeige
über eine LED, als Aufputzgerät, für Feuchtraumeinbau,
Schutzart IP 2X DIN EN 60529 (VDE 0470-1).

Hersteller/Typ:
'..........'

vom Bieter einzutragen
Menge: 2,000 St

**01.04.40 Tasterschnittstelle KNX-TP 4fach**
Tasterschnittstelle, Bussystem KNX-TP, als
Binäreingabegerät
mit 4 Eingängen zum Anschluss von
Installationstastern, mit pro
Eingang unterstützenen Aktionen kurzer/langer
Tastendruck,
Doppelklick, mit integrierterm Busankoppler,
Versorgung der
Geräteelektronik über den KNX-Bus, max. zulässige
Buslast 10
mA, zum Einbau in eine Unterputzdose, Durchmesser 60
mm,
Tiefe 60 mm, Anschluss der KNX-Leitung über
Steckklemmen.

Hersteller/Typ:
'..........'
vom Bieter einzutragen
Menge: 6,000 St

**01.04.50 Wipptaster 1polig Aus/Wechsel 10A 250V AP Beschriftungsfeld IP44**
Wipptaster DIN EN 60669-1 (VDE 0632-1) 1-polig,
Aus/Wechsel, 10 A, 250 V AC, in Aufputzausführung, mit
Beschriftungsfeld, Schutzart IP 44 DIN EN 60529 (VDE
0470-1).

Hersteller/Typ:
'..........'
vom Bieter einzutragen
Menge: 2,000 St

**01.04.60 SpaceLogic KNX Touch IP 7 Zoll Smart Screen, weiß**
- Der SpaceLogic KNX Touch IP 7 Zoll ist ein
7-Zoll-Touchscreen, auf dem Visualisierungen von Wiser
für
KNX- oder spaceLYnk-Controller sowie der Wiser KNX App
dargestellt werden.
- Er kann sowohl in Wohn- als auch in
Geschäftsgebäuden und
in neuen oder bestehenden KNX-Installationen montiert
werden.
- Das Touchpanel kann die Widget-basierte
Touch-Visualisierung oder die PC/Tablet-Visualisierung
ebenso
anzeigen wie realistische Grafiken.
- Es kann auch die neue Wiser KNX-App anzeigen, wenn
der
Benutzer seine KNX-Installation ähnlich wie mit seinem
Smartphone steuern möchte.
- Die gesamte Interaktion mit dem Touchpanel ist sehr
einfach
und effizient und an die Bedürfnisse des modernen
Konzepts
smarter Häuser und Gebäude angepasst.
- Die Installation kann sowohl horizontal als auch
vertikal im
Hoch- oder Querformat erfolgen.
- Das Touchpanel ist mit einer integrierten Anwendung
ausgestattet, mit deren Hilfe sich die Konfiguration
einfach und
schnell gestaltet.
- Dank der WiFi-Konnektivität ist die Installation des
Touchpanels einfach und bietet Flexibilität bei der
Wahl des
Installationsorts.
- Eine im Touchpanel verfügbare Over-the-Air-Update
(OTAU)-Funktion sorgt dafür, dass die Lösung immer auf
dem
neuesten Stand und sicher ist.
- Das Touchpanel kann überall dort als Aufputzgerät
montiert
werden, wo ein 24-V-Kabel für die Stromversorgung zur
Verfügung steht.

Touchpanel-Bildschirmdiagonale: 17,47 cm (7")
Auflösung: 1024 × 600
Typ: Farb-TFT-LCD + berührungsempfindlicher
Multi-Touch-Bildschirm
Horizontale Ausrichtung:
Vertikaler Blickwinkel von oben nach unten: 30° / 70°
Horizontaler Blickwinkel von rechts nach links: 70° /
70°
Vertikale Ausrichtung:
Vertikaler Blickwinkel von oben nach unten: 70 ° / 70°
Horizontaler Blickwinkel von rechts nach links: 30° /
70°
Stromversorgung:
2-adrige Stromversorgung: 24 VDC
Stromaufnahme im Standby-Betrieb (mA): 90 mA
Stromaufnahme im Betrieb (mA): 240 mA
WiFi®-Frequenzband: IEEE 802.11 a/b/g/n/ac 2,4/5 GHz
(2.400-2.483,5 MHz, 5.150-5.250 MHz)
Umgebungsbedingungen:
Betriebstemperatur: -10 °C bis +55 °C
Luftfeuchtigkeit im Betrieb: 0 % bis 95 % rF, nicht
kondensierend
Lagertemperatur: -25 °C bis +70 °C
Luftfeuchtigkeit bei Lagerung: 0 % bis 95 % rF, nicht
kondensierend
Schutzart: IP30
Abmessungen und Gewicht:
Abmessungen (B × H × T): 132,76 × 196,65 × 23,91 mm
Gewicht: 448 g / 814 g (mit Verpackung)
Installationsort:
Bei der Wahl des Installationsorts muss die maximal
zulässige
Kabellänge beachtet werden.
Nachstehend sind die Längen vom Touchpanel zu den
einzelnen Baugruppen im System aufgeführt.
YR 2 × 0,8 mm, J-Y(ST)Y 2 × 2 × 0,8 mm, A-2Y(L)2Y 2 ×
2 ×
0,8 mm: maximale Kabellänge 120 m.
A-2Y(L)2Y 2 × 2 × 0,6 mm, J-Y(ST)Y 2 × 2 × 0,6 mm:
maximale
Kabellänge 80 m.

Farbe: weiß

Hersteller und Typ '..........'
vom Bieter einzutragen
Menge: 3,000 St

**01.04.70 KNX-Zusatzspannungsversorgung 24 V DC, REG**
KNX-Zusatzspannungsversorgung 24 V DC, REG

Spannungsversorgungsmodul für die Bereitstellung einer
zusätzlichen, netzunabhängigen Hilfsspannung (z. B. für
KNX-Touchdisplays oder Systemkomponenten) liefern, auf
Standard-DIN-Hutschiene (35 mm) in der Unterverteilung
montieren, fachgerecht primär- und sekundärseitig
verdrahten,
prüfen und betriebsfertig in Betrieb nehmen.Die
Einspeisung der
Hilfsspannung in das Leitungsnetz erfolgt über das
freie, zweite
Adernpaar (gelb/weiß) der verlegten KNX-Busleitung
(J-Y(St)Y
2x2x0,8).Technische Spezifikationen und
Konstruktion: Eingangsspannung: 230 V AC (± 10 %), 50/60
HzAusgangsspannung: 24 V DC (SELV
Sicherheitskleinspannung)Ausgangsstrom: Mindestens 1,0
A
(Dauerstrom), kurzschlussfest und
überlastgeschütztBauform:
Reiheneinbaugerät (REG) zur Montage auf DIN-Schiene
nach
EN 60715, Breite maximal 4 Teilungseinheiten
(TE)Anschlüsse:
Schraub- oder schraublose Steckklemmen für
Netzanschluss
(min. 1,5 mm²) und AusgangsspannungAnzeigeelemente:
Integrierte LED-Statusanzeigen an der Gerätefront für
Betriebsbereitschaft (OK) und Fehlermeldungen
(Überlast /
Kurzschluss)Schutzart: Mindestens IP 20 nach DIN EN
60529

Hersteller und Typ '..........'
vom Bieter einzutragen
Menge: 3,000 St

**01.04.80 Präsenzmelder Konstantlichtregl. KNX-TP**
Präsenzmelder mit Konstantlichtregelung, für
Innenbereich,
Bussystem KNX-TP, Erfassungswinkel senkrecht 120 Grad,
Erfassungswinkel waagerecht 360 Grad,
Erfassungsbereich 6
bis 11 m, mit integrierter 2-Punkt Lichtregelung, mit
Konstantlichtregelung für eine Hauptleuchtenreihe und
bis zu 4
weitere Leuchtenreihen, Beleuchtungssteuerung
wahlweise voll-
oder halbautomatisch, mit Präsenzerkennung für 3
Funktionsblöcke (Präsenzmelder, Bewegungsmelder und
HLK-Melder), mit 2 je Funktionsblock wählbaren
Funktionen, mit
Schaltobjekt für Beleuchtung, mit Schaltobjekt für
Heizung,
Lüftung, Klimatisierung, mit Schaltobjekt für Präsenz,
mit Objekt
zur manuellen Übersteuerung des Schaltausgangs
Beleuchtung, mit Helligkeitssensor, mit Übertragung des
Helligkeitsmesswertes in lx, mit einstellbarem
Helligkeitsgrenzwert für Tag-/Energiesparbetrieb,
zyklisches
Senden, mit Parametrierung über die ETS, mit
integriertem
Busankoppler und Busanschluss über Busanschlussklemme,
Bemessungsbetriebsspannung: Busspannung, max. zulässige
Buslast 20 mA, für Deckenmontage, Schutzart IP 2X DIN
EN
60529 (VDE 0470-1),

Hersteller/Typ:
'..........'
vom Bieter einzutragen
Menge: 25,000 St

**01.04.90 SpaceLYnk Logik-Controller**
- Logik Controller für die Erstellung komplexer
Gebäudeautomatisierungslösungen.
- Gebäudeautomatisierungslösung für kleinere und
mittlere
Gebäude mit kompletter Steuerung einschließlich
Beleuchtungs- und Raumsteuerung (KNX), Messtechnik
(Modbus Geräte, Smartlink RTU und IP)
- Gewerkeübergreifende Kommunikation für große Gebäude
mit
kompletter Steuerung über SBO (BMS von Schneider
Electric).

SpaceLYnk kann genutzt werden:
- als Gateway für die Kommunikation zwischen
verschiedenen
Produkten und Netzwerken.
- als Datenspeicher, zum Analysieren von Daten und zum
Versenden und Exportieren der Daten (z.B. als .csv).
- als Userinterface für die Anzeige und Steuerung von
relevanten Informationen auf PCs und mobilen
Endgeräten.
- als Logik Controller

Funktionen:
- Logikfunktionen
- WEB SCADA Visualisierung für PC und mobile Geräte
- Systemübergreifendes Gateway zwischen KNX und Modbus
RTU/TCP
- Termin- und Zeitsteuerung
- Integration von Web-Kamera
- Datenlogger mit Trenddarstellung
- BACnet Server (2.000 Datenpunkte)
- Modbus (31 Teilnehmer)
- Login Visualisierung (50 Benutzer)
- Vordefinierte Modbus-Templates
- Einfache Block-Programmierung

BACnet zertifiziert:
"BACnet Application Specific Controller (B-ASC)"
- Neue Symbole
Spannungsversorgung: 24 V DC
Leistungsaufnahme: 2 W
Anzeigeelemente: LED-Anzeige 1: Grüne LED (CPU Last),
LED-Anzeige 2: Grüne LED (Betrieb) oder rote LED
(Reset)
Bedienelemente: 1x Reset Taster
Schnittstellen: 1x KNX, 1x RJ45 Ethernet 10/100 MBit/s,
1x RS-485 (incl. Polarisierungswiderstand 47 kX, keine
Terminierung), 1x RS-232, 1x USB 2.0
Klemmen: KNX: Busklemme 2 x 0,8 mm
Spannungsversorgung: 0,5 mm2 - 1,5 mm2
Serielle Schnitstellen: 0,5 mm2 - 1,5 mm2
Betrieb: -5 Grad Celsius to +45 Grad Celsius
Abmessungen: 90 x 52 x 58 mm (HxBxT)
Medium: TP256

Hinweis: Automatische Erstellung von Visualisierungen
für
Smartphone, Tablet und Touchpanels mit Software
eConfigure
KNX lite (LSS900100) möglich.

Planungsfabrikat Merten spaceLYnk LSS100200

Hersteller und Typ '..........'

 vom Bieter einzutragen
Menge: 1,000 Stk

**01.04.100 KNX-Linienkoppler / Bereichskoppler**
Lieferung, Montage, Anschluss und betriebsfertige
Inbetriebnahme eines KNX-Linien- und Bereichskopplers
zur
Hutschienenmontage.
 Das Gerät dient der datentechnischen Verbindung und
galvanischen Trennung zwischen zwei KNX-Linien (z. B.
Hauptlinie und Unterlinie) sowie der Reduzierung der
Buslast
durch eine integrierte Filtertabelle.Funktionsumfang
und
Softwaremerkmale: Betriebsmodi:
 Wahlweise einsetzbar als Linienkoppler,
Bereichskoppler oder
als KNX-Daten-Repeater zur
Signalverstärkung.Telegrammfilterung: Flexibel
konfigurierbare
Filtertabelle zur gezielten Weiterleitung oder
Sperrung von
Gruppen- und physikalischen
Telegrammen.Diagnosefunktionen:
 Unterstützung von erweiterten Diagnose- und
Testfunktionen
über die ETS (Engineering Tool Software).Sicherheit:
Abschaltbare Filtertabelle für Inbetriebnahmezwecke
sowie
Unterdrückung von Gerätelokalisationen zur Erhöhung der
Anlagensicherheit.Technische Daten und
Hardwareeigenschaften: Spannungsversorgung:
 Über den KNX-Bus (Hauptlinie / übergeordnete Linie),
keine
zusätzliche externe Hilfsspannung
erforderlich.Stromaufnahme:
Maximal 10 mA aus der übergeordneten
Linie.Anzeigeelemente:LED für Betriebsbereitschaft
(Run)LED
für Busaktivität auf der Hauptlinie (Line)LED für
Busaktivität auf
der Unterlinie (Subline)Bedienelemente: 1x
Programmiertaste
mit zuhöriger Programmier-LED zur physikalischen
Adressierung.Schnittstellen / Anschlüsse: 1x
KNX-Anschluss für
die übergeordnete Linie (Hauptlinie) über
Busanschlussklemme.1x KNX-Anschluss für die
untergeordnete
Linie (Unterlinie) über Busanschlussklemme.Montageart:
DIN-Schiene (Hutschiene nach EN 60715), Breite ca. 1
bis 2
Teilungseinheiten (TE).Umgebungsbedingungen:
Betriebstemperatur -5 °C bis +45 °C

Hersteller und Typ '..........'

 vom Bieter einzutragen
Menge: 2,000 St

*Hinweis*
Bei den nachfolgenden Installationsgeräten ist jeweils
ein
einheitliches Programm eines Fabrikates zu verwenden.

DIe Rahmen und Wippen sind in den Einheitspreisen zu
Kalkulieren.

Bei den Installationsgeräten sind die Kosten für
Beschriftungen
der Betriebsmittel, einschließlich der Abzweigdosen
mit den
Einheitspreisen abgegolten.

**01.04.110 Schutzkontaktsteckdose 250V 16A erhöhter Berührungsschutz reinweiß Mauerwerk Geräteverbindungsdose Beschriftungsfeld IP2X**
Schutzkontaktsteckdose DIN VDE 0620-1 (VDE 0620-1),
250 V
AC, 16 A, mit erhöhtem Berührungsschutz, Farbton
reinweiß,
RAL 9010, in Mauerwerk, mit Geräteverbindungsdose,
einschl.
Zentralplatte, mit Beschriftungsfeld, Schutzart IP 2X
DIN EN
60529 (VDE 0470-1), Einsatz mit Schrauben befestigen.

Hersteller/Typ:
'..........'
vom Bieter einzutragen
Menge: 32,000 St

**01.04.120 Schutzkontaktsteckdose 250V 16A 2fach mit erhöhtem Berührungsschutz reinweiß Mauerwerk Geräteverbindungsdose Beschriftungsfeld IP2X**
Schutzkontaktsteckdose DIN VDE 0620-1 (VDE 0620-1),
250 V
AC, 16 A, 2-fach, mit erhöhtem Berührungsschutz,
Farbton
reinweiß, RAL 9010, in Mauerwerk, mit
Geräteverbindungsdose,
einschl. Zentralplatte, mit Beschriftungsfeld,
Schutzart IP 2X
DIN EN 60529 (VDE 0470-1), Einsatz mit Schrauben
befestigen.

Hersteller/Typ:
'..........'
vom Bieter einzutragen
Menge: 55,000 St

**01.04.130 Schutzkontaktsteckdose 250V 16A erhöhter Berührungsschutz reinweiß Hohlwand Beschriftungsfeld**
Schutzkontaktsteckdose DIN VDE 0620-1 (VDE 0620-1),
250 V
AC, 16 A, mit erhöhtem Berührungsschutz, Farbton
reinweiß,
RAL 9010, in Hohlwand, einschl. Zentralplatte, mit
Beschriftungsfeld, Einsatz mit Schrauben befestigen.

Hersteller/Typ:
'..........'
vom Bieter einzutragen
Menge: 7,000 St

**01.04.140 Schutzkontaktsteckdose 250V 16A Klappdeckel AP Beschriftungsfeld IP44**
Schutzkontaktsteckdose DIN VDE 0620-1 (VDE 0620-1),
250 V
AC, 16 A, mit Klappdeckel, in Aufputzausführung, mit
Beschriftungsfeld, Schutzart IP 44 DIN EN 60529 (VDE
0470-1).

Hersteller/Typ:
'..........'
vom Bieter einzutragen
Menge: 4,000 St

**01.04.150 Schutzkontaktsteckdose 250V 16A 2fach Klappdeckel AP Beschriftungsfeld IP44**
Schutzkontaktsteckdose DIN VDE 0620-1 (VDE 0620-1),
250 V
AC, 16 A, 2-fach, mit Klappdeckel, in
Aufputzausführung, mit
Beschriftungsfeld, Schutzart IP 44 DIN EN 60529 (VDE
0470-1).

Hersteller/Typ:
'..........'
vom Bieter einzutragen
Menge: 14,000 St

**01.04.160 Schutzkontaktsteckdose 250V 16A 3fach Gerätedose Beschriftungsfeld IP44**
Schutzkontaktsteckdose DIN VDE 0620-1 (VDE 0620-1),
250 V
AC, 16 A, 3-fach, in Gerätedose, einschl.
Zentralplatte, mit
Beschriftungsfeld, Schutzart IP 44 DIN EN 60529 (VDE
0470-1),
Einsatz mit Schrauben befestigen.

Hersteller/Typ:
'..........'
vom Bieter einzutragen
Menge: 12,000 St

**01.04.170 Leitungsauslass Unterputz mit Zugentlastung**
Unterputz-Leitungsauslass als Basiselement mit
zentraler
Abdeckplatte zur geordneten und sicheren Ausführung von
Kabeln und Leitungen aus der Wand. Komplett mit
stabilem
Metall-Tragring für Schraubbefestigung in einer
standardmäßigen Unterputz-Gerätedose.Integrierte
Zugentlastung:
 Zur mechanischen Entlastung der austretenden
Leitungen.Kabelöffnung: Geeignet für Leitungen bis
maximal 8
mm Durchmesser.Auslassrichtung: Nach unten gerichtet
für
eine knickfreie Kabelführung.Material Abdeckung:
Hochkratzfester, formstabiler und halogenfreier
Duroplast-Kunststoff.Oberfläche / Farbe: Glänzend,
Alpinweiß
(ähnlich RAL 9016).Abmessungen Zentralplatte: Ca. 55 x
55
mm (für die Integration in entsprechende 1-fach bis
mehrfach
Abdeckrahmen).Montageart:

 Unterputz-Installation.

Angebotenes Fabrikat/Typ:
Menge: 45,000 St

#### Bereich 01.05 Beleuchtung

**01.05.10 Wandfluter Innenbereich 36 W 3000K 3361 lm DALI**
Wandfluter für den Innenbereich. Asymmetrische
Lichtstärkeverteilung. LED, 36,1 W
Leuchten-Anschlussleistung,
Leuchten-Lichtstrom 3361 lm, Farbtemperatur 3000 K.
Farbwiedergabeindex (CRI) > 90. Mit austauschbarem
LED-Modul mit Übertemperaturschutz und einer
Lebenserwartung von mindestens 50.000 Betriebsstunden.
20-jährige Nachliefergarantie auf das LED-Modul und die
Verschleißteile. Mit LED-Netzteil, DALI-dimmbar,
220-240 V,
0/50-60 Hz. Leuchtengehäuse aus Aluminiumguss und
Aluminium. Oberfläche Farbe samtschwarz.
Sicherheitsglas
mattiert. Reflektor aus eloxiertem Reinstaluminium.
Zwei
Leitungseinführungen zur Durchverdrahtung der
Netzanschlussleitung bis Ø 10,5 mm, max. 5 x 1,5 qmm.
Abmessungen: 320 x 105 x 190 mm.

Hersteller/Typ:
'..........'
vom Bieter einzutragen
Menge: 42,000 St

**01.05.20 Feuchtraumwannenleuchte 46W 4000K 6400 lm abgependelt**
LED-Feuchtraumwannenleuchte mit Schutzklasse IP65 .
Mikroprismatische, transparente Abdeckung und grauer
Körper
aus PC: Robust mit Schutz gegen Staub und Strahlwasser.
Leuchte mit begrenzter Oberflächentemperatur gem. DIN
EN
60598-2-24 geeignet für den Einsatz in brandgefährdeten
Einrichtungen.
Eingebautes schaltbares elektronisches Vorschaltgerät.
Klemme, 3-pin. Bereit für die Durchgangsverdrahtung. 2.
Kabelverschraubung und 2 Tüllen inklusive.
Kabelquerschnitte
bis 3x2,5mm².
Nennleistung: 46,00 W, Lichtstrom: 6400 lm,
Lichtausbeute: 139
lm/W, Standardabweichung der Farbanpassung: 4 sdcm,
Farbwiedergabeindex: > 80, Farbtemperatur: 4000 K,
Flicker: <
10 %, Lebensdauer L70/B50 bei 25 °C: 70000 h,
Lebensdauer
L80/B10 bei 25 °C: 50000 h, Lebensdauer L90/B10 bei 25
°C:
34000 h.
Robustes Polycarbonatgehäuse mit grauem Korpus.
Schlagfestigkeit IK08 (5 Joule). Deckenbefestigung und
Klammern aus Edelstahl. Unterstützt die Anwendungen bei
HACCP, IFS Version 6 oder BRC Global Standard Food
Version 7 zertifizierten Unternehmen der
lebensmittelverarbeitenden Industrie.
Transparente PC-Abdeckung mit prismatischer
Strukturierung
innen und glatter Oberfläche außen für einfache
Reinigung.
Gleichmäßig symmetrische Lichtstärkeverteilung.
Geeignet für Decken- und horizontale Wandmontage oder
abgehängte Montage, 2x Bügel +
Diebstahlsicherungsschrauben, 2x Dreieck zur Abhängung
und
Vandalismussicherungsschrauben zum Arretieren der
Leuchte
enthalten.

Innenanwendung, Temperaturbereich -25 +40 °C.

CE/CB/ENEC/TÜV SÜD/EAC/RoHS

Schutzklasse I, IP-Code IP65. Schlagschutz IK08.
Glühdrahtprüfung 850 °C (IEC 60598-2-1), D-Prüfzeichen
(EN
60598-2-24).

Abmessungen: 1500.00 mm x 82.00 mm x 68.00 mm, Gewicht:
1690.000 g.

inkl. Montagematerial zum abpendeln der Leuchte

Hersteller und Typ '..........'
vom Biter einzutragen
Menge: 13,000 St

**01.05.30 LED-Stripe Handlaufleuchte inkl. Betriebsgerät 10m**
bestehend aus:

10m LED-Stripe einfarbig weiß 24V 11,5W/m 3000 K
1825lm/m
10m Alu-Profil Eckprofil 30/60 Grad
10m Abdeckung opal
1Stk. Endkappe mit Einspeisung
1Stk. Endkappe
20Stk. Montageklammer Metall
5 Montagegelenke
1Stk. LED-Netzgerät 24V DC, 150W

Hersteller und Typ '..........'

vom Biter einzutragen
Menge: 1,000 St

**01.05.40 Flexible LED-Sockelleiste für seitliche Abstrahlung bei**
Flexible, biegbare Spezial-Sockelleiste zur Aufnahme
von
LED-Lichtbändern für eine seitliche, horizontale
Lichtabstrahlung liefern, auf unregelmäßigen, unebenen
oder
geschwungenen Wandflächen lückenlos anpassen,
fachgerecht
montieren, mit LED-Technik bestücken und betriebsfertig
anschließen.#
Das System muss speziell für den Ausgleich von
Putzunebenheiten, welligen Mauerwerksoberflächen oder
Radien im Altbaubestand ausgelegt sein, um eine
spaltfreie
Montage zur Wandseite ohne aufwendige Spachtelarbeiten
zu
gewährleisten.
Technische Spezifikationen und
Konstruktion: Profil-Material:
Flexibles, hochelastisches Polyurethan/Elastomer
(bruch- und
schlagfest) oder Aluminium-Spezialprofil mit
integrierten,
flexiblen Wandanschluss-Dichtlippen zum Ausgleich von
Toleranzen.Profil-Eigenschaften:
Werkseitig weiß grundiert
 horizontal ausgerichtete Nut zur Aufnahme des
LED-Bandes
inklusive bündig einrastender, opaler
Kunststoffabdeckung
(Diffusor) für einen homogenen, seitlichen
Lichtaustritt flach
über den Bodenbelag. Ausführung mit rückseitiger
Kabelführung.
Biegeradius: Flexibel anpassbar an Wandunebenheiten
sowie
konvexe und konkave Wandverläufe.Abmessungen: Höhe ca.
60 bis 80 mm, Tiefe ca. 15 bis 22 mm.LED-Leuchtmittel:
Flexibles LED-Band in COB-Technologie (Continuous On
Board) zur Vermeidung von sichtbaren
Einzel-Lichtpunkten auf
dem Bodenbelag. Systemspannung 24 V DC, Lichtfarbe
Warmweiß (ca. 3000 K), Farbwiedergabe \(R_{a}\) (CRI)
> 90,
Lichtstrom ca. 350 bis 500 lm/m
.Leistungsumfang:Vollständiges Anpassen des flexiblen
Profils
an den unregelmäßigen Wandverlauf. Die Befestigung
erfolgt
mittels hochelastischem System-Montagekleber
vollflächig auf
dem vorbereiteten Untergrund, bei Bedarf inklusive
zusätzlicher,
verdeckter mechanischer Fixierung (Stiften/Schrauben)
bis zur
vollständigen Aushärtung des Klebers, um die
mechanische
Spannung dauerhaft abzufangen.Herstellen von exakten
Gehrungsschnitten an Ecken. Einlegen und Fixieren des
LED-Bandes

Hersteller und Typ '..........'

vom Bieter einzutrage
Menge: 110,000 m

**01.05.50 LED-Betriebsgerät / Netzteil 24 V DC, Kurzschluss- und**
Elektronisches LED-Betriebsgerät (Netzteil) zur
Bereitstellung
einer stabilisierten Sicherheitskleinspannung (SELV)
für den
Betrieb von 24-V-DC-LED-Lichtbändern liefern,
fachgerecht
montieren, primär- und sekundärseitig anschließen und
in
Betrieb nehmen.Das Netzteil muss für den dauerhaften
Betrieb
von LED-Beleuchtungen ausgelegt sein und einen hohen
Wirkungsgrad aufweisen, um die thermische Belastung am
Montageort zu minimieren.Technische Spezifikationen und
Konstruktion: Eingangsspannung: 220240 V AC, 50/60
HzAusgangsspannung: 24 V DC (konstant, SELV)Leistung
(Nennleistung):  240 W  Die Leistung ist vom
Auftragnehmer
so zu dimensionieren, dass eine Leistungsreserve von
mindestens 20 % bezogen auf die angeschlossene Last des
LED-Bandes eingehalten wird.Schutzfunktionen:
Automatischer
Schutz gegen Kurzschluss, Überlast, Überspannung und
Überhitzung (mit automatischer Wiedereinschaltung nach
Fehlerbehebung / Auto-Recovery).Prüfzeichen: CE,
MM-Zeichen (geeignet für den Einbau in Möbel/Holz bzw.
auf
normal entflammbaren Oberflächen), ENEC.Ausführungsform
(Dezentral): Kompakte, flache Bauform Variante B
(Zentral):
Reiheneinbaugerät (REG) zur Montage auf
Standard-DIN-Hutschiene (35 mm) in der
Unterverteilung. S
chutzart mindestens IP 20.
Leistungsumfang: Mechanische Montage am vorgesehenen
Montageort. Fachgerechter netzseitiger Anschluss (230
V AC)
inklusive Einbindung in den Schutzbereich der
vorgeschalteten
Sicherungsorgane sowie sekundärseitiger Anschluss der
24-V-Zuleitungen zu den LED-Sockelleisten. Inklusive
aller
benötigten Befestigungsmaterialien, Aderendhülsen und
Klemmen sowie einer abschließenden Spannungs- und
Funktionsprüfung.

Hersteller und Typ '..........'

vom BIeter einzutrage
Menge: 3,000 St

**01.05.60 LED-Betriebsgerät / Netzteil 24 V DC, 150W**
Elektronisches LED-Betriebsgerät (Netzteil) zur
Bereitstellung
einer stabilisierten Sicherheitskleinspannung (SELV)
für den
Betrieb von 24-V-DC-LED-Lichtbändern liefern,
fachgerecht
montieren, primär- und sekundärseitig anschließen und
in
Betrieb nehmen.Das Netzteil muss für den dauerhaften
Betrieb
von LED-Beleuchtungen ausgelegt sein und einen hohen
Wirkungsgrad aufweisen, um die thermische Belastung am
Montageort zu minimieren.Technische Spezifikationen und
Konstruktion: Eingangsspannung: 220240 V AC, 50/60
HzAusgangsspannung: 24 V DC (konstant, SELV)Leistung
(Nennleistung):  150 W  Die Leistung ist vom
Auftragnehmer
so zu dimensionieren, dass eine Leistungsreserve von
mindestens 20 % bezogen auf die angeschlossene Last des
LED-Bandes eingehalten wird.Schutzfunktionen:
Automatischer
Schutz gegen Kurzschluss, Überlast, Überspannung und
Überhitzung (mit automatischer Wiedereinschaltung nach
Fehlerbehebung / Auto-Recovery).Prüfzeichen: CE,
MM-Zeichen (geeignet für den Einbau in Möbel/Holz bzw.
auf
normal entflammbaren Oberflächen), ENEC.Ausführungsform
(Dezentral): Kompakte, flache Bauform Variante B
(Zentral):
Reiheneinbaugerät (REG) zur Montage auf
Standard-DIN-Hutschiene (35 mm) in der
Unterverteilung. S
chutzart mindestens IP 20.
Leistungsumfang: Mechanische Montage am vorgesehenen
Montageort. Fachgerechter netzseitiger Anschluss (230
V AC)
inklusive Einbindung in den Schutzbereich der
vorgeschalteten
Sicherungsorgane sowie sekundärseitiger Anschluss der
24-V-Zuleitungen zu den LED-Sockelleisten. Inklusive
aller
benötigten Befestigungsmaterialien, Aderendhülsen und
Klemmen sowie einer abschließenden Spannungs- und
Funktionsprüfung.

Hersteller und Typ '..........'

vom Bieter einzutragen
Menge: 3,000 St

**01.05.70 LED-Betriebsgerät / Netzteil 24 V DC, 100W**
Elektronisches LED-Betriebsgerät (Netzteil) zur
Bereitstellung
einer stabilisierten Sicherheitskleinspannung (SELV)
für den
Betrieb von 24-V-DC-LED-Lichtbändern liefern,
fachgerecht
montieren, primär- und sekundärseitig anschließen und
in
Betrieb nehmen.Das Netzteil muss für den dauerhaften
Betrieb
von LED-Beleuchtungen ausgelegt sein und einen hohen
Wirkungsgrad aufweisen, um die thermische Belastung am
Montageort zu minimieren.Technische Spezifikationen und
Konstruktion: Eingangsspannung: 220240 V AC, 50/60
HzAusgangsspannung: 24 V DC (konstant, SELV)Leistung
(Nennleistung):  100 W  Die Leistung ist vom
Auftragnehmer
so zu dimensionieren, dass eine Leistungsreserve von
mindestens 20 % bezogen auf die angeschlossene Last des
LED-Bandes eingehalten wird.Schutzfunktionen:
Automatischer
Schutz gegen Kurzschluss, Überlast, Überspannung und
Überhitzung (mit automatischer Wiedereinschaltung nach
Fehlerbehebung / Auto-Recovery).Prüfzeichen: CE,
MM-Zeichen (geeignet für den Einbau in Möbel/Holz bzw.
auf
normal entflammbaren Oberflächen), ENEC.Ausführungsform
(Dezentral): Kompakte, flache Bauform Variante B
(Zentral):
Reiheneinbaugerät (REG) zur Montage auf
Standard-DIN-Hutschiene (35 mm) in der Unterverteilung.

Schutzart mindestens IP 20.
Leistungsumfang: Mechanische Montage am vorgesehenen
Montageort. Fachgerechter netzseitiger Anschluss (230
V AC)
inklusive Einbindung in den Schutzbereich der
vorgeschalteten
Sicherungsorgane sowie sekundärseitiger Anschluss der
24-V-Zuleitungen zu den LED-Sockelleisten. Inklusive
aller
benötigten Befestigungsmaterialien, Aderendhülsen und
Klemmen sowie einer abschließenden Spannungs- und
Funktionsprüfung.

Hersteller und Typ '..........'

vom Bieter einzutragen
Menge: 1,000 St

#### Bereich 01.06 Museumsbeleuchtung

**01.06.10 Deckenleuchte ring D=80cm dimmbar**
Indoor Pendelleuchte mit fest verbauten
LED-Leuchtkörper.
Hauptmaterial: aluminium und Stahl, Farbe: weiß und
weiß,
Dimmbar: DALI 2, Bemessungsleistung: 32 W,
Bemessungslichtstrom: 1930 / 2140 lm, Farbtemperatur
(CCT):
3000/4000K, Allgemeiner Farbwiedergabeindex (CRI) Ra:
90,
Lichtstromerhalt: L70B50 = 30000 h, Schutzklasse (EN
61140):
I, Schutzart (DIN EN 60529): IP20, Anschlußspannung:
220-24050/60 Hz, Durchmesser Leuchte: 80 cm,
Durchmesser
Ausschnitt: 18 cm, Maße (L/B/H): ( 80 / 80 / 3 cm ),
Gewicht:
2.185 kg. Das Produkt erfüllt die grundlegenden
Anforderungen
der anwendbaren EU-Richtlinien und des
Produktsicherheitsgesetzes und trägt die
CE-Kennzeichnung.SLV Bestellnummer 1002912 / EAN
4024163231060

Hersteller und Typ '..........'

vom Bieter einzutragen
Menge: 14,000 St

**01.06.20 Wandanbauleuchte direkt/indirekt rund dimmbar**
Wandanbauleuchte direkt/indirekt rund dimmbar

Gehäuse: Aluminium
Bauform: Rund mit Wandbefestigung
Durchmesser Leuchte: ca. 150 mm
Höhe Leuchtenkörper: ca. 160 mm
Farbton: Weiß matt, ähnlich RAL9010
Lichtaustritt: direkt/indirekt

Leistung: ca. 11W
Lichtstrom: ca. 690 lm
Farbtemperatur: 3000 K
Farbwiedergabeindex: Ra >= 90
Dimmbar: Phasenanschnitt
Schutzklasse: I
Schutzart: IP20
Spannung: 230 V +- 10%
Frequenz: 50H Hz

Hersteller/Typ:
'..........'
vom Bieter einzutragen
Menge: 12,000 St

#### Bereich 01.07 Sicherheitsbeleuchtung

*Hinweis*
Vorbemerkung Sicherheitsbeleuchtung

Die Sicherheitsbeleuchtungsanlage wird als
Einzelbatteriesystem mit zentraler
DALI-Einzelleuchtenüberwachung ausgeführt. Eine
Zentralbatterieanlage (CPS) ist nicht Bestandteil
dieser
Ausschreibung.

Den nachfolgenden Positionen liegt ein Planungsfabrikat
zugrunde. Die Leistungsbeschreibung erfolgt
produktneutral
anhand der technischen und funktionalen Anforderungen.

Sämtliche Komponenten der Sicherheitsbeleuchtungsanlage
sind als aufeinander abgestimmtes Gesamtsystem
auszuführen. Zur Sicherstellung der uneingeschränkten
Funktion, der Kompatibilität der
DALI-Einzelleuchtenüberwachung, einer einheitlichen
Parametrierung sowie der Wartungs- und
Ersatzteilverfügbarkeit sind die Überwachungszentrale,
Sicherheitsleuchten und das systemgebundene Zubehör
grundsätzlich aus dem Lieferprogramm eines Herstellers
anzubieten.

Abweichungen hiervon sind nur zulässig, wenn der
Bieter die
vollständige technische Gleichwertigkeit,
Kompatibilität und
Systemfunktion der angebotenen Komponenten nachweist
und
hierfür die uneingeschränkte Gewährleistung übernimmt.

Die Gleichwertigkeit ist durch geeignete technische
Unterlagen,
Datenblätter und Nachweise zu belegen.

**01.07.10 Sicherheitsbeleuchtung Überwachungszentrale DALI**
Sicherheitsbeleuchtungs-Überwachungszentrale für
DALI-Einzelbatterieleuchten

Liefern, montieren, anschließen, parametrieren und
betriebsfertig in Betrieb nehmen einer
Überwachungszentrale
zur zentralen Überwachung und Verwaltung von
Einzelbatterie-Sicherheitsleuchten mit
DALI-Schnittstelle gemäß
den Anforderungen der DIN EN 50172 (VDE 0108-100), DIN
EN
62034 sowie den einschlägigen Normen und Richtlinien.

Die Überwachungszentrale muss die permanente
Zustandsüberwachung aller angeschlossenen
Sicherheitsleuchten ermöglichen. Sämtliche Betriebs-,
Status-
und Störmeldungen sind zentral zu erfassen, zu
speichern und
übersichtlich darzustellen.

Der Funktionsumfang muss mindestens folgende
Eigenschaften
aufweisen:

*Anschluss von bis zu 128
Einzelbatterie-Sicherheitsleuchten.
* Mindestens 2 DALI-Buslinien mit jeweils bis zu 64
Leuchten.
* Automatische Erkennung und Adressierung der
angeschlossenen Leuchten.
* Permanente Überwachung der Leuchten auf
Betriebsbereitschaft, Lampenfehler, Akkufehler,
Ladefehler und
Kommunikationsstörungen.
* Automatische Durchführung sowie zeitgesteuerte
Koordination
von Funktions- und Betriebsdauertests.
* Speicherung sämtlicher Prüfungen und Störungen in
einem
elektronischen Prüfbuch.
* Klartextanzeige von Betriebs-, Wartungs- und
Störmeldungen
einschließlich eindeutiger Leuchten- bzw.
Ortszuordnung.
* Einzelansteuerung und Statusabfrage jeder
angeschlossenen
Sicherheitsleuchte.
* Passwortgeschützter Zugriff auf Konfigurations- und
Systemeinstellungen.
* Potentialfreier Störmeldekontakt zur Weiterleitung
von
Sammelstörungen.
* Ethernet-Schnittstelle zur Einbindung in ein
IP-Netzwerk.
* Bedienung und Parametrierung über integrierte
Bedieneinheit
oder browserbasierte Weboberfläche ohne zusätzliche
Client-Software.
* Möglichkeit zur automatischen Benachrichtigung über
Systemstörungen (z. B. per E-Mail oder gleichwertige
Kommunikationsfunktion).

Für die DALI-Businstallation sind die zulässigen
Topologien
gemäß DALI-Standard (Linie, Stern, Baum oder
Mischform) zu
unterstützen. Eine Polaritätsabhängigkeit der
Busleitung darf
nicht bestehen.

Technische Mindestanforderungen

* DALI-Buslinien: mindestens 2
* Anzahl Leuchten: mindestens 128
* Anzahl Leuchten je Buslinie: mindestens 64
* DALI-Busspannung: ca. 16 V
* Maximale Busleitungslänge: mindestens 300 m
* Potentialfreier Störmeldekontakt: mindestens 1
* Ethernet-/TCP/IP-Schnittstelle
* Montage auf DIN-Tragschiene
* Einzelleuchtenüberwachung gemäß DIN EN 62034

Lieferung einschließlich sämtlicher
Befestigungsmaterialien,
Anschlussklemmen, erforderlicher Systemkomponenten,
Parametrierung, vollständiger Funktionsprüfung,
Dokumentation, Prüfprotokollen sowie Einweisung des
Auftraggebers.

Hersteller und Typ '..........'
Menge: 1,000 St

**01.07.20 Rettungszeichenleuchte, LED, Einzelbatterie, DALI-überwacht,**
Rettungszeichenleuchte, LED, Einzelbatterie,
DALI-überwacht,
Wandanbau

Liefern, montieren, anschließen und betriebsfertig in
Betrieb
nehmen einer Rettungszeichenleuchte in LED-Ausführung
zur
Kennzeichnung von Flucht- und Rettungswegen gemäß DIN
EN
1838, DIN EN ISO 7010, DIN EN 60598-2-22 sowie DIN EN
50172 (VDE 0108-100).

Die Leuchte ist für den Wandanbau geeignet und muss
für den
Dauerbetrieb ausgelegt sein. Das Gehäuse ist aus
korrosionsbeständigem Metall oder einem gleichwertigen,
schlagfesten Material in weißer Ausführung
herzustellen.

Die Leuchte ist mit einer integrierten Einzelbatterie
einschließlich Lade- und Überwachungselektronik
auszurüsten.
Die Überwachung der Leuchte hat über eine DALI-basierte
Sicherheitsbeleuchtungsüberwachung mit
Einzelleuchtenüberwachung zu erfolgen.

Die Leuchte muss folgende Mindestanforderungen
erfüllen:

* Erkennungsweite mindestens 30 m
* Bemessungsbetriebsdauer mindestens 3 Stunden
* LED-Lichtquelle mit einer Farbtemperatur von ca.
4.000 K
* Dauer- oder Bereitschaftsschaltung durch
Parametrierung
einstellbar
* Automatischer Funktionstest und Betriebsdauertest
gemäß
DIN EN 62034
* Rückmeldung aller Betriebs-, Prüf- und Störzustände
an die
zentrale Überwachungseinrichtung
* Austauschbarer Energiespeicher
* Netzanschluss 220240 V AC, 50/60 Hz
* Schutzart mindestens IP30
* Schlagfestigkeit mindestens IK03
* Umgebungstemperatur entsprechend den
Herstellerangaben
für Innenräume

Lieferumfang einschließlich:

* Universalbefestigung für Wandmontage,
* vollständigem Rettungszeichenfoliensatz nach DIN EN
ISO
7010 zur richtungsabhängigen Montage,
* sämtlichem Befestigungs- und Anschlussmaterial,
* Adressierung in der
DALI-Sicherheitsbeleuchtungsanlage,
* Funktionsprüfung,
* Beschriftung gemäß Ausführungsplanung,
* Dokumentation.

Abmessungen entsprechend den Herstellerangaben.

Hersteller und Typ '..........'
Menge: 9,000 St

**01.07.30 Sicherheitsleuchte Einzelbatterie 3h Wandaufbau**
Sicherheitsleuchte zur Rettungswegbeleuchtung, LED,
Einzelbatterie, DALI-überwacht

Liefern, montieren, anschließen, adressieren und
betriebsfertig
in Betrieb nehmen einer LED-Sicherheitsleuchte zur
Rettungswegbeleuchtung gemäß DIN EN 1838, DIN EN 50172
(VDE 0108-100), DIN EN 60598-2-22 sowie DIN EN 62034.

Die Leuchte ist für den Einsatz als
Rettungswegbeleuchtung in
Sicherheitsbeleuchtungsanlagen mit
Einzelbatterieversorgung
geeignet und über eine DALI-basierte
Einzelleuchtenüberwachung zentral zu überwachen.

Die Leuchte muss für den Decken- und Wandanbau geeignet
sein. Eine Montage mittels Pendel- oder Seilabhängung
muss
mit herstellerseitigem Zubehör möglich sein.

Technische Mindestanforderungen

* LED-Leuchtmittel mit hoher Energieeffizienz
* Bemessungsbetriebsdauer mindestens 3 Stunden
* Einzelbatterieversorgung mit integriertem Ladegerät
* Automatischer Funktions- und Betriebsdauertest gemäß
DIN
EN 62034
* Rückmeldung sämtlicher Betriebs-, Prüf- und
Störmeldungen
an die zentrale DALI-Überwachung
* Betriebsart als Bereitschaftsschaltung oder
Dauerschaltung
parametrierbar
* Lichtstrom im Notbetrieb mindestens 500 lm
* Farbtemperatur ca. 4.000 K
* Farbwiedergabeindex CRI = 80
* Symmetrische Lichtverteilung zur normgerechten
Rettungswegausleuchtung
* Netzanschluss 230 V AC, 50/60 Hz
* Schutzart mindestens IP54
* Schlagfestigkeit mindestens IK06
* Schutzklasse II
* Einsatztemperatur mindestens 0 °C bis +40 °C
* Begrenzte Oberflächentemperatur gemäß DIN EN
60598-2-24

Lieferung einschließlich:

* vollständigem Befestigungsmaterial,
* DALI-Adressierung und Einbindung in die
Sicherheitsbeleuchtungsanlage,
* Parametrierung der Betriebsart,
* Funktions- und Betriebsdauertest,
* Kennzeichnung entsprechend der Leuchtenliste,
* vollständiger Dokumentation und Prüfprotokollen.

Ausführung und lichttechnische Eigenschaften sind
entsprechend den Anforderungen der Ausführungsplanung
auszuwählen.

Hersteller und Typ '..........'
Menge: 2,000 St

**01.07.40 Sicherheitsleuchte zur Rettungswegbeleuchtung, LED,**
Sicherheitsleuchte zur Rettungswegbeleuchtung, LED,
Einzelbatterie, DALI-überwacht

Liefern, montieren, anschließen, adressieren und
betriebsfertig
in Betrieb nehmen einer LED-Sicherheitsleuchte zur
Rettungswegbeleuchtung gemäß DIN EN 1838, DIN EN 50172
(VDE 0108-100), DIN EN 62034 sowie DIN EN 60598-2-22.

Die Leuchte ist als Einzelbatterie-Sicherheitsleuchte
mit
integrierter DALI-Einzelleuchtenüberwachung
auszuführen und
in das zentrale DALI-Überwachungssystem einzubinden.

Die Leuchte muss für die Montage an Decke oder Wand
geeignet sein. Eine Pendelmontage mittels
herstellerseitigem
Zubehör muss möglich sein. Das Gehäuse ist aus
schlagfestem, alterungsbeständigem Kunststoff oder
einem
gleichwertigen Material in weißer Ausführung
herzustellen.

Die Leuchte ist mit einer speziell für Rettungswege
ausgelegten
Optik zur normgerechten Ausleuchtung nach DIN EN 1838
auszurüsten.

Technische Mindestanforderungen

* LED-Technologie
* Einzelbatterieversorgung mit integriertem Ladegerät
* Bemessungsbetriebsdauer mindestens 3 Stunden
* Betriebsart Bereitschaftsschaltung
* Automatischer Funktions- und Betriebsdauertest gemäß
DIN
EN 62034
* Rückmeldung sämtlicher Betriebs-, Prüf- und
Störmeldungen
an die zentrale DALI-Überwachung
* Lichtstrom im Notbetrieb mindestens 500 lm
* Farbtemperatur ca. 4.000 K
* Farbwiedergabeindex CRI = 80
* Symmetrische Lichtverteilung zur normgerechten
Rettungswegausleuchtung
* Schutzart mindestens IP54
* Schutzklasse II
* Schlagfestigkeit mindestens IK06
* Umgebungstemperatur mindestens 0 °C bis +40 °C
* Begrenzte Oberflächentemperatur gemäß DIN EN
60598-2-24
* Netzanschluss 220240 V AC, 50/60 Hz

Die lichttechnischen Eigenschaften sind entsprechend
der
lichttechnischen Berechnung nach DIN EN 1838
auszulegen.

Lieferung einschließlich:

* Befestigungsmaterial,
* DALI-Adressierung,
* Einbindung in die Sicherheitsbeleuchtungsanlage,
* Parametrierung,
* Funktions- und Betriebsdauertest,
* Beschriftung entsprechend der Leuchtenkennzeichnung,
* vollständiger Dokumentation und Übergabe der
Prüfprotokolle.

Hersteller und Typ '..........'
Menge: 13,000 St

**01.07.50 Sicherheitsleuchte Einzelbatterie 3h abgependelt**
Sicherheitsleuchte zur Rettungswegbeleuchtung, LED,
Einzelbatterie, DALI-überwacht, inkl.
Seil-/Kettenabhängung

Liefern, montieren, anschließen, adressieren und
betriebsfertig
in Betrieb nehmen einer LED-Sicherheitsleuchte zur
Rettungswegbeleuchtung gemäß DIN EN 1838, DIN EN 50172
(VDE 0108-100), DIN EN 62034 sowie DIN EN 60598-2-22.

Die Leuchte ist als Einzelbatterie-Sicherheitsleuchte
mit
integrierter DALI-Einzelleuchtenüberwachung
auszuführen und
in das vorhandene DALI-Überwachungssystem einzubinden.

Die Leuchte ist für die Decken-, Wand- sowie
Pendelmontage
geeignet. Im Leistungsumfang ist ein zum Leuchtensystem
passender Befestigungssatz für die Seil- oder
Kettenabhängung
einschließlich sämtlicher Befestigungsmaterialien
enthalten.

Das Gehäuse ist aus schlagfestem, alterungsbeständigem
Kunststoff oder gleichwertigem Material in weißer
Ausführung
herzustellen. Die Leuchte ist mit einer speziell für
Rettungswege
ausgelegten Optik zur normgerechten Ausleuchtung gemäß
DIN
EN 1838 auszuführen.

Technische Mindestanforderungen

* LED-Lichtquelle
* Einzelbatterieversorgung mit integriertem Ladegerät
* Bemessungsbetriebsdauer mindestens 3 Stunden
* Betriebsart Bereitschaftsschaltung
* Automatischer Funktions- und Betriebsdauertest gemäß
DIN
EN 62034
* Rückmeldung sämtlicher Betriebs-, Prüf- und
Störmeldungen
an die zentrale DALI-Einzelleuchtenüberwachung
* Lichtstrom im Notbetrieb entsprechend der
lichttechnischen
Berechnung, mindestens 500 lm
* Farbtemperatur ca. 4.000 K
* Farbwiedergabeindex CRI = 80
* Symmetrische Lichtverteilung zur normgerechten
Rettungswegausleuchtung
* Schutzart mindestens IP54
* Schutzklasse II
* Schlagfestigkeit mindestens IK06
* Einsatztemperatur mindestens 0 °C bis +40 °C
* Begrenzte Oberflächentemperatur gemäß DIN EN
60598-2-24
* Netzanschluss 220240 V AC, 50/60 Hz

Die lichttechnischen Eigenschaften sind entsprechend
der
lichttechnischen Berechnung nach DIN EN 1838
auszulegen.

Im Leistungsumfang enthalten sind:

* Lieferung und Montage der Sicherheitsleuchte,
* Befestigungssatz für Seil- oder Kettenabhängung,
* sämtliches Befestigungs- und Anschlussmaterial,
* DALI-Adressierung und Einbindung in das
Überwachungssystem,
* Parametrierung der Leuchte,
* Funktions- und Betriebsdauertest,
* dauerhafte Kennzeichnung entsprechend den
Revisionsunterlagen,
* vollständige Dokumentation und Übergabe der
Prüfprotokolle.

Hersteller und Typ '..........'
Menge: 19,000 St

**01.07.60 Lang nachleuchtende Rettungszeichen DIN 67510, Klasse C**
Langnachleuchtende Sicherheitskennzeichnung nach DIN EN
ISO 7010

Liefern und fachgerecht montieren von
langnachleuchtenden
Sicherheitskennzeichnungen zur Kennzeichnung von
Fluchtwegen, Notausgängen sowie Rettungs- und
Sicherheitseinrichtungen gemäß den Anforderungen der
DIN
EN ISO 7010, DIN 67510, ASR A1.3 sowie ASR A2.3.

Die Sicherheitskennzeichnungen dienen der sicheren
Orientierung bei Ausfall der Allgemeinbeleuchtung
sowie unter
erschwerten Sichtbedingungen und sind entsprechend den
Ausführungsplänen und den Vorgaben des
Brandschutzkonzeptes zu montieren.

Technische Mindestanforderungen

* Langnachleuchtende Ausführung gemäß DIN 67510
* Leuchtdichteklasse mindestens C oder gleichwertig
entsprechend den Projektanforderungen
* Nachleuchtverhalten entsprechend den Anforderungen
der
DIN 67510
* Piktogramme nach DIN EN ISO 7010
* Alterungsbeständiges, UV-beständiges und schwer
entflammbares Material
* Frei von radioaktiven Stoffen sowie
gesundheitsgefährdenden
Bestandteilen
* Für den vorgesehenen Einsatzbereich geeignet

Ausführungen:

* Flachschilder zur Wandmontage,

Die Befestigung hat dauerhaft und entsprechend dem
jeweiligen
Untergrund mittels geeigneter Befestigungsmittel
(Klebemontage oder mechanische Befestigung) zu
erfolgen.

Im Leistungsumfang enthalten sind:

* Lieferung aller erforderlichen
Sicherheitskennzeichnungen,
* sämtliche Befestigungsmaterialien,
* fachgerechte Montage,
* Ausrichtung entsprechend den Fluchtwegrichtungen,
* Reinigung der Montageflächen,
* Kennzeichnung gemäß Ausführungsplanung,
* vollständige betriebsfertige Übergabe.

Hersteller und Typ '..........'
Menge: 6,000 St

**01.07.70 Stromkreisschild Kunststoff Beschriftung**
STLB-Bau 2021-04 059
Stromkreisbezeichnungsschild mit Angabe von Verteilung,
Stromkreis-Nummer und Leuchten-Nummer, DIN VDE
0100-560 (VDE 0100-560), rund, Schriftart/-größe DIN
1450,
aus Kunststoff mit gravierter Beschriftung.
Menge: 50,000 St

**01.07.80 Parametrierung Sicherheitsbeleucht.-anl.**
STLB-Bau 2021-04 059
Parametrierung der Sicherheitsbeleuchtungsanlage für
Erstinbetriebnahme.
Menge: 1,000 St

**01.07.90 Beleuchtungsstärkemessung**
Beleuchtungsstärkemessung DIN 5035-6,
Anzahl Messpunkte '100' St.
Menge: 1,000 St

**01.07.100 Beistellen Personal Sachverständigenabnahme der Sicherheiheitsbeleuchtungsanlage**
Beistellen von Personal für die
Sachverständigenabnahme der
Sicherheiheitsbeleuchtungsanlage.

Vergütung des Sachverständigen durch den AG.
Menge: 6,000 h

**01.07.110 Dokumentation Sicherheitsbeleuchtungsanlage 2Papierausfertigungen 1elektron.Ausfertigung**
STLB-Bau 2021-04 059
Dokumentation der Sicherheitsbeleuchtungsanlage DIN EN
50172, 2 Ausfertigungen als Ausdrucke auf Papier,
farbig,
gefaltet DIN A 4, eine elektronische Ausfertigung im
CAD-Format auf Datenträger, die nicht verändert werden
kann,
Übergabe vor der Abnahme, geheftet in Ordnern mit
Inhaltsverzeichnis und Trennblättern, Pläne werden als
CAD-Datei vom AG gestellt.
Menge: 1,000 St

#### Bereich 01.08 Potentialausgleich

**01.08.10 Potentialausgleichsschiene Messing 7x2,5-25mm2/2x2,5-95mm2 Abdeck. 40x4mm**
STLB-Bau 2021-04 053
Potentialausgleichsschiene DIN VDE 0618-1 (VDE
0618-1), aus
Messing, als Klemmschiene 10 mm x 10 mm, mit
Kunststoffabdeckung, mit Anschluss für 7 x 2,5 bis 25
mm2, 2 x
2,5 bis 95 mm2 und ein Flachband bis 40 mm x 4 mm.
Menge: 9,000 St

**01.08.20 Erdungsbandrohrschelle Stahl niro 1x2,5mm2-2x16mm2 Durchm. bis 20mm**
STLB-Bau 2020-04 053
Erdungsbandrohrschelle aus nichtrostendem Stahl,
Werkstoff-Nr 1.4571, mit Anschlussmöglichkeit für
einen Leiter
2,5 mm2 bis 2 Leiter 16 mm2, für Rohrdurchmesser bis
20 mm,
Arbeitshöhe bis 4 m.
Menge: 10,000 St

**01.08.30 Erdungsbandrohrschelle Stahl niro 1x2,5mm2-2x16mm2 Durchm. bis 40mm**
STLB-Bau 2020-04 053
Erdungsbandrohrschelle aus nichtrostendem Stahl,
Werkstoff-Nr 1.4571, mit Anschlussmöglichkeit für
einen Leiter
2,5 mm2 bis 2 Leiter 16 mm2, für Rohrdurchmesser bis
40 mm,
Arbeitshöhe bis 4 m.
Menge: 10,000 St

**01.08.40 Erdungsbandrohrschelle Stahl niro 1x2,5mm2-2x16mm2 Durchm. bis 100mm**
STLB-Bau 2020-04 053
Erdungsbandrohrschelle aus nichtrostendem Stahl,
Werkstoff-Nr 1.4571, mit Anschlussmöglichkeit für
einen Leiter
2,5 mm2 bis 2 Leiter 16 mm2, für Rohrdurchmesser bis
100
mm, Arbeitshöhe bis 4 m.
Menge: 10,000 St

**01.08.50 Erdungsschelle Stahl verz 1x2,5mm2-2x16mm2 Durchm. bis 20mm**
STLB-Bau 2020-04 053
Erdungsschelle aus verzinktem Stahl, mit
Anschlussmöglichkeit
für einen Leiter 2,5 mm2 bis 2 Leiter 16 mm2, für
Rohrdurchmesser bis 20 mm, Arbeitshöhe bis 4 m.
Menge: 10,000 St

**01.08.60 Erdungsschelle Stahl verz 1x2,5mm2-2x16mm2 Durchm. bis 40mm**
STLB-Bau 2020-04 053
Erdungsschelle aus verzinktem Stahl, mit
Anschlussmöglichkeit
für einen Leiter 2,5 mm2 bis 2 Leiter 16 mm2, für
Rohrdurchmesser bis 40 mm, Arbeitshöhe bis 4 m.
Menge: 10,000 St

**01.08.70 Erdungsschelle Stahl verz 1x2,5mm2-2x16mm2 Durchm. bis 100mm**
STLB-Bau 2020-04 053
Erdungsschelle aus verzinktem Stahl, mit
Anschlussmöglichkeit
für einen Leiter 2,5 mm2 bis 2 Leiter 16 mm2, für
Rohrdurchmesser bis 100 mm, Arbeitshöhe bis 4 m.
Menge: 10,000 St

**01.08.80 Anschluss- Verbindungsltg Stahl niro Fl30x3,5 Halter Potentialausgleichschienen AP**
STLB-Bau 2020-04 050
Anschluss- und Verbindungsleitung, DIN EN 62561-2 (VDE
0185-561-2), aus nichtrostendem Stahl Fl 30 x 3,5,
Werkstoff-Nr 1.4571, einschl. Halter, an
Potentialausgleichschienen, auf Gebäudeinnenflächen,
auf
Putz.
Menge: 6,000 m

**01.08.90 Schraubverbindung Stahl niro 1xM10**
Verbindung mit Schrauben aus nichtrostendem Stahl, in
vorh.
Bohrung, mit 1 x M 10.
Anschluss der H,L,S Komonennten in der Heizungs-
Lüftungszentrale
Menge: 40,000 St

**01.08.100 Klemme Kl.H Blech Stahl verz Rd7-10 u.16 bis 12mm**
STLB-Bau 2023-04 050
Klemme DIN EN 62561-1 (VDE 0185-561-1), Klasse H für
hohe
Belastung, für Bleche, aus feuerverzinktem Stahl, für
Rd 7 bis
10 und 16, mit Treibschrauben und Gegenplatte,
Klemmbereich
für Flachteile bis 12 mm.
Menge: 10,000 St

**01.08.110 Kabel halogenfrei N2XH-J 1x35RM**
STLB-Bau 2023-04 053
Halogenfreies Kabel DIN VDE 0276-604 (VDE 0276-604)
N2XH-J 1 x 35 RM, Cu-Zahl 336, Brandklasse B2ca DIN EN
13501-6, Rauchentwicklung s 1 DIN EN 50575 (VDE
0482-575),
Säureentwicklung a 1 DIN EN 50575 (VDE 0482-575),
brennende Tropfen d 1 DIN EN 50575 (VDE 0482-575).
Menge: 120,000 m

**01.08.120 Installationsltg halogenfrei NHXMH-J 1x16RM**
STLB-Bau 2026-04 053
Halogenfreie Installationsleitung DIN VDE 0250-214 (VDE
0250-214) NHXMH-J 1 x 16 RM, Cu-Zahl 154, Brandklasse
B2ca DIN EN 13501-6, Rauchentwicklung s 1 DIN EN 50575
(VDE 0482-575), Säureentwicklung a 1 DIN EN 50575 (VDE
0482-575), brennende Tropfen d 1 DIN EN 50575 (VDE
0482-575).
Menge: 200,000 m

**01.08.130 Installationsleitung halogenfrei NHXMH-J 1x10RE**
STLB-Bau 2023-04 053
Halogenfreie Installationsleitung DIN VDE 0250-214 (VDE
0250-214) NHXMH-J 1 x 10 RE, Cu-Zahl 96, Brandklasse
B2ca
DIN EN 13501-6, Rauchentwicklung s 1 DIN EN 50575 (VDE
0482-575), Säureentwicklung a 1 DIN EN 50575 (VDE
0482-575), brennende Tropfen d 1 DIN EN 50575 (VDE
0482-575).
Menge: 400,000 m

#### Bereich 01.09 Verlegesysteme

**01.09.10 Kabelrinne gelocht Stahl bandverz H 60mm B 400mm**
STLB-Bau 2026-04 053
Kabelrinne für Kabelträgersystem DIN EN 61537 (VDE
0639),
gelocht, mit einem Trennsteg, einschl. Abdeckung mit
Drehriegelverschluss, aus bandverzinktem Stahl DIN EN
10346,
Dicke 1 mm, Schlitzbreite 11 mm, Seitenhöhe mind. 60
mm,
Breite mind. 400 mm, Einbau im Innenbereich,
Arbeitshöhe des
Montageortes bis 3,5 m über der Standfläche des hierfür
erforderlichen Gerüstes.
Menge: 115,000 m

**01.09.20 Bogen Kabelrinne 45-100Grad waager./flexibel Stahl bandverz H 60mm B 400mm**
STLB-Bau 2025-10 053
Bogen, für Kabelrinne, 45 bis 100 Grad, waagerecht,
flexibel,
aus bandverzinktem Stahl DIN EN 10346, Dicke 1 mm,
Schlitzbreite 11 mm, Seitenhöhe mind. 60 mm, Breite
mind. 400
mm, Einbau im Innenbereich, Arbeitshöhe des
Montageortes
bis 3,5 m über der Standfläche des hierfür
erforderlichen
Gerüstes.
Menge: 10,000 St

**01.09.30 Kabelrinne gelocht Stahl bandverz H 60mm B 300mm**
STLB-Bau 2026-04 053
Kabelrinne für Kabelträgersystem DIN EN 61537 (VDE
0639),
gelocht, mit einem Trennsteg, einschl. Abdeckung mit
Drehriegelverschluss, aus bandverzinktem Stahl DIN EN
10346,
Dicke 1 mm, Schlitzbreite 11 mm, Seitenhöhe mind. 60
mm,
Breite mind. 300 mm, Einbau im Innenbereich,
Arbeitshöhe des
Montageortes bis 3,5 m über der Standfläche des hierfür
erforderlichen Gerüstes.
Menge: 115,000 m

**01.09.40 Bogen Kabelrinne 45-100Grad waager./flexibel Stahl bandverz H 60mm B 300mm**
STLB-Bau 2026-04 053
Bogen, für Kabelrinne, 45 bis 100 Grad, waagerecht,
flexibel,
aus bandverzinktem Stahl DIN EN 10346, Dicke 1 mm,
Schlitzbreite 11 mm, Seitenhöhe mind. 60 mm, Breite
mind. 300
mm, Einbau im Innenbereich, Arbeitshöhe des
Montageortes
bis 3,5 m über der Standfläche des hierfür
erforderlichen
Gerüstes.
Menge: 10,000 St

**01.09.50 Gitterrinne Stahl bandverz H 60mm B 300mm**
STLB-Bau 2026-04 053
Gitterrinne für Kabelträgersystem DIN EN 61537 (VDE
0639),
mit einem Trennsteg, aus bandverzinktem Stahl DIN EN
10346,
Seitenhöhe mind. 60 mm, Breite mind. 300 mm, Einbau im
Innenbereich.
Menge: 10,000 m

**01.09.60 Gitterrinne Stahl bandverz H 100mm B 300mm**
STLB-Bau 2026-04 053
Gitterrinne für Kabelträgersystem DIN EN 61537 (VDE
0639),
mit einem Trennsteg, aus bandverzinktem Stahl DIN EN
10346,
Seitenhöhe mind. 100 mm, Breite mind. 300 mm, Einbau im
Innenbereich.
Menge: 125,000 m

**01.09.70 Bogen Gitterrinne 90Grad waager. Stahl bandverz H 100mm B 300mm**
STLB-Bau 2026-04 053
Bogen, für Gitterrinne, 90 Grad, waagerecht, aus
bandverzinktem Stahl DIN EN 10346, Seitenhöhe mind. 100
mm, Breite mind. 300 mm, Einbau im Innenbereich.
Menge: 2,000 St

**01.09.80 Ausleger Gitterrinne Stahl bandverz bis 1,5kN L 300mm an Stielen**
STLB-Bau 2026-04 053
Ausleger für Gitterrinne, aus bandverzinktem Stahl DIN
EN
10346, Tragfähigkeit bis 1,5 kN, Länge 300 mm, an
Stielen, als
Doppelausleger, Stiele werden gesondert vergütet,
befestigen
mit bauaufsichtlich zugelassenen Dübeln, Einbau im
Innenbereich.
Menge: 125,000 St

**01.09.90 Kabelleiter Stahl bandverz H 35mm B 400mm**
STLB-Bau 2026-04 053
Kabelleiter für Kabelträgersystem DIN EN 61537 (VDE
0639),
Sprossenabstand 300 mm, mit einem Trennsteg, einschl.
aller
systembedingten Form- und Verbindungsstücke, aus
bandverzinktem Stahl DIN EN 10346, Dicke 1 mm,
Schlitzbreite
11 mm, Seitenhöhe mind. 35 mm, Breite mind. 400 mm,
Einbau
im Innenbereich, Arbeitshöhe des Montageortes bis 3,5
m über
der Standfläche des hierfür erforderlichen Gerüstes.
Menge: 16,000 m

**01.09.100 Stiel Ausleger Gitterrinne Stahl bandverz H-Profil 80mm Deckenbefestigung L bis 400mm**
STLB-Bau 2026-04 053
Stiel für Ausleger für Gitterrinne, aus bandverzinktem
Stahl DIN
EN 10346, als H-Profil 80 mm, an Decke befestigen mit
bauaufsichtlich zugelassenen Dübeln, Stiellänge bis
400 mm,
Einbau im Innenbereich.
Menge: 85,000 St

**01.09.110 Kabelrinne ungelocht Stahl bandverz H 60mm B 100mm**
STLB-Bau 2026-04 053
Kabelrinne für Kabelträgersystem DIN EN 61537 (VDE
0639),
ungelocht, mit einem Trennsteg, aus bandverzinktem
Stahl DIN
EN 10346, Seitenhöhe mind. 60 mm, Breite mind. 100 mm,
Einbau im Innenbereich.
Menge: 60,000 m

**01.09.120 Bogen Kabelleiter senkr./flexibel Stahl bandverz H 60mm B 400mm**
STLB-Bau 2025-10 053
Bogen, für Kabelleiter, senkrecht, flexibel, aus
bandverzinktem
Stahl DIN EN 10346, Dicke 1 mm, Schlitzbreite 11 mm,
Seitenhöhe mind. 60 mm, Breite mind. 400 mm, Einbau im
Innenbereich, Arbeitshöhe des Montageortes bis 3,5 m
über der
Standfläche des hierfür erforderlichen Gerüstes.
Menge: 4,000 St

**01.09.130 Stiel Ausleger Kabelrinne Stahl bandverz U-Profil bis 5kN Deckenbefestigung L bis 400mm**
STLB-Bau 2023-04 053
Stiel für Ausleger für Kabelrinne, aus bandverzinktem
Stahl DIN
EN 10346, Dicke 1,5 mm, Schlitzbreite 11 mm, als
U-Profil,
Tragfähigkeit bis 5 kN, an Decke befestigen mit
bauaufsichtlich
zugelassenen Dübeln, mit angeschweißter Kopfplatte,
Stiellänge bis 400 mm, Arbeitshöhe des Montageortes
bis 5,5 m
über der Standfläche des hierfür erforderlichen
Gerüstes,
Gerüst wird gesondert vergütet.
Menge: 30,000 St

**01.09.140 Ausleger Kabelrinne Stahl bandverz bis 3,5kN L 400mm an Stielen**
STLB-Bau 2023-04 053
Ausleger für Kabelrinne, aus bandverzinktem Stahl DIN
EN
10346, Dicke 1,5 mm, Schlitzbreite 11 mm,
Tragfähigkeit bis 3,5
kN, Länge 400 mm, an Stielen, einseitig, Stiele werden
gesondert vergütet, Arbeitshöhe des Montageortes bis
5,5 m
über der Standfläche des hierfür erforderlichen
Gerüstes,
Gerüst wird gesondert vergütet.
Menge: 30,000 St

**01.09.150 Elektroinstallationsrohr Alu AD 40mm AP Abstandsschellen**
STLB-Bau 2023-04 053
Elektroinstallationsrohr DIN EN 61386 (VDE 0605), Maße
DIN
EN 60423, aus Aluminium, Außendurchmesser 40 mm,
Druckfestigkeit Klasse 4 - schwer (1250 N) DIN EN
61386-1
(VDE 0605-1), Klasse Schlagbeanspruchung 4 - schwer
DIN EN
61386-1 (VDE 0605-1), min. Gebrauchstemperatur Klasse 5
(-45 Grad C) DIN EN 61386-1 (VDE 0605-1), max.
Gebrauchstemperatur Klasse 6 (250 Grad C) DIN EN
61386-1
(VDE 0605-1), Verlegung offen, auf Putz, mit
Abstandsschellen,
Arbeitshöhe des Montageortes bis 5,5 m über der
Standfläche
des hierfür erforderlichen Gerüstes, Gerüst wird
gesondert
vergütet.
Menge: 100,000 m

**01.09.160 Elektroinstallationsrohr Alu AD 32mm AP Abstandsschellen**
STLB-Bau 2023-04 053
Elektroinstallationsrohr DIN EN 61386 (VDE 0605), Maße
DIN
EN 60423, aus Aluminium, Außendurchmesser 32 mm,
Druckfestigkeit Klasse 4 - schwer (1250 N) DIN EN
61386-1
(VDE 0605-1), Klasse Schlagbeanspruchung 4 - schwer
DIN EN
61386-1 (VDE 0605-1), min. Gebrauchstemperatur Klasse 5
(-45 Grad C) DIN EN 61386-1 (VDE 0605-1), max.
Gebrauchstemperatur Klasse 6 (250 Grad C) DIN EN
61386-1
(VDE 0605-1), Verlegung offen, auf Putz, mit
Abstandsschellen,
Arbeitshöhe des Montageortes bis 5,5 m über der
Standfläche
des hierfür erforderlichen Gerüstes, Gerüst wird
gesondert
vergütet.
Menge: 100,000 m

**01.09.170 Elektroinstallationsrohr Alu AD 25mm AP Abstandsschellen**
STLB-Bau 2023-04 053
Elektroinstallationsrohr DIN EN 61386 (VDE 0605), Maße
DIN
EN 60423, aus Aluminium, Außendurchmesser 25 mm,
Druckfestigkeit Klasse 4 - schwer (1250 N) DIN EN
61386-1
(VDE 0605-1), Klasse Schlagbeanspruchung 4 - schwer
DIN EN
61386-1 (VDE 0605-1), min. Gebrauchstemperatur Klasse 5
(-45 Grad C) DIN EN 61386-1 (VDE 0605-1), max.
Gebrauchstemperatur Klasse 6 (250 Grad C) DIN EN
61386-1
(VDE 0605-1), Verlegung offen, auf Putz, mit
Abstandsschellen,
Arbeitshöhe des Montageortes bis 5,5 m über der
Standfläche
des hierfür erforderlichen Gerüstes, Gerüst wird
gesondert
vergütet.
Menge: 200,000 m

**01.09.180 Elektroinstallationsrohr Alu AD 16mm AP Abstandsschellen**
STLB-Bau 2023-04 053
Elektroinstallationsrohr DIN EN 61386 (VDE 0605), Maße
DIN
EN 60423, aus Aluminium, Außendurchmesser 16 mm,
Druckfestigkeit Klasse 4 - schwer (1250 N) DIN EN
61386-1
(VDE 0605-1), Klasse Schlagbeanspruchung 4 - schwer
DIN EN
61386-1 (VDE 0605-1), min. Gebrauchstemperatur Klasse 5
(-45 Grad C) DIN EN 61386-1 (VDE 0605-1), max.
Gebrauchstemperatur Klasse 6 (250 Grad C) DIN EN
61386-1
(VDE 0605-1), Verlegung offen, auf Putz, mit
Abstandsschellen,
Arbeitshöhe des Montageortes bis 5,5 m über der
Standfläche
des hierfür erforderlichen Gerüstes, Gerüst wird
gesondert
vergütet.
Menge: 200,000 m

**01.09.190 Elektroinstallationsrohr halogenfr.Kunststoff AD 25mm UP**
STLB-Bau 2023-04 053
Elektroinstallationsrohr DIN EN 61386 (VDE 0605), Maße
DIN
EN 60423, nicht flammenausbreitend, aus Kunststoff,
halogenfrei, einwandig, gewellt, flexibel,
Außendurchmesser 25
mm, Druckfestigkeit Klasse 2 - leicht (320 N) DIN EN
61386-1
(VDE 0605-1), Klasse Schlagbeanspruchung 3 - mittel
DIN EN
61386-1 (VDE 0605-1), min. Gebrauchstemperatur Klasse
2 (-5
Grad C) DIN EN 61386-1 (VDE 0605-1), max.
Gebrauchstemperatur Klasse 3 (105 Grad C) DIN EN
61386-1
(VDE 0605-1), Verlegung unter Putz, Arbeitshöhe des
Montageortes bis 5,5 m über der Standfläche des hierfür
erforderlichen Gerüstes, Gerüst wird gesondert
vergütet.
Menge: 165,000 m

**01.09.200 Elektroinstallationskanal Geräteeinbau H/B 70/130mm halogenfr.Kunststoff**
STLB-Bau 2023-04 053
Elektroinstallationskanal DIN EN 50085-2-1 (VDE
0604-2-1) als
Geräteeinbaukanal, mit innenliegendem Oberteil, Breite
80 mm,
Außenmaße H/B mind. 70/130 mm, aus Kunststoff,
halogenfrei,
Oberteil aus Kunststoff, halogenfrei, mit einem
Trennsteg, aus
Kunststoff, einschl. aller systembedingten Form- und
Verbindungsstücke, auf Mauerwerk, Arbeitshöhe des
Montageortes bis 5,5 m über der Standfläche des hierfür
erforderlichen Gerüstes, Gerüst wird gesondert
vergütet.
Menge: 160,000 m

**01.09.210 Innenecke Geräteeinbau H/B 70/130mm halogenfr.Kunststoff**
STLB-Bau 2023-04 053
Innenecke für Geräteeinbaukanal, mit innenliegendem
Oberteil,
Breite 80 mm, Außenmaße H/B mind. 70/130 mm, aus
Kunststoff, halogenfrei, Oberteil aus Kunststoff,
halogenfrei, mit
einem Trennsteg, aus Kunststoff, einschl. aller
systembedingten
Form- und Verbindungsstücke, auf Mauerwerk,
Arbeitshöhe des
Montageortes bis 5,5 m über der Standfläche des hierfür
erforderlichen Gerüstes, Gerüst wird gesondert
vergütet.
Menge: 8,000 St

**01.09.220 Winkel 90Grad Geräteeinbau H/B 70/130mm halogenfr.Kunststoff**
STLB-Bau 2023-04 053
Winkel 90 Grad, flach, für Geräteeinbaukanal, mit
innenliegendem Oberteil, Breite 80 mm, Außenmaße H/B
mind.
70/130 mm, aus Kunststoff, halogenfrei, Oberteil aus
Kunststoff,
halogenfrei, mit einem Trennsteg, aus Kunststoff,
einschl. aller
systembedingten Form- und Verbindungsstücke, auf
Mauerwerk, Arbeitshöhe des Montageortes bis 5,5 m über
der
Standfläche des hierfür erforderlichen Gerüstes,
Gerüst wird
gesondert vergütet.
Menge: 8,000 St

**01.09.230 Endstück Geräteeinbau H/B 70/130mm halogenfr.Kunststoff**
STLB-Bau 2023-04 053
Endstück für Geräteeinbaukanal, mit innenliegendem
Oberteil,
Breite 80 mm, Außenmaße H/B mind. 70/130 mm, aus
Kunststoff, halogenfrei, Oberteil aus Kunststoff,
halogenfrei, mit
einem Trennsteg, aus Kunststoff, einschl. aller
systembedingten
Form- und Verbindungsstücke, auf Mauerwerk,
Arbeitshöhe des
Montageortes bis 5,5 m über der Standfläche des hierfür
erforderlichen Gerüstes, Gerüst wird gesondert
vergütet.
Menge: 12,000 St

**01.09.240 Wandkonsole Geräteeinbau H/B 70/130mm Wandabst. 150-210mm Stahl verz**
STLB-Bau 2023-04 053
Wandkonsole für Geräteeinbaukanal, Außenmaße H/B mind.
70/130 mm, Wandabstand 150 bis 210 mm, verstellbar, aus
verzinktem Stahl, einschl. aller systembedingten Form-
und
Verbindungsstücke, auf Mauerwerk, Arbeitshöhe des
Montageortes bis 5,5 m über der Standfläche des hierfür
erforderlichen Gerüstes, Gerüst wird gesondert
vergütet.
Menge: 40,000 St

#### Bereich 01.10 Brandschutz

**01.10.10 Brandschutzabschottung Einzelkabel EI30 Gebäude Decke D 300mm**
STLB-Bau 2023-04 047
Brandschutzabschottung an Einzelkabeln Klassifizierung
EI 30
DIN EN 13501-2, nach Leitungsanlagen-Richtlinie (LAR)
des
Bundeslandes der Ausführung/Muster
Leitungsanlagen-Richtlinie (MLAR), freier Ringspalt im
Durchbruch bis 15 mm, Spalt füllen mit
Dämmschichtbildner, im
Gebäude, Arbeitshöhe des Montageortes bis 5,5 m über
der
Standfläche des hierfür erforderlichen Gerüstes,
Gerüst wird
gesondert vergütet, Decke aus Beton, Dicke 300 mm.
Menge: 50,000 St

**01.10.20 Brandschutzabschottung Leitungsanlagen Mörtelschott S90 Durchm. 100-150mm Gebäude Wand D 300mm**
STLB-Bau 2023-04 047
Brandschutzabschottung an Kabel-/Leitungsanlagen als
Mörtelschott, Feuerwiderstandsklasse S 90 DIN 4102-9,
mit
allgemeinem bauaufsichtlichen Prüfzeugnis/allgemeiner
bauaufsichtlicher Zulassung, runder Durchbruch,
Durchmesser
über 100 bis 150 mm, Baustoffklasse DIN 4102-1 A
(nichtbrennbar), Schmelzpunkt größer gleich 1000 Grad
C, im
Gebäude, mit Kennzeichnungsschild, Arbeitshöhe des
Montageortes bis 3,5 m über der Standfläche des hierfür
erforderlichen Gerüstes, Wand aus Stahlbeton, Dicke
300 mm.
Menge: 6,000 St

**01.10.30 Kennzeichnung nach LBO**
Kennzeichnung der ausgeführten Brandschutzarbeiten
nach DIN 4102 Teil 12 mit Kennzeichnungsschild des
Herstellers, anbringen an gut sichtbarer Stelle in
Abstimmung mit dem Brandschutzsachverständigen.
Menge: 1,000 psch

**01.10.40 Dokumentation Brandschutz**
Dokumentation Brandschutz

folgende Unterlagen sind zur Brandschutzdokumentation
vorzulegen:

Errichterbescheinigung des Herstellers
Übereinstimmungserklärung aller verwendeten
Bauteile/Bauelemente
Übersichts-/Revisionsplan mit eingetragenen
nummerierten
Brandschotts
Übersichts-/Revisionsplan mit eingetragenen
nummerierten
Rettungszeichenleuchten
Protokolle der Sachverständigenabnahmen
Bildikumentation / Schottkataster
Menge: 1,000 St

**01.10.50 Beistellen Personal Sachverständigenabn. Brandschutz**
Beistellen von Personal für die
Sachverständigenabnahme des
Brandschutzes, Vergütung des Sachverständigen durch den
AG.

Vor Abnahme ist die Brandschutzdokumentation
vorzulegen.
Menge: 6,000 h

#### Bereich 01.11 Schlitz- und Stemmarbeiten

**01.11.10 Geräteverbindungsdose Einführungen halogenfr.Kunststoff Durchm. 60mm T 60mm IP2X UP Mauerwerk**
STLB-Bau 2023-04 053
Geräteverbindungsdose DIN EN IEC 60670-1 (VDE 0606-1)
und DIN 49073, mit Einführungen für glatte oder
gewellte
Elektroinstallationsrohre, aus halogenfreiem
Kunststoff,
Durchmesser 60 mm, Tiefe 60 mm, mit Schrauben,
Schutzart
IP 2X DIN EN 60529 (VDE 0470-1), Unterputz, in
Mauerwerk.
Menge: 190,000 St

**01.11.20 Mauerwerk schlitzen**
Mauerwerk schlitzen Breite 20mm
für Kabelmontage
Menge: 20,000 m

**01.11.30 Bohrungen für UP-Dosen 68 mm**
Bohrungen für UP-Dosen 68 mm in Mauerwek
Tiele 50 mm
Menge: 25,000 St

#### Bereich 01.12 Messungen / Dokumentation

**01.12.10 DIN VDE 0100-Teil 600 der Niederspannungsanlage**
Messung gemäß der DIN VDE 0100-Teil 600 der
Niederspannungsanlage jeweilig in der neuseten Fassung

Sichtprüfung der elektrischen Anlage
Überprüfung des Spannungsfall
Messung Schutzleiterwiderstand
Messung Isolationswiderstand
Messung der Schleifenimpedanz
Messung der Fehlerstromschutzeinrichtung

Dokumentation der Prüfung nach DIN VDE 0100-Teil 600
für die
gesamt ausgeschriebenen Anlage

Die Leistung ist fortlaufend über den gesamten
Bauablauf
gemäß dem Bautenstand abschnittsweise auszuführen.
Menge: 1,000 psch

**01.12.20 Doku Niederspannungsschaltgerät**
Dokumentation für
Niederspannungsschaltgerätekombination
DIN EN 61082-1 (VDE 0040-1). Alle verwendeten
Kennzeichen
müssen mit DIN EN 81346 übereinstimmen. Die
kennzeichnenden Merkmale der Schnittstellen DIN EN IEC
61439-1 (VDE 0660-600-1) sind in der Dokumentation
integiert
anzugeben. Stromkreisbezogene Angaben zum Beispiel Inc
haben im Stromlaufplan an der Schnittstelle zu
erfolgen. Die
Angaben zu den Bemessungsbelastungsfaktoren für Gruppen
von Stromkreisen sind in den Anordnungsplänen bei den
Funktionseinheiten anzugeben. Integrierter
anlagenbezogener
Stücknachweis mit Bauartnachweisdokument oder
referenziertem Verzeichnis der zugrunde liegenden
Bauartnachweisdokumente (z. B. auf Basis einer
Summenstückliste).
Auf Anforderung sind stichprobenartig 5 bis 10
Bauartnachweisdokumente vorzulegen. Die
Bauartnachweisdokumente sind integriert in der
Anlagendokumentation zu hinterlegen.
Der Hersteller der Niederspannungs-Schaltanlage hat ein
zertifiziertes Qualitätsmanagementsystem DIN EN ISO
9001 zu
unterhalten und nachzuweisen.
Die Ausführungspläne sind komplett vor Beginn von
Fertigung
und Bau zur Einsicht und Genehmigung einzureichen. Der
Schaltanlagenbau darf nur auf Basis von freigegebenen
Schaltplänen begonnen werden.
Die Lieferung der Dokumentation hat in gedruckter Form
im
Format A4 zu erfolgen. Die Schlussrevision ist
zusätzlich auf
Datenträgern in noch abzustimmendem Format zu liefern.
Der Dokumentation ist die EG-Konformitätserklärung zur
Erfüllung der Niederspannungsrichtlinie 2014/35/EU und
der
EMV-Richtlinie 2014/30/EU beizufügen. Übergabe in
Papierform
und auf Datenträger in standardisiertem Format, Format
DIN
A4.

Die Leistung ist für alle Verteiler zu erbringen.
Menge: 1,000 psch

**01.12.30 Übersichtschaltplan**
STLB-Bau 2023-04 054
Übersichtschaltplan, als topologischer Netzplan,
Übergabe in
Papierform und auf Datenträger in standardisiertem
Format,
Format DIN A4.
Menge: 1,000 St

**01.12.40 Kurzschl/Spannungsfall/Lastflussberechng Niederspannungsnetz Papier/Datenträger**
STLB-Bau 2023-04 053
Kurzschlussstromberechnung 1-polig, symmetrisch
3-polig, DIN
EN 60909-0 (VDE 0102) und Spannungsfall- und
Lastflussberechnung, für das Niederspannungsnetz,
beginnend
ab Transformator/NS-Hauptverteilung bis zu den
jeweiligen
Unterverteilungen einschl. der Endstromkreise, zum
Nachweis
des selektiven Geräteverhaltens, der
Kurzschlussfestigkeit der
eingesetzten Betriebsmittel, der
Spannungsfallvorgaben, der
Lastverteilung sowie der Überlast- und
Kurzschlussschutzgewährleistung der eingesetzten
Betriebsmittel, mit Personenschutz gegen elektrischen
Schlag,
es gilt/gelten die Norm(en) '
DIN EN 60909-0 (VDE 0102)'

Ermittlung der Netzberechnungsdaten vor Ort durch den
AN
wird gesondert vergütet, Dokumentation der Berechnung
enthält
1-poliges Übersichtsschaltbild unter Angabe der
resultierenden
minimalen und maximalen Fehlerströme sowie
tabellarische
Aufstellung der einzelnen Berechnungsergebnisse je
Netzknoten / Verteilung für die zugrundeliegende(n)
Netzbetriebsart(en), Bewertung und Dokumentation des
selektiven Geräteverhaltens gemäß Vorgaben DIN EN
60947-2
(VDE 0660-101), DIN EN 60898-1 (VDE 0641-11), DIN VDE
0641-21 (VDE 0641-21) und DIN EN 60269-1 (VDE 0636-1)
basierend auf den durchgeführten Netzberechnungen,
Datenübergabe an den AG in Papierform und auf
Datenträger.
Menge: 1,000 St

**01.12.50 Sicherheitskennzeichnung D-H003 Abziehbild Kunststoff**
STLB-Bau 2023-04 053
Sicherheitskennzeichnung DIN EN ISO 7010 für
Niederspannungsanlage, D-H003 - 5 Sicherheitsregeln -,
als
Abziehbild (A), aus Kunststoff, beschichtet, mittlere
Schildgröße.
Menge: 8,000 St

**01.12.60 Beistellen Personal Sachverständigenabnahme Elektroinstallationsanlage**
Beistellen von Personal für die
Sachverständigenabnahme der
Elektroinstallationsanlage, Vergütung des
Sachverständigen
durch den AG.
Die Sachverständigenabnahme kann auf Anordnung des AG
Bauabschnittsweise erfolgen.
Menge: 16,000 h

**01.12.70 Revisionsplanung**
Revisionspläne und Herstellerunterlagen sowie
Prüfprotokolle
usw. sind zusätzlich 1-fach, kopierfähig gespeichert
auf
elektronischem Datenträger (CD-ROM) und im Format DWG
und pdf zu übergeben (1:1 Abbild der
Papierdokumentation auf
Datenträger)
Menge: 1,000 psch

**01.12.80 Aufmaß als DA11-Datei**
Aufmaß als DA11-Datei

Aufmaße sind in digitaler Form im GAEB-Standard (DA11,
DA12, X31) an die Bauüberwachung/Bauleitung zu
übergeben.
Menge: 1,000 psch

#### Bereich 01.13 Sonstiges

*Hinweis*
Ausführung nur nach vorheriger schriftlicher Anordnung
der
Bauleitung. Abrechnung nach tatsächlichem Aufwand gegen
werktägliche Vorlage gegengezeichneter Regieberichte
gemäß
§ 15 VOB/B. Alle Lohnnebenkosten, Werkzeuge und
Fahrzeiten
sind in die Verrechnungssätze einzurechnen

**01.13.10 Stundenlohnarbeiten Meister**
Stundenlohn Meister für unvorhergesehene
Programmierungen,
Systemkonfigurationen, Planungsanpassungen
Menge: 20,000 St

**01.13.20 Stundenlohnarbeiten Geselle**
Stundenlohn Elektrofacharbeiter. Für zusätzliche,
nicht im
Haupt-LV enthaltene Installations-, Montage- und
Anschlussarbeiten nach Anordnung.
Menge: 80,000 St

**01.13.30 Stundenlohnarbeiten Helfer**
Stundenlohn Hilfskraft (Helfer)
Menge: 80,000 St

**01.13.40 Kernbohrung in Stahlbeton, D > 60 bis 100 mm,**
Kernbohrung in Stahlbeton, D > 100 bis 150 mm,
Bohrtiefe bis 1500 mm

Kernbohrung im Nassbohrverfahren durch Bauteile aus
Stahlbeton (mit oder ohne Bewehrungsanteil) für die
Durchführung von Kabel- und Leitungsanlagen herstellen.
Die Bohrung ist maßgenau nach den zeichnerischen
Vorgaben
oder den Anweisungen der Bauleitung einzumessen und
auszuführen. Der Auftragnehmer hat sich vor Beginn der
Arbeiten über den genauen Verlauf von verdeckt
liegenden
Leitungen (z. B. Elektro, Heizung, Sanitär) im
Bohrbereich zu
informieren.
Technische Spezifikationsmerkmale: Bauteil /
Untergrund: Wand
aus Stahlbeton (auch mit hohem Bewehrungsgrad)Bohrtiefe
(Bauteildicke): Bis 1500 mm Bohrdurchmesser: Über 100
mm
bis maximal 150 mmBohrverfahren: Nassbohrverfahren
mittels
Diamant-Kernbohrgerät, schütter- und erschütterungsfrei
Einsatzort: Im Gebäude (Innenbereich)Nebenleistungen
und
Montagebedingungen: Einschließlich des Auf- und Abbaus
der
Bohrvorrichtung, der notwendigen Verankerung des
Bohrstativs
am Bauteil sowie der Gestellung aller erforderlichen
Betriebsmittel (Wasser, Strom).
 Das anfallende Bohrwasser und der Bohrschlamm sind
mittels
geeigneter Absaugvorrichtungen (Wassersammelring und
Allzwecksauger) direkt an der Bohrstelle restlos
aufzufangen,
abzutransportieren und fachgerecht zu entsorgen. Die
Bohrlaibung ist nach Abschluss der Arbeiten von
Schlammresten zu reinigen.Die Arbeitshöhe des
Montageortes
liegt bei bis zu 3,5 m über der Standfläche des hierfür
erforderlichen, bauseits oder unternehmerseits zu
stellenden
Gerüstes. Der Ausbau und die Entsorgung des Bohrkerns
sind
in den Einheitspreis
einzukalkulieren.Abrechnungseinheit: St
(Stück)
Menge: 4,000 St

**01.13.50 Kernbohrung in Stahlbeton, D > 100 bis 150 mm,**
Kernbohrung in Stahlbeton, D > 100 bis 150 mm,
Bohrtiefe bis 1500 mm

Kernbohrung im Nassbohrverfahren durch Bauteile aus
Stahlbeton (mit oder ohne Bewehrungsanteil) für die
Durchführung von Kabel- und Leitungsanlagen herstellen.
Die Bohrung ist maßgenau nach den zeichnerischen
Vorgaben
oder den Anweisungen der Bauleitung einzumessen und
auszuführen. Der Auftragnehmer hat sich vor Beginn der
Arbeiten über den genauen Verlauf von verdeckt
liegenden
Leitungen (z. B. Elektro, Heizung, Sanitär) im
Bohrbereich zu
informieren.
Technische Spezifikationsmerkmale: Bauteil /
Untergrund: Wand
aus Stahlbeton (auch mit hohem Bewehrungsgrad)Bohrtiefe
(Bauteildicke): Bis 1500 mm Bohrdurchmesser: Über 100
mm
bis maximal 150 mmBohrverfahren: Nassbohrverfahren
mittels
Diamant-Kernbohrgerät, schütter- und erschütterungsfrei
Einsatzort: Im Gebäude (Innenbereich)Nebenleistungen
und
Montagebedingungen: Einschließlich des Auf- und Abbaus
der
Bohrvorrichtung, der notwendigen Verankerung des
Bohrstativs
am Bauteil sowie der Gestellung aller erforderlichen
Betriebsmittel (Wasser, Strom).
 Das anfallende Bohrwasser und der Bohrschlamm sind
mittels
geeigneter Absaugvorrichtungen (Wassersammelring und
Allzwecksauger) direkt an der Bohrstelle restlos
aufzufangen,
abzutransportieren und fachgerecht zu entsorgen. Die
Bohrlaibung ist nach Abschluss der Arbeiten von
Schlammresten zu reinigen.Die Arbeitshöhe des
Montageortes
liegt bei bis zu 3,5 m über der Standfläche des hierfür
erforderlichen, bauseits oder unternehmerseits zu
stellenden
Gerüstes. Der Ausbau und die Entsorgung des Bohrkerns
sind
in den Einheitspreis
einzukalkulieren.Abrechnungseinheit: St
(Stück)
Menge: 4,000 St

**01.13.60 Einzelbohrung in Massivbauteile, Durchmesser bis 30 mm,**
Einzelbohrung in Massivbauteile, Durchmesser bis 30 mm,
Bauteildicke bis 600 mm

Einzelbohrung (Durchführung) für Kabel, Leitungen oder
Installationsrohre durch Massivbauteile herstellen.
Die Bohrung
ist maßgenau nach den örtlichen Gegebenheiten bzw. den
Anweisungen der Bauleitung einzumessen und
herzustellen.Vor
Beginn der Bohrarbeiten hat der Auftragnehmer
eigenverantwortlich zu prüfen, ob im Bohrbereich
verdeckt
liegende Installationen (z. B. Elektro-, Heizungs- oder
Sanitärleitungen) vorhanden sind. Ggf. erforderliche
Schutzmaßnahmen zur Vermeidung von Schäden an
angrenzenden Bauteilen sind zu treffen.
Technische Spezifikationsmerkmale: Bauteil / Untergrund:
Mauerwerk (Kalksandstein, Ziegel, Porenbeton) oder
Beton /
StahlbetonBauteildicke (Bohrtiefe): Bis 600 mm
Bohrdurchmesser: Bis maximal 30 mm Bohrverfahren: Dreh-
oder Hammerbohrverfahren (trocken), bei
Betonkonstruktionen
wahlweise erschütterungsarmes Nass- oder
Trockenbohrverfahren mit Absaugung.
Nebenleistungen und Montagebedingungen: Einschließlich
des
Absaugens des entstehenden Bohrstaubs direkt am
Entstehungsort mittels Industriestaubsauger (Klasse
M). Die
Bohröffnung ist nach Abschluss der Arbeiten von losen
Teilen
und Staubresten zu reinigen.Die Arbeitshöhe des
Montageortes
liegt bei bis zu 3,5 m über der Standfläche des hierfür
erforderlichen, Gerüstes.und ist einzukalkulieren
 Das Beseitigen und ordnungsgemäße Entsorgen des
Bohrmaterials aus dem Gebäude ist in den Einheitspreis
einzukalkulieren.
Menge: 70,000 St

**01.13.70 Demontage und Entsorgung bauseits vorh. Verteileranlage**
Bestehend aus:

Kleinverteiler mit Hauptschalter ; ;Vorsicherungen;1Fi;
 24 Sicherungen

Maße : Breite 0,4 m x Höhe 0,6 m

 Die Unterverteilung ist im Umgang.Montiert.
Menge: 1,000 St

**01.13.80 Schalter/Taster UP-Montage abbrechen laden transp. LKW AN nicht schadstoffbelastet**
STLB-Bau 2021-04 084
Abbruch des Schalters/Tasters, Unterputzmontage, im
Rahmen
einer Teilabbruchmaßnahme, Ausführung innerhalb des
Bauwerks, Ausführung im 2. Untergeschoss,
aufgenommene Stoffe sammeln, in vom AN gestellten
Behälter
lagern, Behältergröße nach Wahl des AN, auf LKW des AN
laden, transportieren zur zugelassenen Lagerfläche des
AN,
Abfall ist nicht gefährlich, nicht schadstoffbelastet,
Mengenermittlung nach Aufmaß,
Entsorgung wird gesondert vergütet.
Menge: 20,000 St

**01.13.90 Steckdose UP-Montage abbrechen laden transp. LKW AN nicht schadstoffbelastet**
STLB-Bau 2021-04 084
Abbruch der Steckdose, Unterputzmontage, im Rahmen
einer
Teilabbruchmaßnahme, Ausführung innerhalb des Bauwerks,
Ausführung im 2. Untergeschoss,
aufgenommene Stoffe sammeln, in vom AN gestellten
Behälter
lagern, Behältergröße nach Wahl des AN, auf LKW des AN
laden, transportieren zur zugelassenen Lagerfläche des
AN,
Abfall ist nicht gefährlich, nicht schadstoffbelastet,
Mengenermittlung nach Aufmaß,
Entsorgung wird gesondert vergütet.
Menge: 40,000 St

**01.13.100 Kabel/Leitung Kupfer 2,5mm2 Leiteranz 3 St abbrechen v.Hand laden transp. LKW AN nicht schadstoffbelastet**
STLB-Bau 2021-04 084
Abbruch Kabel/Leitung, Kabelleiter aus Kupfer,
Leiterquerschnitt
2,5 mm2,
max. Leiteranzahl '3' St, im Rahmen einer
Teilabbruchmaßnahme, vorwiegende Verlegeart oberhalb
von
Zwischendecken mit Befestigung gemäß bauaufsichtlicher
Zulassung Ausführung innerhalb des Bauwerks, im 2.
Untergeschoss, Arbeitshöhe bis 4 m, Abbruch von
Hand/mit
handgeführten Kleingeräten, aufgenommene Stoffe zur
Entsorgung sortieren, sammeln, im Behälter des AN
lagern,
Behältergröße nach Wahl des AN, auf LKW des AN laden,
transportieren zur zugelassenen Lagerfläche des AN,
Abfall ist nicht gefährlich, nicht schadstoffbelastet,
Mengenermittlung nach Aufmaß,
die Entsorgung wird gesondert vergütet.
Menge: 500,000 m

**01.13.110 Kabel/Leitung Kupfer 2,5mm2 Leiteranz 5 St abbrechen v.Hand laden transp. LKW AN nicht schadstoffbelastet**
STLB-Bau 2021-04 084
Abbruch Kabel/Leitung, Kabelleiter aus Kupfer,
Leiterquerschnitt
2,5 mm2,
max. Leiteranzahl '5' St, im Rahmen einer
Teilabbruchmaßnahme, vorwiegende Verlegeart oberhalb
von
Zwischendecken mit Befestigung gemäß bauaufsichtlicher
Zulassung Ausführung innerhalb des Bauwerks, im 2.
Untergeschoss, Arbeitshöhe bis 4 m, Abbruch von
Hand/mit
handgeführten Kleingeräten, aufgenommene Stoffe zur
Entsorgung sortieren, sammeln, im Behälter des AN
lagern,
Behältergröße nach Wahl des AN, auf LKW des AN laden,
transportieren zur zugelassenen Lagerfläche des AN,
Abfall ist nicht gefährlich, nicht schadstoffbelastet,
Mengenermittlung nach Aufmaß,
die Entsorgung wird gesondert vergütet.
Menge: 200,000 m

**01.13.120 Kabel/Leitung Kupfer 1,5mm2 Leiteranz 3 St abbrechen v.Hand laden transp. LKW AN nicht schadstoffbelastet**
STLB-Bau 2021-04 084
Abbruch Kabel/Leitung, Kabelleiter aus Kupfer,
Leiterquerschnitt
1,5 mm2,
max. Leiteranzahl '3' St, im Rahmen einer
Teilabbruchmaßnahme, vorwiegende Verlegeart oberhalb
von
Zwischendecken mit Befestigung gemäß bauaufsichtlicher
Zulassung Ausführung innerhalb des Bauwerks, im 2.
Untergeschoss, Arbeitshöhe bis 4 m, Abbruch von
Hand/mit
handgeführten Kleingeräten, aufgenommene Stoffe zur
Entsorgung sortieren, sammeln, im Behälter des AN
lagern,
Behältergröße nach Wahl des AN, auf LKW des AN laden,
transportieren zur zugelassenen Lagerfläche des AN,
Abfall ist nicht gefährlich, nicht schadstoffbelastet,
Mengenermittlung nach Aufmaß,
die Entsorgung wird gesondert vergütet.
Menge: 500,000 m

**01.13.130 Kabel/Leitung Kupfer 1,5mm2 Leiteranz 5 St abbrechen v.Hand laden transp. LKW AN nicht schadstoffbelastet**
STLB-Bau 2021-04 084
Abbruch Kabel/Leitung, Kabelleiter aus Kupfer,
Leiterquerschnitt
1,5 mm2,
max. Leiteranzahl '5' St, im Rahmen einer
Teilabbruchmaßnahme, vorwiegende Verlegeart oberhalb
von
Zwischendecken mit Befestigung gemäß bauaufsichtlicher
Zulassung Ausführung innerhalb des Bauwerks, im 2.
Untergeschoss, Arbeitshöhe bis 4 m, Abbruch von
Hand/mit
handgeführten Kleingeräten, aufgenommene Stoffe zur
Entsorgung sortieren, sammeln, im Behälter des AN
lagern,
Behältergröße nach Wahl des AN, auf LKW des AN laden,
transportieren zur zugelassenen Lagerfläche des AN,
Abfall ist nicht gefährlich, nicht schadstoffbelastet,
Mengenermittlung nach Aufmaß,
die Entsorgung wird gesondert vergütet.
Menge: 200,000 m

**01.13.140 Bau- und Abbruchabfälle entsorgen**
Bau- und Abbruchabfälle, Metalle,
nicht gefährlich, Abfallschlüssel nach AVV
(Abfallverzeichnis-Verordnung) 170411 Kabel,
nicht schadstoffbelastet,
auf Baustelle lagernd, laden, mit LKW des AN
transportieren,
entsorgen, max. Gesamtgewicht ohne Beschränkung, zur
Verwertungsanlage, Transportweg bis 10 km,
Menge: 2,000 t

#### Bereich 01.14 Baustelleneinrichtung / Baustromversorgu

**01.14.10 Baustromverteiler Endverteiler Zählerfelder 1 St Bemessungsstrom 125 A 230/400VAC Freiluftaufstellung ungeschützt IP44 IK10 Kasten Standmontage aufbauen abbauen**
STLB-Bau 2023-04 054
Baustromverteiler DIN EN 61439-4 (VDE 0660-600-4), als
Endverteiler, Bedienung durch elektrotechnischen Laien,
geeignet für die Versorgung frequenzgeregelter
Antriebe, mit
Berührungsschutzabdeckung DIN EN 50274 (VDE 0660-514),
Zählerplatz nach den Technischen Anschlussbedingungen
des
zuständigen EVU,
Anzahl der Zählerfelder '1' St, Gehäuse aus verzinktem
Stahl,
pulverbeschichtet, Schutzklasse I,
Bemessungsstrom I Index nA tiefgestellt '125' A,
Bemessungsbetriebsspannung 230/400 V AC,
Bemessungsbelastungsfaktor '0,8', Freiluftaufstellung
ungeschützt, Schutzart IP 44 DIN EN 60529 (VDE 0470-1),
Schutzart IK10 DIN EN 62262 (VDE 0470-100),
min. Umgebungstemperatur '-25' Grad C,
max. Umgebungstemperatur '40' Grad C,
max. Umgebungstemperatur täglicher Mittelwert '35'
Grad C,
max. relative Luftfeuchte bei einer Temperatur von 40
Grad C
'50' %, Verschmutzungsgrad 3 (schwer) DIN EN 61010-1
(VDE
0411-1),
Höhe über NN '2000' m, EMV-Umgebung B Wohnbereiche,
Kastenbauform, generelle Erweiterung der Verteil- und
Endstromkreise nach Abschaltung, Anlage
ortsveränderbar,
Standmontage, einschl. Rohrgestell, aufbauen und
abbauen.
Menge: 1,000 St

**01.14.20 Baustromverteiler 100 A**
Baustromverteiler 100 A, Baustromverteiler DIN VDE
0660-501 als Verteilerschrank, mit Zaehlerschrank nach
den
Vorschriften des oertlichen EVU, Beruehrungsschutzabdeckungen DIN VDE 0106-100, Gehaeuse aus verzinktem
Stahl, beschichtet, Schutzart IP 54 DIN VDE 0470-1,
Messeinrichtung IP 54,
Bemessungsbetriebsspannung 230/400 V AC,
Bemessungsstrom 100 A, einschl. Untergestell,
Ausfuehrung mit 2 Hauptsicherungen NH 0,
FI-Schalter 63 A/0,5 A, allstromsensitiv
FI-Schalter 25 A/30 mA, allstromsensitiv
FI_Schalter 40 A/30 mA, allstromsensitiv
2 CEE-Steckdosen 16A, 5polig mit Schraubsicherungen,
1 CEE-Steckdose 32 A, 5polig mit Schraubsicherungen,
1 CEE-Steckdoses 63 A, 5polig mit Schraubsicherungen,
6 Steckdosen mit Schutzkontakt, 16 A, 2polig mit
Leitungsschutzschaltern.
Der Baustromverteiler ist fuer die Dauer der Bauzeit in
kompletter Leistung einschl. Ersatzsicherungen usw.
vorzuhalten, zu betreiben und ggf. im Zuge der
Fertigstellung der Baumassnahme umzusetzten.
Menge: 5,000 St

**01.14.30 Anschlussltg Baustrom 400VAC verlegen räumen**
STLB-Bau 2023-04 000
Anschlussleitung zwischen dem Netz der öffentlichen
Ver- und
Entsorgungsträger und der Übergabestelle auf der
Baustelle
bzw. dem Baugrundstück, gemäß Lageplan, für Baustrom,
Anschluss 400 V AC,
elektrische Anschlussleistung in kW '
80'

Kabeltyp H07RN-F, auf Boden nach Anweisung der
öffentlichen
Ver- und Entsorgungsbetriebe verlegen und räumen.
Menge: 200,000 m

**01.14.40 Anschlussltg Baustrom 400VAC vorhalten**
Anschlussleitung zwischen dem Netz der öffentlichen
Ver- und
Entsorgungsträger und der Übergabestelle auf der
Baustelle
bzw. dem Baugrundstück, gemäß Lageplan, für Baustrom,
Anschluss 400 V AC,
elektrische Anschlussleistung in kW
80

Kabeltyp H07RN-F, nach Anweisung der öffentlichen Ver-
und
Entsorgungsbetriebe vorhalten,
Positionsmenge = Produkt aus
30 Meter
1
(Vorhaltemenge)
mal
36 Monate
(Vorhaltedauer).
Menge: 1,000 psch

**01.14.50 Baustellenbeleuchtung in LED-Strip Ausführung**
Baustellenbeleuchtung in LED-Strip Ausführung · für die
Außenanwendung, IP65 · UV-beständig · Anzahl der LEDs:
1850 · LED Abstand: 13,51 mm · Ausstrahlwinkel: 120° ·
CRI:
>80 · Lichtstrom pro Meter: 800 lm · Betriebsspannung:
230 V
AC · Leistung pro Meter: 8 W · Energieeffizienzklasse:
E ·
Lebensdauer L70B50: >= 50.000 h · LxBxH in mm: 25.000 x
11,3 x 8 ·
Lieferumfang: 25 Meter-Rolle auf Trommel aufgewickelt
mit 1,6
m Anschlusskabel und Konturenstecker vorhalten,
Vorhaltedauer bis Ende der Bauzeit
Die Beleuchtung ist arbeitstäglich zu Prüfen und
Instandzusetzen
Menge: 10,000 St

**01.14.60 Aufbau Abbau fahrbares Gerüst Modul 1,5kN/m2 Abst. 2m 2Lagen H 4m**
Aufbauen, Abbauen fahrbares Gerüst, Grundeinsatzzeit
wird
nicht vereinbart, Gebrauchsüberlassung wird gesondert
vergütet,
Systemgerüst DIN EN 12810-1 als Modulgerüst,
Lastklasse 2
(1,5 kN/m2), mit gummierten Fahrrollen, Höhenabstand
der
Gerüstlagen 2 m, 2 genutzte Gerüstlagen, Höhe der
obersten
Gerüstlage 4 m, im Gebäude, Standsicherheitsnachweis
wird
nicht gesondert vergütet und ist in den Einheitspreis
einzukalkulieren
Menge: 1,000 St

**01.14.70 Umsetzen fahrbares Gerüst Modul 1,5kN/m2 Abst. 2m 2Lagen H 4m**
STLB-Bau 2023-04 001
Umsetzen fahrbares Gerüst,
Systemgerüst DIN EN 12810-1 als Modulgerüst,
Lastklasse 2
(1,5 kN/m2), mit gummierten Fahrrollen, Höhenabstand
der
Gerüstlagen 2 m, 2 genutzte Gerüstlagen, Höhe der
obersten
Gerüstlage 4 m, im Gebäude, Standsicherheitsnachweis
wird
gesondert vergütet.
Menge: 6,000 St

### Titel 02 Schwachstromanlagen

#### Bereich 02.01 Kabel und Leitungen

*Hinweis*

**02.01.10 LWL-Universalkabel Mehrmodenfaser U-DQ(ZN)H(BN)H 12G50/125 Bügelschellen**
STLB-Bau 2026-04 061
LWL-Universalkabel (Außen-/Innenkabel) als
Mehrmodenfaser,
OM 4, typisch 10 Gbps bis 550 m, metallfrei, bewehrt
mit
Innenmantel, U-DQ(ZN)H(BN)H, 12 G 50/125, Wellenlänge
1300 nm, Dämpfungskoeffizient 0,8 dB/km, mit
Bügelschellen.
Menge: 200,000 m

**02.01.20 Datenkabel Horizontal-/Steigbereich Kat.7A geschirmt 2x(4x2xAWG23) halogenfrei Bügelschellen**
STLB-Bau 2023-04 061
Datenkabel für den Horizontal- und Steigbereich DIN EN
50288-9-1 (VDE 0819-9-1), Kategorie 7 Index A
tiefgestellt DIN
EN 50173-1 (VDE 0800-173-1), geschirmt, Trennklasse d
DIN
EN 50174-2 (VDE 0800-174-2), für PoE, Typ 1,
Leitungswiderstand 0,065 Ohm/m und Kabeldurchmesser
0,007
m DIN EN 50174-2 (VDE 0800-174-2), Link-Klasse F, DIN
EN
50173-1 (VDE 0800-173-1), 2 x (4 x 2 x AWG 23),
halogenfrei,
mit Bügelschellen.
Menge: 50,000 m

**02.01.30 Datenkabel Horizontal-/Steigbereich Kat.7A geschirmt 2x(4x2xAWG23) halogenfrei vorh.Kabelrinne/Kanal**
STLB-Bau 2023-04 061
Datenkabel für den Horizontal- und Steigbereich DIN EN
50288-9-1 (VDE 0819-9-1), Kategorie 7 Index A
tiefgestellt DIN
EN 50173-1 (VDE 0800-173-1), geschirmt, Trennklasse d
DIN
EN 50174-2 (VDE 0800-174-2), für PoE, Typ 1,
Leitungswiderstand 0,065 Ohm/m und Kabeldurchmesser
0,007
m DIN EN 50174-2 (VDE 0800-174-2), Link-Klasse F, DIN
EN
50173-1 (VDE 0800-173-1), 2 x (4 x 2 x AWG 23),
halogenfrei,
auf vorh. Kabelrinnen oder in offene Kanäle.
Menge: 1150,000 m

**02.01.40 Datenkabel Horizontal-/Steigbereich Kat.7A geschirmt 2x(4x2xAWG23) halogenfrei vorh.Rohr/Unterflurkanal**
STLB-Bau 2023-04 061
Datenkabel für den Horizontal- und Steigbereich DIN EN
50288-9-1 (VDE 0819-9-1), Kategorie 7 Index A
tiefgestellt DIN
EN 50173-1 (VDE 0800-173-1), geschirmt, Trennklasse d
DIN
EN 50174-2 (VDE 0800-174-2), für PoE, Typ 1,
Leitungswiderstand 0,065 Ohm/m und Kabeldurchmesser
0,007
m DIN EN 50174-2 (VDE 0800-174-2), Link-Klasse F, DIN
EN
50173-1 (VDE 0800-173-1), 2 x (4 x 2 x AWG 23),
halogenfrei,
in vorh. Rohre/Unterflurkanäle.
Menge: 1300,000 m

**02.01.50 Installationskabel symmetrisch J-Y(St)Y 10x2x0,8 Bd**
STLB-Bau 2026-04 061
Installationskabel, symmetrisch, DIN VDE 0815 (VDE
0815),
J-Y(St)Y, 10 x 2 x 0,8 Bd.
Menge: 150,000 m

*Hinweis*
Die Verkabelung der automatischen und
nichtautomatischen
Melder, sowie akustischen Signalgebern wird in Loops
ausgeführt.
Die bauseits montierten Kabelrinnen sind in
Funktionserhalt E30
ausgeführt.

**02.01.60 Installationskabel symmetrisch E30 BMK J-H(St)H 4x2x0,8 Bd Bügelschellen**
STLB-Bau 2023-04 061
Installationskabel, symmetrisch, DIN VDE 0815 (VDE
0815), mit
integriertem Funktionserhalt E 30, DIN 4102-12, mit
rotem
Außenmantel und Aufdruck -Brandmeldekabel-, J-H(St)H,
4 x 2
x 0,8 Bd, mit Bügelschellen.
Menge: 250,000 m

**02.01.70 Installationskabel symmetrisch E30 BMK J-H(St)H 4x2x0,8 Bd vorh.Rohr/Unterflurkanal**
STLB-Bau 2023-04 061
Installationskabel, symmetrisch, DIN VDE 0815 (VDE
0815), mit
integriertem Funktionserhalt E 30, DIN 4102-12, mit
rotem
Außenmantel und Aufdruck -Brandmeldekabel-, J-H(St)H,
4 x 2
x 0,8 Bd, in vorh. Rohre/Unterflurkanäle.
Menge: 150,000 m

**02.01.80 Installationskabel symmetrisch E30 BMK J-H(St)H 4x2x0,8 Bd oberhalb Zwischendecke**
STLB-Bau 2023-04 061
Installationskabel, symmetrisch, DIN VDE 0815 (VDE
0815), mit
integriertem Funktionserhalt E 30, DIN 4102-12, mit
rotem
Außenmantel und Aufdruck -Brandmeldekabel-, J-H(St)H,
4 x 2
x 0,8 Bd, oberhalb von Zwischendecken mit Befestigung
gemäß
bauaufsichtlicher Zulassung.
Menge: 250,000 m

**02.01.90 Installationskabel symmetrisch E30 BMK J-H(St)H 4x2x0,8 Bd Befestigung**
STLB-Bau 2023-04 061
Installationskabel, symmetrisch, DIN VDE 0815 (VDE
0815), mit
integriertem Funktionserhalt E 30, DIN 4102-12, mit
rotem
Außenmantel und Aufdruck -Brandmeldekabel-, J-H(St)H,
4 x 2
x 0,8 Bd, mit Befestigung gemäß bauaufsichtlicher
Zulassung.
Menge: 100,000 m

**02.01.100 Installationskabel symmetrisch E30 BMK J-H(St)H 2x2x0,8 Bd Bügelschellen**
STLB-Bau 2023-04 061
Installationskabel, symmetrisch, DIN VDE 0815 (VDE
0815), mit
integriertem Funktionserhalt E 30, DIN 4102-12, mit
rotem
Außenmantel und Aufdruck -Brandmeldekabel-, J-H(St)H,
2 x 2
x 0,8 Bd, mit Bügelschellen.
Menge: 500,000 m

**02.01.110 Installationskabel symmetrisch E30 BMK J-H(St)H 2x2x0,8 Bd vorh.Rohr/Unterflurkanal**
STLB-Bau 2023-04 061
Installationskabel, symmetrisch, DIN VDE 0815 (VDE
0815), mit
integriertem Funktionserhalt E 30, DIN 4102-12, mit
rotem
Außenmantel und Aufdruck -Brandmeldekabel-, J-H(St)H,
2 x 2
x 0,8 Bd, in vorh. Rohre/Unterflurkanäle.
Menge: 250,000 m

**02.01.120 Installationskabel symmetrisch E30 BMK J-H(St)H 2x2x0,8 Bd oberhalb Zwischendecke**
STLB-Bau 2023-04 061
Installationskabel, symmetrisch, DIN VDE 0815 (VDE
0815), mit
integriertem Funktionserhalt E 30, DIN 4102-12, mit
rotem
Außenmantel und Aufdruck -Brandmeldekabel-, J-H(St)H,
2 x 2
x 0,8 Bd, oberhalb von Zwischendecken mit Befestigung
gemäß
bauaufsichtlicher Zulassung.
Menge: 250,000 m

**02.01.130 Installationskabel symmetrisch E30 BMK J-H(St)H 2x2x0,8 Bd Befestigung**
STLB-Bau 2023-04 061
Installationskabel, symmetrisch, DIN VDE 0815 (VDE
0815), mit
integriertem Funktionserhalt E 30, DIN 4102-12, mit
rotem
Außenmantel und Aufdruck -Brandmeldekabel-, J-H(St)H,
2 x 2
x 0,8 Bd, mit Befestigung gemäß bauaufsichtlicher
Zulassung.
Menge: 250,000 m

**02.01.140 Installationskabel symmetrisch BMK J-H(St)H 2x2x0,8 Bd Bügelschellen**
STLB-Bau 2023-04 061
Installationskabel, symmetrisch, mit rotem Außenmantel
und
Aufdruck -Brandmeldekabel-, J-H(St)H, 2 x 2 x 0,8 Bd,
mit
Bügelschellen.
Menge: 1200,000 m

**02.01.150 Installationskabel symmetrisch BMK J-H(St)H 2x2x0,8 Bd vorh.Kabelrinne/Kanal**
STLB-Bau 2023-04 061
Installationskabel, symmetrisch, mit rotem Außenmantel
und
Aufdruck -Brandmeldekabel-, J-H(St)H, 2 x 2 x 0,8 Bd,
auf vorh.
Kabelrinnen oder in offene Kanäle.
Menge: 250,000 m

**02.01.160 Installationskabel symmetrisch BMK J-H(St)H 2x2x0,8 Bd vorh.Rohr/Unterflurkanal**
STLB-Bau 2023-04 061
Installationskabel, symmetrisch, mit rotem Außenmantel
und
Aufdruck -Brandmeldekabel-, J-H(St)H, 2 x 2 x 0,8 Bd,
in vorh.
Rohre/Unterflurkanäle.
Menge: 250,000 m

**02.01.170 Installationskabel symmetrisch BMK J-H(St)H 2x2x0,8 Bd oberhalb Zwischendecke**
STLB-Bau 2023-04 061
Installationskabel, symmetrisch, mit rotem Außenmantel
und
Aufdruck -Brandmeldekabel-, J-H(St)H, 2 x 2 x 0,8 Bd,
oberhalb
von Zwischendecken mit Befestigung gemäß
bauaufsichtlicher
Zulassung.
Menge: 250,000 m

**02.01.180 Installationskabel symmetrisch BMK J-H(St)H 2x2x0,8 Bd UP Fräsen**
STLB-Bau 2023-04 061
Installationskabel, symmetrisch, mit rotem Außenmantel
und
Aufdruck -Brandmeldekabel-, J-H(St)H, 2 x 2 x 0,8 Bd,
unter
Putz, einschl. Fräsen in Mauerwerk.
Menge: 100,000 m

**02.01.190 Installationskabel symmetrisch BMK J-H(St)H 2x2x0,8 Bd Montagewand**
STLB-Bau 2023-04 061
Installationskabel, symmetrisch, mit rotem Außenmantel
und
Aufdruck -Brandmeldekabel-, J-H(St)H, 2 x 2 x 0,8 Bd,
in
Montagewänden.
Menge: 250,000 m

#### Bereich 02.02 EDV Verteiler

**02.02.10 Verteiler Standschrank Einbau 19-Zoll-Komponenten Stahlblech besch IP2X B 0,8m T 1m 42HE**
Verteiler als Standschrank für Datennetze, Türanschlag
wahlweise links/rechts, einschl. Sockel, Höhe 2000 mm,
zum
Einbau von 19-Zoll-Komponenten, aus Stahlblech,
beschichtet,
Schutzart IP 2X DIN EN 60529 (VDE 0470-1),
Potentialausgleich DIN EN 50310 (VDE 0800-2-310), mit
einer
Tür aus Sicherheitsglas, mit Schwenkgriff und
Sicherheitsschloss, mit Seitenwänden und Rückwand,
Seitenwände abnehmbar, Rückwand mit Kabeleinführung,
mit
Lüfterdeckel, mit Dachplatte mit Kabeleinführung, mit
Bodenplatte mit Kabeleinführung, mit
19-Zoll-Schwenkrahmen
und Einbaugestell, 2-reihig, zur Aufnahme von
Anschlussleisten,
Breite 0,8 m, Tiefe 1 m, 42 Höheneinheiten,

Leitfabrikat:
Hersteller: EFB
Typ: PRO-4280GR.G1SV

vom Bieter einzutragen.
Menge: 1,000 St

**02.02.20 Kabelabfangschiene Verteiler**
STLB-Bau 2023-04 061
Kabelabfangschiene, für Verteiler.
Menge: 3,000 St

**02.02.30 Potentialausgleichsschiene**
STLB-Bau 2023-04 061
Potentialausgleichsschiene DIN EN 50310 (VDE
0800-2-310).
Menge: 2,000 St

**02.02.40 Schrankbeleuchtung**
STLB-Bau 2023-04 061
Schrankbeleuchtung, einschl. Türkontaktschalter.
Menge: 2,000 St

**02.02.50 Schrankbelüftung 100m3/h 230V**
STLB-Bau 2023-04 061
Schrankbelüftung als Dachlüftereinbauteil, Luftleistung
freiblasend mind. 100 m3/h, Bemessungsbetriebsspannung
230
V AC, Geräuschentwicklung kleiner 40 dB(A), mit
Temperaturregler und integriertem Staubfilter.
Menge: 2,000 St

**02.02.60 Rangierpanel 1HE**
STLB-Bau 2023-04 061
Rangierpanel, waagerecht, eine Höheneinheit.
Menge: 12,000 St

**02.02.70 Patchfeld Spleißkassette LWL ausziehbar OM 4 LC**
STLB-Bau 2023-04 061
Patchfeld mit Spleißkassette und allem systembedingten
Zubehör, LWL, eine Höheneinheit, ausziehbar,
Mehrmodenfaser OM 4, typisch 10 Gbps bis 550 m, mit
Steckgesicht LC-Durchführungskupplungen, Ferrulen aus
Zirkonia Keramik, Kontakte mit PC, Anzahl Ausbrüche 24,
Anzahl Kupplungen 24,
Anzahl Pigtails '24' St, Anzahl Fusionsspleiße wie
Anzahl
Pigtails.
Menge: 3,000 St

**02.02.80 19Zoll-Patchfeld symm. 1HE 24x8 modular Kat.7**
STLB-Bau 2026-04 061
19 Zoll Patchfeld, symmetrisch, eine Höheneinheit, 24
x 8,
modular, Kategorie 7 DIN EN 50173-1 (VDE 0800-173-1),
Link-Klasse F, DIN EN 50173-1 (VDE 0800-173-1),
Potentialausgleich DIN EN 50310 (VDE 0800-2-310),
RJ45-Buchse DIN EN 60603-7-51.
Menge: 7,000 St

**02.02.90 Patchfeld symm. 16x8 modular Kat.3**
STLB-Bau 2026-04 061
Patchfeld, symmetrisch, für Wandmontage, 16 x 8,
modular,
Kategorie 3 DIN EN 50173-1 (VDE 0800-173-1),
Link-Klasse C,
DIN EN 50173-1 (VDE 0800-173-1), Potentialausgleich
DIN EN
50310 (VDE 0800-2-310).
Menge: 1,000 St

**02.02.100 Installationsschiene 230V Abzweigdose Sicherungsautomat 16A 6Steckdosen**
STLB-Bau 2023-04 061
Installationsschiene, 230 V AC, mit Abzweigdose, mit
Sicherungsautomat 16 A und Abschaltcharakteristik Typ
B, mit
6 Steckdosen, als 19-Zoll-Bauteil.
Menge: 2,000 St

#### Bereich 02.03 EDV Installationsgeräte

**02.03.10 UAE-Anschlussdose symm. Kat.7A 2Ports UP**
UAE-Anschlussdose, symmetrisch, Kategorie 7 Index A
tiefgestellt DIN EN 50173-1, Link-Klasse E Index A
tiefgestellt
DIN EN 50173-1, Potentialausgleich DIN EN 50310 (VDE
0800-2-310), kompakt, 2 Ports, RJ45-Buchse DIN EN
60603-7-51, LSA-Technik, Unterputzausführung, in
Gerätedose,
mit Zentralplatte DIN 49075-1 und Abdeckung, mit
Beschriftungsfeld und Fenster,
Hersteller/Typ '.................... 'vom Bieter
einzutragen.
Menge: 62,000 St

**02.03.20 UAE-Anschlussdose symm. Kat.7A 2Ports AP**
UAE-Anschlussdose, symmetrisch, Kategorie 7 Index A
tiefgestellt DIN EN 50173-1, Link-Klasse E Index A
tiefgestellt
DIN EN 50173-1, Potentialausgleich DIN EN 50310 (VDE
0800-2-310), kompakt, 2 Ports, RJ45-Buchse DIN EN
60603-7-51, LSA-Technik, Aufputzausführung, mit
systembedingtem AP-Gehäuse, mit Beschriftungsfeld und
Fenster,
Hersteller/Typ '.................... 'vom Bieter
einzutragen.
Menge: 6,000 St

**02.03.30 Buchse dienstneutral Kat.7A mit REG-Modul**
kstörstrahlung DIN EN 55022 (VDE 0878-22), Klasse B,
Hersteller/Typ '........................ 'vom Bieter
einzutragen.
Menge: 8,000 St

**02.03.40 Buchse dienstneutral Kat.7A**
Buchse, dienstneutral, RJ45 DIN EN 60603-7-51 (VDE
0687-603-7-51), Kategorie 7 Index A tiefgestellt DIN EN
50173-1 (VDE 0800-173-1), in Abzweigdose IP67
Menge: 4,000 St

**02.03.50 Messung LWL OM4**
STLB-Bau 2026-04 061
Messung LWL-Faser, DIN VDE 0800-173-100 (VDE
0800-173-100), Mehrmodenfaser OM 4, Nachweis der
Laufzeit
DIN EN 50173-1 (VDE 0800-173-1) bezogen auf die
Netzanwendung und OTDR-Messung, beidseitig, Wellenlänge
1300 nm, Darstellung der Messung als Tabelle und als
Grafik,
Dokumentation vorab digital zur Prüfung und nach
Freigabe als
Ausdruck und auf Datenträger, im PDF-Format und mit
Originaldateien, als ausführlicher Report.
Menge: 24,000 St

**02.03.60 Messung Cu PL Link Ea**
STLB-Bau 2023-04 061
Messung Kupferkabel PL (Permanent Link) -
Installationsstrecke, DIN EN 50173-1 (VDE 0800-173-1),
Link
Klasse E Index A tiefgestellt, Darstellung der Messung
als
Tabelle und als Grafik, Dokumentation vorab digital
zur Prüfung
und nach Freigabe als Ausdruck und auf Datenträger, im
PDF-Format und mit Originaldateien, als ausführlicher
Report,
in 3-facher Ausfertigung.
Menge: 136,000 St

**02.03.70 Datennetz-Dokumentation Datenträger Wechseldatenträger USB**
STLB-Bau 2023-04 070
Datennetz-Dokumentation nach Reihe DIN EN 50174 (VDE
0800-174) erstellen, anhand vom AG zur Verfügung
gestellter
Grundriss-, Schnitt- oder sonstiger Baupläne, Übergabe
vor der
Abnahme, als Papierzeichnung/Plotterausdruck und
Datenträger/Schnittstelle zur CAD-Verarbeitung,
einfach, farbig,
gefaltet DIN A 4, Datenaustausch über Datenträger, USB.
Menge: 1,000 St

#### Bereich 02.04 Such- und Signalanlagen

**02.04.10 Notr.Behind.WC Leuchte Zug-Ruf-Abstellt.**
Notruf Behinderten-WC als Kompakt-Set, bestehend aus
1-Kammer-Signalleuchte rot, Zugtaster, Ruftaster,
Abstelltaster,
Meldeeinheit und Netzteil, einschl. Stromquelle für
Sicherheitszwecke DIN VDE 0100-560 (VDE 0100-560),
Weiterleitung Störung an Meldeeinheit, Weiterleitung
Notruf an
Meldeeinheit.

Ergänzende Anforderungen

Die Personenrufanlage ist gemäß DIN VDE 0834-1 in der
zum
Zeitpunkt der Ausführung gültigen Fassung auszuführen.

Sämtliche Systemkomponenten müssen als aufeinander
abgestimmtes Gesamtsystem eines Herstellers ausgeführt
werden. Die Anlage ist vollständig betriebsfertig
einschließlich
aller erforderlichen Anschluss-, Montage- und
Befestigungsmaterialien zu liefern, zu montieren, zu
parametrieren und in Betrieb zu nehmen.

Der Leistungsumfang umfasst insbesondere:

* vollständige Parametrierung der Anlage,
* Funktionsprüfung aller Ruf- und Quittierfunktionen,
* Prüfung der optischen und akustischen Signalisierung,
* Dokumentation der Anlage einschließlich
Prüfprotokolle,
* Einweisung des Betreibers in die Bedienung und
Funktion der
Anlage.

Die Anlage ist betriebsfertig zu übergeben und muss den
anerkannten Regeln der Technik sowie den einschlägigen
Normen und Vorschriften entsprechen.

Planungsfabrikat: Telegärtner Sanicall GSM oder
technisch
gleichwertig.
Menge: 1,000 St

#### Bereich 02.05 Brandmeldeanlage

*Hinweis*
Brandwarnanlagen, sind auszuführen nach
- DIN VDE V 0826-2 (VDE V 0826-2), anwenderbezogene
Bedienteile und Anzeigen beschriftet in deutscher
Sprache.

Auf Grund der Gebäudestrucktir ist eine
Brandmeldezentrale die
nicht auf die Feuerwehr aufgeschaltet wird notwendig.

**02.05.10 Brandmelderzentrale,**
Brandmelderzentrale,
Mikroprozessorgesteuerte, modular aufgebaute
Brandmelderzentrale nach folgenden Richtlinien und
Vorschriften:

VDE 0100 - Allgemeine Bestimmungen
VDE 0833 - Gefahrenmeldeanlagen
DIN 14661/08-01 - Feuerwehrbedienfeld
DIN 14662/12-02 - Feuerwehranzeigetableau (FAT)
DIN 14675 - Aufbau von Brandmeldeanlagen
Technische Anschlussbedingungen der Branddirektion
VdS-Richtlinien
EN 54 Teil 2 und 4
Systemanerkennung nach EN 54 Teil 13

Allgemeine Anforderungen :
2 Ringleitungen bzw. 8 Grenzwertmeldelinien.
Modularer Zentralenaufbau mit 3 Stück
Baugruppensteckplätzen.
An die Zentrale müssen pro Ring automatische Melder,
Druckknopfmelder, Ringbus-Signalgeber und Module
anschließbar sein. Sie muss geeignet sein, sowohl
Analog-/
Dialogmelder als auch gleichzeitig Grenzwertmelder zu
verarbeiten.
Aufbau im stabilen und EMV-sicheren Metallgehäuse.
Integriertes Bedienteil mit Zehner-Tastatur und
auto-dynamischen Funktionstasten, die je nach
Bedienung ihre
Funktion ändern.
Grafik-LC-Display gemäß EN54-Teil 4
Meldergruppeneinzelanzeige erforderlich.
Menügeführte Bedienung und der unbefugte Zugriff über 4
Zugangsebenen geschützt.
Zentraler Koordinationsrechner, voll überwacht und
freiprogrammierbar.
Klartext für alle angeschlossenen Elemente
programmierbar
Vollständiger Überspannungsfeinschutz.
Einzelabschaltung von Meldergruppen
Einzelabschaltung von adressierbaren Meldern
Möglichkeit jede Meldergruppe in 2-Melder-Abhängigkeit
zu
schalten.
Möglichkeit jede Meldergruppe in
2-Gruppen-Abhängigkeit zu
schalten.
2 Netzwerk-Baugruppen integrierbar, zum Aufbau eines
voll
redundanten Multi-Master Zentralen-Netzwerkes mit 128
Teilnehmern.
Ringübergreifende beliebige Zuordnung von Meldern zu
Meldergruppen möglich
Ringübergreifende beliebige Zuordnung der
ringgespeisten
Alarmtongeber und Signalsockel
Ringübergreifende Parametrierung von angeschlossenen
Bedienfeldern
Melderaustausch ohne Änderungen an der
Zentralenversorgung
Höchste Systemverfügbarkeit durch Signalauswertung in
der
Zentrale und in den Meldern
Regenerationszeit nach Kurzschluss oder Unterbrechung
auf
dem Ring besser als EN54-13
Kontinuierlicher Selbsttest für Melder und Zentrale
mit der
Möglichkeit der Ferndiagnose via Webserver oder Modem
Bei Einsatz eines Webserver ist keine
Programmiersoftware
erforderlich, eine handelsübliche
Internet-Browsersoftware ist
ausreichend
Flexible Programmierung von komplexen, kaskadierbaren
Steuerungen - auch zentralenübergreifend - mit Formeln
gemäß
der Booleschen Algebra (UND, ODER, NICHT)
Komplexe Steuerungen können beliebig mit verschiedenen
Zeitfunktionen, wie z.B. Tagesprogramm, Start- und
Ende-Verzögerung erweitert werden
Automatisches Erkennen und Einlesen aller adressierten
Melder
für sofortige Betriebsbereitschaft
Parametrierung von verschiedenen
Applikationsalgorithmen der
Melder ab Zentrale bzw. Service-PC mit einem
Softwaretool
Ereignisspeicher mit Klartextmeldungen von bis zu
10.000
Ereignissen
Echtzeituhr mit automatischer
Sommer-/Winterzeitumstellung
Möglichkeit eines Firmwareupdates via USB-Schnittstelle

Grundausbau:
Netzladeteil 230V AC / 24V DC, 4,2A,
temperaturkompensiert
Stahlblech-Gehäuse mit schwenkbarem Bedienfeld zum
vereinfachten Zugang zu den Anschlüssen
Strom- und Notstromversorgung im Zentralengehäuse
Individuell beschriftbare Folienfront
Touch-Bedienfeld ohne verschleißbare Tasten, auch nach
vielen Jahren
Grafik-Display mit 240 x 64 Pixel zur übersichtlichen
Darstellung
aller Ereignisse
8 freiprogrammierbare Tasten für Makroprogrammierung
Ansteuerung von 3 separaten Hauptfeuermeldern
Feuerwehr-Interface für FBF integriert
SD-Adapter für Schlüsseldepot integriert
4 potenzialfreie Relais, frei programmierbar
Ansteuerung für 3 separate, überwachte Steuerlinien für
Signalgeber
2 überwachte, konventionelle Meldelinien für
Freischaltelement
und Schlüsseldepot-Sabotage
Standardschnittstelle "Löschen"
16 freiprogrammierbare Ausgänge für
Brandfallsteuerungen
3 freiprogrammierbare Optokoppler-Ausgänge
8 freiprogrammierbare, widerstandsüberwachte Eingänge
1.024 Meldergruppen programmierbar
3 x variable RS-232-Schnittstellen ( Drucker-, ESPA-
und
Modbusprotokollfähig)
Redundante RS-485-Schnittstelle zum Anschalten eines
Feuerwehr-Anzeigetableaus (FAT) gemäß DIN 14662/2010-01
oder zum gleichzeitigen Betrieb von
LCD-Brandmeldetableaus
mit Schlüsselschalter und den Funktionen "Akustik
stumm" und
"BMZ rückstellen"
USB-Schnittstelle für Fernwartung/-diagnose und
Fernbedienung per PC / Laptop via Analog-Modem, ISDN,
Ethernet oder Webserver
Software für Fernwartung/-diagnose und Fernbedienung
über
Analogmodem, Ethernet-Modem.
Mittels Ethernet-Modem besteht die Möglichkeit über
TCP/IP-Protokoll (LAN) die Zentrale zu analysieren und
vollständig zu konfigurieren
Schwellwerte für Erdschlussmessungen einstellbar und
abschaltbar

Ringbusbetrieb :
100% kompatibel zu ESP-Meldern und Apollo XP95 bzw.
Discovery
Adressierbare Ringbus-Melder können sowohl mit
Ringleitungen als auch mit Stichleitungen betrieben
werden.
Ringbus-Melder und konventionelle Melder nach dem
Stromverstärkungsprinzip gleichzeitig zu betreiben.
Länge der Ringleitung bis zu 3.500 m (2x2x0,8)
Auto-Scan-Funktion in Echtzeit mit Verifizierung der
programmierten Daten.
Pro Ring Anschluss von max. 127 (126) adressierbaren
Melder/Module /Loop-Soundern (bei ESP: plus 127
Ringbus-Sockelsirenen)
Loop-Sounder in Lautstärke und Tonart von der BMZ aus
einstellbar.
Steuermodule und Meldemodule auf beliebige Meldegruppen
freiprogrammierbar.
Ringübergreifende Projektierung und Programmierung.
Mindestens 75 Stk. Loop-Sounder und adressierbare
Blitzleuchten gleichzeitig und pro Ring aktivierbar.
Alarmauswertung der Analogmelder wahlweise mit oder
ohne
automatischer Ruhewertnachführung (einstellbar).
Selbsttest der Analog-/Dialogmelder durch zyklischen,
kontinuierlichen "Frage und Antwort"-Modus.
Mehrfachabfrage mit Plausibilitätskontrolle zur
Störunterdrückung und Vermeidung von Täuschungsalarmen.

Ausbau der Zentrale :
Integriertes Bedienteil mit Zehner-Tastatur und
Funktionstasten
4,2 A Stromversorgung 24V DC mit
temperaturkompensierter
Akkuladung
72 h Notstromüberbrückungszeit
1.024 Meldergruppen programmierbar
4 potenzialfreie Relaiskontakte 30V DC / 1A
16 freiprogrammierbare Ausgänge
8 widerstandsüberwachte Eingänge
3 überwachte Ansteuerungen für externe Signalgeber bzw.
Hauptmelder
2 konventionelle Meldelinien für Freischaltelement und
Schlüsseldepot-Sabotage
Interface für Feuerwehrbedienfeld und Schlüsseldepot
3x RS 232-Schnittstellen
1x redundante RS-485-Schnittstelle
USB-Programmierschnittstelle

Angebotenes
Fabrikat :
Typ :

Liefern, montieren und betriebsfertig anschließen.
Menge: 1,000 Stk

**02.05.20 Ringbus-Platine Multiprotokoll**
Ringbus-Platine Multiprotokoll für
2 Ringe / 4 Stichleitungen
bis zu 252 Teilnehmer pro Ringleitung
Topologieerkennung auf der Ringleitung
Ringleitungslänge max. 3.500m (Kabel JY-(ST)Y-2x2x0,8)
8 freiprogrammierbare O/C-Alarmausgänge
Erweiterte Parametrierung von Meldern und Modulen

Angebotenes
Hersteller und Typ '..........'

Liefern, montieren und betriebsfertig anschließen.
Menge: 2,000 Stk

**02.05.30 Batterie 12 V / 26 Ah, VDS**
Nottsrom Akku 12V/26Ah VdS, BAT12-26

Wiederaufladbarer, gas- und säurefreier Blei-
Akkumulator 12V/26Ah.

Eigenschaften:
- wartungsarm
- lageunabhängig gemäß DIN 43534

Technische Daten:
- Betriebsspannung: 12V
- Batteriespannung: 12V
- Batteriekapazität: 18Ah
- Anschluss: Gewinde M5
- Abmessungen (BxHxT) mm: ca. 181x167x77
- VdS Anerkennung

passend zur vorstehenden Brandmeldeanlage

Angebotenes
Fabrikat :
Typ :

Liefern, montieren und betriebsfertig anschließen.
Menge: 4,000 St

**02.05.40 Brandschutz-Standschrank F30 SVS3/10-300 DIBt-Nr.**
Brandschutz-Standschrank F30 SVS3/10-300 DIBt-Nr.
Z-86.1-45 Umgehäuse für 1 x BMZi ncl. Lieferung,
Montage und
Fracht
Menge: 1,000 St

**02.05.50 Feuerwehr-Informations- und Bediensystem**
Feuerwehr-Info- und Bediensystem (FIBS)

Zweiflügeliges rotes Stahlblechgehäuse für die a.P.-
oder
u.P.-Montage, zur Aufnahme von Feuerwehrbedienfeld
(FBF),
FAT und Hauptmelder. Zusätzlich Platz für bis zu 120
DIN
A3-Feuer-wehrlaufkarten. Beide Türen verschließbar,
die linke
durch bauseits einsetzbaren PHZ und die rechte durch
CL1-Schloß Montageplatte für DKM bzw. Hauptmelder
enthalten. Mit Aufkleber "Feuerwehrlaufkarten"

Angebotenes
Fabrikat :
Typ :

Liefern, montieren und betriebsfertig anschließen.
Menge: 1,000 St

**02.05.60 Feuerwehr-Laufkarte DIN A3**
Feuerwehr-Laufkarte DIN A3  gemäss den örtlichen
Vorschriften. Ausführung in stabiler PVC-Hülle,
laminiert
Vorder- und Rückseite farbig bedruckt je Karte auf der
Vorderseite eine Meldergruppe auf Rückseite jeweils der
Meldebereich.

Grundrisspläne werden im DWG/DXF-Format auf Datenträger
zur Verfügung gestellt.
Menge: 100,000 St

**02.05.70 Feuerwehrbedienfeld**
Feuerwehrbedienfeld (FBF) nach DIN 14661:2011-02,
vorbereitet für PHZ. Universelles Feuerwehrbedienfeld
(FBF)
gemäß DIN14661/2011-02. Flachkabelanschluss an das FAT
=> erfüllt dann voll die Anforderungen der Norm DIN
14661:2011-02
Montage in der vorgenannten Feuerwehr-Info- und
Bediensystem (FIBS)

Angebotenes
Fabrikat :
Typ :

Liefern, montieren und betriebsfertig anschließen.
Menge: 1,000 St

**02.05.80 Feuerwehr-Anzeigetableau**
Feuerwehr-Anzeigetableau (FAT) nach DIN 14662:2010-01,
redundante Ausführung. Mit Grafik-LCD-Anzeige 128 x 64
pixel
bzw. Text 8 x 20 Zeichen. Automatische
Datenübertragung von
BMZ. Zeigt automatisch sämtliche Meldungen und
Ereignisse
des Brandmeldesystems an Mit redundanter (doppelt
ausgeführter) Schnittstelle RS-485 mit
Aufmerksamkeitssummer, Sammel-LED-Anzeigen für "Alarm",
"Störung" und "Abschaltung" sowie Betriebs-LED
Anschluss an
BMZ über RS-485-Schnittstelle Montage in der
vorgenannten
Feuerwehr-Info- und Bediensystem (FIBS)
Feuerwehrbedienfeld B08000-00 sehr einfach direkt über
Flachbandkabel anschließbar

Angebotenes
Fabrikat :
Typ :

Liefern, montieren und betriebsfertig anschließen.
Menge: 1,000 St

**02.05.90 Freistehende Feuerwehr-Einsatzsäule mit kombiniertem FSD (Klasse 3) und FSE**
Liefern, auf einem bauseitig zu errichtenden Fundament
fachgerecht montieren, mechanisch verankern und
anlagentechnisch an die Brandmeldeanlage (BMA)
anschließen: Eine freistehende, mechanisch und
elektronisch
gesicherte Edelstahlsäule (Standsäule) zur Aufnahme
eines
Feuerwehr-Schlüsseldepots (FSD Klasse 3) und eines
Freischaltelements (FSE) im Außenbereich des
Objektes.Leistungsmerkmale der Edelstahlsäule
(Standfuß):Material: Hochwertiger, korrosions- und
witterungsbeständiger Edelstahl (V2A oder V4A /
Werkstoff
1.4301 oder höher) mit geschliffener Oberfläche (Korn
240).Konstruktion: Massive Hohl- oder Ausgießsäule mit
integriertem Rundum-Sabotageschutz (z. B. Abreiß- und
Bohrschutzkontakte zur direkten Aufschaltung auf die
Brandmelderzentrale).Wasserschutz: Abgeschrägter
Säulendeckel (Pultdach-Form) zur gezielten Ableitung
von
Regenwasser.Technikraum: Revisionsöffnung auf der
Rückseite, durch einen vandalismussicheren Verschluss
geschützt, zur einfachen Wartung der internen
Elektronik und
Anschlussdosen.Abmessungen: Höhe ca. 1.200 bis 1.400
mm,
so dimensioniert, dass sich das eingebaute FSD
normkonform
nach DIN 14675 auf einer Bedienhöhe von mindestens 0,8
m
bis maximal 1,4 m über Fertigfußboden
befindet.Leistungsmerkmale Feuerwehr-Schlüsseldepot
(FSD):Ausführung als FSD der Klasse 3 gemäß VdS 2105
und
DIN 14675.Massives Gehäuse mit elektronisch gesteuerter
Entriegelung der Innentür (Freigabe erfolgt
ausschließlich bei
anstehendem und an die Leitstelle übertragenem echten
Brandalarm).Integrierte, thermostatisch geregelte
Heizung zur
Vermeidung von Kondenswasser und Einfrieren des
Schließmechanismus bei Frost im
Säuleninnenraum.Vollständige elektronische Überwachung
aller
sicherheitsrelevanten Zustände (z. B. Innentür
geschlossen,
Schlüssel im Depot vorhanden) sowie umfassender
Sabotageschutz (Bohrschutz, Reißkontakt,
Gehäuseöffnungsüberwachung).Vorgerüstet für die
Aufnahme
des Schließzylinders der örtlich zuständigen
Brandschutzbehörde.Leistungsmerkmale Freischaltelement
(FSE):Integriertes manuelles Freischaltelement in
stabiler,
wetterfester Ausführung direkt in der Frontplatte der
Säule
verbaut.Dient zur manuellen Auslösung eines
Probealarms bzw.
zur Freigabe des Schlüsseldepots im Servicefall durch
Berechtigte.Elektrische Überwachung der Sabotagelinie
und
des Schaltzustandes durch die Brandmelderzentrale
(BMZ).Aufnahme für einen Profilhalbzylinder nach
Vorgabe der
örtlichen Feuerwehr.Leistungsmerkmale Kombi-Blendrahmen
mit Regenschutzdach: Gemeinsame Edelstahl-Frontplatte
(Kombi-Ausführung) mit den exakten mechanischen
Ausschnitten für den bündigen Einbau des FSD-Safes und
des
FSE-Schalters.Fest verschweißtes, nach vorne gezogenes
und
abgeschrägtes Regenschutzdach (Wetterschutzhaube) an
der
Oberseite des Blendrahmens, um Schlagregen und
Feuchtigkeit
von den Zylindern fernzuhalten.Umlaufende, alterungs-
und
UV-beständige Dichtungselemente zur vollständigen
Abdichtung
des Übergangs zwischen dem Blendrahmen und dem
Säulenkorpus (Gewährleistung der Schutzart von
mindestens
IP54 für die Einbaukomponenten).Die Befestigung
erfolgt über
verdeckt liegende oder manipulationssichere
Edelstahlschrauben, um eine unbefugte Demontage von
außen
zu verhindern.Zulassungen: Alle Komponenten (Säule,
FSD und
FSE) müssen als Gesamtsystem VdS-anerkannt und für die
Anschaltung an die angebotene Brandmelderzentrale
zertifiziert
sein.

ngebotenes
Fabrikat :
Typ :

Liefern, montieren und betriebsfertig anschließen.
Menge: 1,000 St

**02.05.100 ÜE- Hauptmelder für Brandmeldungen**
Liefern, im Bereich der Brandmelderzentrale (BMZ)
montieren,
anlagentechnisch anschließen und betriebsfertig in
Betrieb
nehmen: Eine kombinierte Übertragungseinrichtung (KÜE)
zur
gesicherten, automatischen Weiterleitung von Brand- und
Störungsmeldungen von der BMZ zur alarmempfangenden
Stelle (Leitstelle der Feuerwehr / Konzessionär).

Leistungsmerkmale: Übertragungswege (Redundanz):
Bidirektionales Übertragungsgerät mit zwei unabhängigen
Übertragungswegen (Dual-Path). Erstweg via IP
(Ethernet/Breitband) und redundanter Ersatzweg via
Mobilfunk
(LTE / 4G / 5G Multinetz-SIM-Karte) gemäß VdS-Klasse
S2 für
Brandmeldeanlagen.Schnittstellen zur BMZ: Physische und
logische Anbindung an die Feuerwehr-Erweiterungskarte
der
BMZ zur primären Alarmierung sowie zur getrennten
Übertragung von Störungsmeldungen, Sabotagesignalen und
Zustandsschätzungen (z. B. Abschaltungen).Gehäuse und
Schutz: Stabiles Metallgehäuse mit integriertem
Sabotagekontakt (Öffnungs- und Abreißüberwachung). Die
Montage erfolgt im geschützten Bereich nahe der
BMZ.Zulassungen: Zertifiziert nach DIN EN 54-21
(Übertragungseinrichtungen für Brände und Störungen)
und
anerkannt nach VdS-Klasse 2463.

Angebotenes
Fabrikat :
Typ :

Liefern, montieren und betriebsfertig anschließen.
Menge: 1,000 St

**02.05.110 Funk-Gateway / Funk- Koppler für Ringbussystem**
Funk-Gateway / Funk-Koppler für Ringbussystem

Liefern und betriebsfertig auf den analogen
Ringleitungskomponenten (Ringbus) aufschalten: Eine
Funk-Schnittstelle zur bidirektionalen Datenübertragung
zwischen kabelgebundenem Ringbussystem und drahtlosen
Funk-Brandmeldern. Das Gerät muss als eigenständiger
Teilnehmer auf dem Bus adressierbar sein.

Leistungsmerkmale: Überwachung des Funkfeldes auf
Störungen, Sabotage und Batteriestatus der
Funkteilnehmer.Frequenzbereich: 868 MHz
(Dual-Band-Technologie zur redundanten
Übertragung).Kapazität: Verwaltung von mindestens 10
(bzw.
32) Funkteilnehmern.Spannungsversorgung: Über den
Ringbus
oder über eine externe Notstromversorgung.Zulassung:
Nach
EN 54-17 (Integrierter Trenner) und EN 54-25
(Funkverbindungen)

Angebotenes
Fabrikat :
Typ :

Liefern, montieren und betriebsfertig anschließen.
Menge: 1,000 St

**02.05.120 Funk Automatischer Mehrkriterienmelder ( Optisch / Thermisch )**
Liefern und auf den Funk-Meldersockel aufrasten: Ein
intelligenter, adressierbarer Mehrkriterienmelder
(OT-Melder)
zur kombinierten Branderkennung mittels optischem
Sensor
(Streulichtprinzip) und thermischem Sensor
(Halbleiter-Temperatursensor).Leistungsmerkmale:Kombini
erte
Auswertung von Rauchdichte und Temperaturänderung zur
extrem frühzeitigen Branderkennung bei maximaler
Täuschungsalarmsicherheit.Einzeln oder kombiniert
programmierbare Sensorik (Rein optisch, rein thermisch
oder
OT-Kombination).Automatische Ruhewertnachführung bei
Verschmutzung des optischen Systems sowie
Temperaturkompensation.Integrierte optische
Betriebsanzeige
(LED) am Melderkopf zur Alarm- und
Störungssignalisierung.Zulassung: Nach EN 54-5
(Wärmemelder), EN 54-7 (Rauchmelder) und CEA 4021.

Angebotenes
Fabrikat :
Typ :

Liefern, montieren und betriebsfertig anschließen.
Menge: 19,000 St

**02.05.130 Funksockel für Mehrkriterienmelder**
Liefern, fachgerecht montieren und drahtlos per Funk
in das
Brandmeldesystem (über eine entsprechende
Funk-Schnittstelle) einlernen: Ein universeller
Funk-Meldersockel zur physikalischen Aufnahme und
datentechnischen Einbindung von automatischen,
adressierbaren Mehrkriterienmeldern.
 Der Sockel enthält die vollständige Sende-, Empfangs-
und
Auswerteelektronik für den kabellosen Betrieb.
Leistungsmerkmale: Funktechnologie: Bidirektionale
Datenübertragung im europäisch harmonisierten
868-MHz-Frequenzband (Dual-Band-Technologie zur
redundanten Signalübertragung bei Frequenzstörungen).
Gehäuse/Antenne: Robustes, flammwidriges
Kunststoffgehäuse
(Farbe weiß, ähnlich RAL 9010) mit integrierter, von
außen nicht
sichtbarer und manipulationsgeschützter
Antenne.Spannungsversorgung: Autarker Betrieb über ein
separates, vom Hersteller zertifiziertes
Lithium-Batteriepack. Die
Elektronik muss eine Betriebsdauer von typischerweise 5
Jahren im Überwachungsmodus gewährleisten.Überwachung:
Kontinuierliche Überwachung des Batteriezustandes, des
Sabotagekontaktes (Abnahmesicherung/Demontageschutz)
sowie der Funk-Feldstärke mit automatischer,
detaillierter
Klartext-Störungsmeldung an die Brandmelderzentrale
(BMZ)
bei Schwellenwertunterschreitung.Zulassung:
Zertifiziert nach
DIN EN 54-25 (Bestandteile, die Funkverbindungen
nutzen) und
VdS-anerkannt als Systemkomponente der angebotenen
Brandmeldeanlage.

Angebotenes
Fabrikat :
Typ :

Liefern, montieren und betriebsfertig anschließen.
Menge: 19,000 St

**02.05.140 Funk Handfeuermelder**
Liefern, an der Wand montieren und per Funk einlernen:
Ein
manueller Funk-Handfeuermelder zur manuellen
Alarmauslösung, ausgeführt als Druckknopfmelder mit
Glasscheibe oder rückstellbarem
Bedienelement.Leistungsmerkmale:Integriertes
Funk-Interface
im Gehäuse zur bidirektionalen Datenübertragung (868
MHz).Spannungsversorgung über austauschbare
Lithium-Batteriepacks.Mechanischer Schutz gegen
Fehlbedienung (inkl. Zustandsschalter für
Gehäuseöffnung/Sabotage).Farbe: Rot (RAL 3000) mit
standardisiertem Brandmeldesymbol.Zulassung: Nach EN
54-11 und EN 54-25.

Angebotenes
Fabrikat :
Typ :

Liefern, montieren und betriebsfertig anschließen.
Menge: 3,000 St

**02.05.150 Batterie-Pack für Funkkomponenten**
Liefern und in die Funkkomponenten (Pos. 2 / Pos. 4)
einsetzen: Ein vom Hersteller zertifiziertes
Lithium-Batterie-Pack
zur autarken Spannungsversorgung der Funkteilnehmer
gemäß
den Vorgaben der EN 54-25. Die Kapazität muss eine
Überwachungszeit von mindestens 5 Jahren plus Reserve
für
Alarmierungen gewährleisten.

Angebotenes
Fabrikat :
Typ :

Liefern, montieren und betriebsfertig anschließen.
Menge: 31,000 St

**02.05.160 Funkfeldmessung und Projektierung**
Durchführung einer qualifizierten, herstellerneutralen
Funkfeldmessung vor Montagebeginn im gesamten geplanten
Ausbreitungsbereich aller drahtlosen
Funk-Brandmeldekomponenten. Die Messung dient dem
messtechnischen Nachweis einer ausreichenden
Signalstärke,
Übertragungsqualität und Pegelreserve unter
Berücksichtigung
der spezifischen baulichen Gegebenheiten (z. B.
Stahlbetondecken, Brandschutzwände, metallische
Einbauten)
gemäß den Vorgaben der DIN 14675 und VdS
2095.Leistungsmerkmale:Einsatz von kalibrierten,
systemspezifischen Messgeräten des Systemherstellers
zur
Ermittlung des optimalen Standorts der
Funk-Schnittstellen
(Funkkoppler/Funkgateways).Einzelmessung aller
projektierten
Standorte für automatische und nicht-automatische
Funk-Brandmelder auf Signaldämpfung, Fremdsignale
(Störquellen) und Feldstärkereserven im
Dual-Band-Frequenzbereich (868 MHz).Überprüfung
alternativer Signalwege (Routing/Repeater) bei
unzureichender
direkter Feldstärke zum Hauptempfänger.Erstellung eines
detaillierten, schriftlichen Messprotokolls mit
Eintragung der
exakten Signalstärken (in dB-Werten) für jeden
einzelnen
Funkteilnehmer als Nachweisdokument für die
Bauleitung, den
Prüfsachverständigen und die zuständige
Brandschutzbehörde.Einschließlich aller Aufwendungen
für die
Bereitstellung des Messkoffers, Reisekosten (An- und
Abfahrt)
sowie für die Auswertung und grafische Dokumentation im
Grundrissplan.Einheit: Pscl. (oder alternativ: Stk. pro
Messpunkt)

Angebotenes
Fabrikat :
Typ :

Liefern, montieren und betriebsfertig anschließen.
Menge: 1,000 St

**02.05.170 Multisensor-Ringbus-Melder**
Multisensor-Ringbus-Melder, weiß RAL 9003, mit
integrierten
Trennern und einstellbaren Detektionsmodi. Die Melder
beinhalten Optische und Wärme-Sensoren, Programmierbare
Detektionsalgorithmen (Betriebsart TM), 4 Modi
automatisch
oder Zeit- oder Ereignis abhängig schaltbar, Mit
ESP-Protokoll,
Mit Flat-Response-Technologie zur optimierten
Rauchdetektion.
Automatische Ruhewertnachführung bei Verschmutzung Low
Power Modus elektronische Adressierung 2 Alarm-LEDs
erlauben eine 360°-Sicht des ausgelösten Melders ohne
Melderkennzeichnungsschild

Angebotenes
Fabrikat :
Typ :

Liefern, montieren und betriebsfertig anschließen.
Menge: 37,000 Stk

**02.05.180 Montagesockel Standard für Ringbus-Melder**
Montagesockel Standard für Ringbus-Melder mit
Bajonett-Verschluss zur Aufnahme des Melders flaches,
elegantes Design.

Angebotenes
Fabrikat :
Typ :

Liefern, montieren und betriebsfertig anschließen.
Menge: 37,000 Stk

**02.05.190 Ringbus-Sirene YBO-BS im Meldersockel**
Ringbus-Sirene zum Einsatz im Meldersockel, Tonart und
Lautstärke einstellbar. Stromversorgung durch Ringbus
Mit
ESP-Protokoll. Automatisch adressierbar durch BMZ. 10
Lautstärken an der BMZ einstellbar - 50dB bis 98dB !
51
verschiedene Tonarten an der BMZ einstellbar, u.a. der
DIN-Ton und ISO8201

Angebotenes
Fabrikat :
Typ :

Liefern, montieren und betriebsfertig anschließen.
Menge: 23,000 Stk

**02.05.200 Melderbezeichnungsschild incl. Lieferung und Montage**
Die Brandwarnanlage gesamt ist mit den Vorschriften
entsprechendnen Schildern zu kennzeichnen.
Menge: 1,000 psch

**02.05.210 Manueller Brandmelder (Handfeuermelder) nach DIN EN 54-11**
Liefern, fachgerecht an der Wand montieren, an den
analogen
Ringbus anschließen und betriebsfertig in Betrieb
nehmen: Ein
nicht-automatischer, adressierbarer Handfeuermelder
(Druckknopfmelder) zur manuellen Alarmauslösung im
Brandfall.
Leistungsmerkmale: Ausführung: Typ A nach DIN EN 54-11
(Direkte Auslösung durch Einschlagen der Glasscheibe
bzw.
Drücken des flexiblen Bedienelements).Gehäuse: Robustes
Kunststoff- oder Aluminiumgehäuse in der Standardfarbe
Rot
(RAL 3000) mit der genormten Beschriftung/Symbolik für
Brandmelder.Schnittstellen: Integrierter
Ringbuskoppler zur
individuellen Einzeladressierung und
Zustandsüberwachung
(Alarm, Störung, Sabotage) durch die
Brandmelderzentrale.Sicherheit:
Eingebauter bidirektionaler Kurzschlusstrenner zur
Aufrechterhaltung der Loop-Funktion bei Drahtbruch oder
Kurzschluss auf der Primärleitung.
Zubehör: Inklusive rückstellbarem Bedienelement (bzw.
auswechselbarer Glasscheibe), Prüfschlüssel für
Funktionstests
und Gehäuseöffnung sowie allen erforderlichen
Befestigungsmaterialien.
Zulassung: Zertifiziert nach DIN EN 54-11 und EN 54-17
sowie
VdS-anerkannt als Systemkomponente der angebotenen
Brandmeldeanlage.

Angebotenes
Fabrikat :
Typ :

Liefern, montieren und betriebsfertig anschließen.
Menge: 8,000 Stk

**02.05.220 Schlüssel für Handfeuermelder**
zus. Schlüssel für Handfeuermelder

zur Übergabe an den Betreiber/Haustechniker
Menge: 3,000 St

**02.05.230 Ein-/Ausgabebaustein 2Ausgänge 3Eingänge**
Ein-/Ausgabebaustein, Anschluss in Bustechnik,
automatisch
adressierbar, mit bidirektionalem Kurzschlussisolator,
mit 2
Ausgängen, potentialfrei, nicht überwacht, frei
parametrierbar je
Ausgang/Kontakt, mit 3 Eingängen, überwacht, frei
Parametrierbar je Eingang/Kontakt, Energieversorgung
aus der
Zentrale über Busleitung, Gehäuse für Aufputzmontage,
IP65
G .VdS-Anerkennungsnummer '.G
G .213087.........................
G .'vom Bieter einzutragen,
G .Hersteller/Typ '.Solution.........................
So.'vom Bieter einzutragen.
Menge: 3,000 St

**02.05.240 Überspannungsableiter 230 VAC Typ 3**
Überspannungsableiter 230 VAC Typ 3
Geräteschutz (netzseitig) für EndgeräteP
Tragschienenmontabler Überspannungsableiter als Typ 2/3
Geräteschutz für Endgeräte (netzseitig), steckbar,
Ausführung:
230 V AC Varistorschutzschaltung zwischen den aktiven
Adern
und Längsspannungsgrobschutz zur Erde im Stecker
Optisches
Defektsignal im Stecker und potentialfreier
Meldekontakt im
Basiselement Mit der Montage des Basiselementes  wird
gleichzeitig ein elektrisch leitender Kontakt zwischen
der
Tragschiene (Erde) und dem Bezugspotential der
Schutzschaltung  hergestellt Mechanische Kodierung von
Stecker und Basiselement nach Schaltungsart und
Nennspannung Schutzstecker mit Kodierstift und
Gegenprofil
komplettes Modul inkl. Basiselement
Technische Daten:
Nennspannung UN: 240 V AC
Höchste Dauerspannung  UC: 264 V AC
Nennstrom: 26 A /30° C
Nennableitstossstrom ln (8/20) s: 5 kA
Max. Ableitstrom lmax (8/20) s: 10 kA
Schutzpegel symm. und asym.(Erde):<=1,4kV
Baubreite: 17,7 mm (1TE)
Menge: 1,000 Stk

**02.05.250 Kleinverteiler, mit Schutzart IP65, 1-reihig, 5 verfügbare**
Kleinverteiler, mit Schutzart IP65, 1-reihig, 5
verfügbare
Teilungseinheiten, Bemessungsbetriebsspannung: 400V AC,
Bemessungsisolationsspannung: 1000V AC, 1000V DC, oben
und unten metrische Vorprägungen für universelle
Leitungseinführungen mit Kabelverschraubungen und /
oder
Doppelmembranstutzen, oben mit elastischen Einführungen
DMS M20 vorbestückt, für die Standardinstallation im
Innenbereich mit PE/N-Klemmschiene mit jeweils 2
Klemmstellen 16mm² und 3 Klemmstellen 6mm²

Technische Daten:
Schutzart IP65, 5 Teilungseinheiten, Schlagfestigkeit
IK07,
Schutzklasse II, Bemessungsspannung 400V AC,
halogenfrei

Angebotenes
Fabrikat :
Typ :

Liefern, montieren und betriebsfertig anschließen.
Menge: 1,000 St

**02.05.260 Inbetriebnahme und Programmierung**
Inbetriebnahme und Programmierung der Brandwarnzentrale
mit den für den Einsatzort notwendigen Systemparametern
Dazu gehören insbesondere Meldergruppen, Meldertypen
mit
Anzahl, Messwerte und Steuerfunktion

Auslesen aller Zentralendaten und dessen Archivierung
Dokumentation gemäß DIN 14675
Menge: 1,000 psch

**02.05.270 Einweisung des Bedienpersonals**
Menge: 1,000 psch

**02.05.280 Hinweisschild BMZ**
Hinweisschild BMZ gemäß DIN 4066 zur schnellen und
sicheren
Orientierung für die Feuerwehr im Brandfall.
Das Schild ist als selbstklebende Hartschaumplatte
ausgeführt.

  Gemäß DIN 4066
  Selbstklebend
  Material Hartschaum
  Abmessungen (BxHxT) 297x105x2 mm
Menge: 1,000 St

**02.05.290 Hinweisschild FIZ**
Hinweisschild FIZ gemäß DIN 4066 zur schnellen und
sicheren
Orientierung für die Feuerwehr im Brandfall.
Das Schild ist als Folienaufkleber ausgeführt.

  Gemäß DIN 4066
  Folienaufkleber
  Abmessungen (BxH) 297x105 mm
Menge: 1,000 St

**02.05.300 Abnahme der BWA durch Feuerwehr / Betreiber**
Abnahme der Brandwarnanlage mit dem Betreiber und der
Feuerwehr.
Menge: 1,000 psch

**02.05.310 Hinweisleuchte Blitzleuchte IP54**
Hinweisleuchte zur Orientierung für die Feuerwehr, als
Blitzleuchte, Kalottenfarbe rot, Schutzart IP 54 DIN
EN 60529
(VDE 0470-1), zur Montage an einem Wärmedämm-
Verbundsystem, Dämmschichtdicke 300 mm,

Angebotenes
Fabrikat :
Typ :

Liefern, montieren und betriebsfertig anschließen.
Menge: 1,000 St

**02.05.320 Kapazitätsberechnung regenerative Energiequelle Brandmeldezentrale**
Kapazitätsberechnung der regenerativen Energiequelle
der
Brandwarnzentrale entsprechend der angebotenen
Komponenten der Brandmeldeanlage.
Überbrückungszeit: 72 h
Menge: 1,000 psch

**02.05.330 Erstellen der dB Messungen mit Plan**
Menge: 1,000 St

**02.05.340 Programmierung Zusatztexte**
Programmierung von zusätzlichen Freitexten als
Ergänzung zu
Meldergruppen- und Melder-Anzeigen, zur Anzeige in
Feuerwehranzeige-Tableau (FAT), bis max. 20 Zeichen
Menge: 5,000 St

**02.05.350 Revisionsunterlagen 1-fach in gedruckter Form+ 1x Datenträger**
Menge: 1,000 St

**02.05.360 Sprossenstehleiter Aluminium 2x7 als Feuerwehrleiter**
Sprossenstehleiter Aluminium 2x7 als Feuerwehrleiter

in konischer Form. Die Holme bestehen aus nahtlosen
Strangpressprofilen mit schlagfester Eckenverstärkung
und
ergonomischer Form. Die Sprossen aus Walzprofil. Mit
Holm
verpresste abgerundete Leiterfüße aus hochwertigem,
standfestem Kunststoff und Spreizsicherung durch
hochfeste,
20mm breite Perlongurte.

Gewicht: 7,3 kg
Sprossenanzahl: 2x7
Länge: 2,05 m
Breite(max.): 0,57 m
Standhöhe (Stehleiter): 1,30 m
Arbeitshöhe (Stehleiter): 2,80 m
Reichhöhe (Stehleiter): 3,30 m
Schrittlänge: 1,25 m
Ausführung gemäß: DIN EN 131
Menge: 1,000 St

**02.05.370 2x Halbzylinder mit der Feuerwehrschließung Riegelsberg incl.**
2x Halbzylinder mit der Feuerwehrschließung
Riegelsberg incl.
Lieferung und Montage
Menge: 1,000 St

**02.05.380 Leitersicherung PZ**
Leitersicherung PZ
aus Stahlblech, pulverbechichtet in feuerrot (RAL
3000) zur
Wandmontage, Schwenkbare Klappe mit Aufnahme für
Profilhalbzylinder (Generalschließung Objekt), mit
Fallenschloss
und verstellbarem Anschlag, zur Sicherung einer
Stehenden
Leiter.
Abmessungen (BxHxT): 255x123x255 mm
Menge: 1,000 St

**02.05.390 Obermonteur/-in sämtliche Kosten/Zuschläge**
STLB-Bau 2019-04 091
Stundenlohnarbeiten durch Obermonteur/-in
der Verrechnungssatz für die jeweilige Arbeitskraft
umfasst
sämtliche Aufwendungen wie Lohn- und Gehaltskosten,
Lohn-
und Gehaltsnebenkosten, Zuschläge, lohngebundene und
lohnabhängige Kosten, sonstige Sozialkosten,
Gemeinkosten,
Wagnis und Gewinn.
Menge: 10,000 h

**02.05.400 Monteur/-in sämtliche Kosten/Zuschläge**
STLB-Bau 2019-04 091
Stundenlohnarbeiten durch Monteur/-in
der Verrechnungssatz für die jeweilige Arbeitskraft
umfasst
sämtliche Aufwendungen wie Lohn- und Gehaltskosten,
Lohn-
und Gehaltsnebenkosten, Zuschläge, lohngebundene und
lohnabhängige Kosten, sonstige Sozialkosten,
Gemeinkosten,
Wagnis und Gewinn.
Menge: 10,000 h

**02.05.410 Helfer/-in sämtliche Kosten/Zuschläge**
STLB-Bau 2019-04 091
Stundenlohnarbeiten durch Helfer/-in
der Verrechnungssatz für die jeweilige Arbeitskraft
umfasst
sämtliche Aufwendungen wie Lohn- und Gehaltskosten,
Lohn-
und Gehaltsnebenkosten, Zuschläge, lohngebundene und
lohnabhängige Kosten, sonstige Sozialkosten,
Gemeinkosten,
Wagnis und Gewinn.
Menge: 10,000 h

#### Bereich 02.06 Einbruchmeldeanlage

**02.06.10 VdS-Zentralen-Umschrank Klasse C mit Allseits-Durchbruchüberwachung**
Liefern, fachgerechtes Montieren und Anschließen eines
mechanisch hochfesten und sabotagegeschützten
Zentralen-Umschranks zur Realisierung eines
normenkonformen Zentralen-Schutzbereichs im
Innenbereich

. Der Schrank dient zur geschützten, strukturierten
Aufnahme
von Einbruchmelderzentralen, Zusatznetzteilen,
Verteilerkomponenten oder Übertragungsgeräten gemäß den
geltenden VdS-Richtlinien, welche den Einbau von
Geräten mit
ihren systemeigenen Gehäusen vorschreiben.
Das System muss für höchste Sicherheitsanforderungen im
gewerblichen, industriellen und Bankenbereich
ausgelegt sein
und den Richtlinien VdS 2311 (Klasse C) vollumfänglich
entsprechen.Mechanischer Aufbau und
Kapazitäten: Bauform:
Einflügeliger Standschrank bzw. wandbündiger
Großschrank
aus robustem, pulverbeschichtetem
Stahlblech.Abmessungen:
Gehäuseaußenmaße ca. 800 x 1200 x 310 mm
(BxHxT).Montagefläche: Ausgestattet mit einer
vollflächigen,
bauseitig frei bohrbaren Träger-/Montageplatte
(Abmessungen
ca. 740 x 1140 mm) zur flexiblen und übersichtlichen
Komponentenanordnung.
Nutztiefe: Maximale interne Einbautiefe von mindestens
260
mm.
Farbe: Lichtgrau (analog RAL 7035).Überwachungs- und
Sabotageschutzfunktionen: Allseitige
Durchbruchüberwachung:
Vollständiger Schutz aller Gehäuseseiten (Wände, Dach,
Boden, Rückwand und Tür) vor mechanischem Durchbruch
(z.
B. Bohren, Schneiden) mittels einer integrierten,
engmaschigen
[Alarmdrahtmatte (Leitungsabstand maximal 15
mm)](1.1.1,
1.1.2).Tür-Öffnungsüberwachung: Lückenlose Absicherung
des
Schrankdeckels / der Flügeltür gegen unbefugtes Öffnen
durch
den Einsatz von mindestens 4 gekoppelten
[Deckelkontakten/Sabotageschaltern](1.1.1,
1.1.2).Verschluss-
und Riegelüberwachung:
 Der versenkt eingebaute Drehverschluss in der
Gehäusetür
muss über ein physisches Klebesiegel plombierbar und
mittels
eines integrierten
[Riegelkontakts/Schließblechkontakts](1.1.2,
1.2.2) elektronisch auf ordnungsgemäßen Verschluss
überwacht werden.
Zutrittssperre: Einbindung eines integrierten,
elektromechanischen Sperrelements zur
softwaregesteuerten
Freigabe oder Sperrung des Türverschlusses
(Zwangsläufigkeit).Montage und Anschluss: Fachgerechte,
erdbebensichere Wand- oder Bodenmontage im geschützten
Zentralenraum.Aufschaltung der Sabotage- und
Durchbrucheinheiten an die
Primär-Meldelinien-Infrastruktur der
Einbruchmelderzentrale.
Herstellen des Potenzialausgleichs (Erdung) für alle
Gehäuseteile.Aufgrund des hohen Eigengewichts (ca. 65
kg
unbestückt) sind alle Transport- und
Logistikleistungen bis zum
endgültigen Montageort in die Position
einzukalkulieren.Zertifizierungsnachweis (mit dem
Angebot
vorzulegen):VdS-Anerkennung Klasse C als
Zentralengehäuse /
Umschrank

Angebotenes
Fabrikat :
Typ :

Liefern, montieren und betriebsfertig anschließen.
Menge: 1,000 St

**02.06.20 Modulare Einbruch- und Überfallmelderzentrale VdS-Klasse C mit integriertem LCD-Bedienteil**
.Liefern und betriebsfertig Montieren einer modular
erweiterbaren Einbruchmelderzentrale (EMZ) für höchste
Sicherheitsanforderungen im gewerblichen,
industriellen und
gehobenen privaten Bereich. Das System muss den
Richtlinien
VdS 2252 (Klasse C) sowie der DIN EN 50131-3 (Grad 3 /
Umweltklasse II) entsprechen und über aktuelle
Zertifizierungen
verfügen.Systemarchitektur und Gehäuse: Gehäuseform:
Robustes Stahlblechgehäuse mit einem modularen
Trägersystem (mindestens zwei universelle
Montageplätze für
Erweiterungs- oder Netzteilplatinen).
Flexibilität: Gehäuserückwand um 180 Grad drehbar für
flexible
Kabeleinführung wahlweise von oben oder von
unten.Bedienung: Im Gehäusedeckel integriertes,
alphanumerisches LCD-Bedienteil zur Anzeige von
Systemzuständen, Klartextmeldungen und zur
Vor-Ort-Bedienung.Leistungsmerkmale und Kapazitäten:
Sicherungsbereiche: Verwaltung von mindestens 15
voneinander unabhängigen Sicherungsbereichen plus 1
übergeordneten Zentralen-Schutzbereich.Meldergruppen
onboard: Mindestens 16 frei programmierbare,
konventionelle
Meldergruppen direkt auf der
Hauptplatine.BUS-Technologie: Mindestens zwei
physikalisch
getrennte, proprietäre Systembus-Stränge für den
Anschluss
von abgesetzten Bedienteilen und
Funktionsmodulen.Mindestens zwei separate
Melderbus-Stränge zur ring- oder stichförmigen
Adressierung
von BUS-Teilnehmern (Kapazität für mindestens 120
BUS-Adressen).Mindestens zwei separate Schnittstellen
für
berührungslose Zutrittskontroll-Leser
(Scharf-/Unschalt-Steuerung).Ausgänge: Mindestens 3
potenzialfreie oder überwachte Relaisausgänge auf der
Hauptplatine, per Software frei
konfigurierbar.Schnittstellen und
Software: Schnittstellen: Integrierte
Ethernetschnittstelle (IP) zur
IP-basierten Alarmübertragung, Fernwartung und
Anbindung
von mobilen Applikationen.Programmierung: Moderne
Konfigurationssoftware zur vollständigen
Parametrierung aller
Systemkomponenten. Firmware-Updates müssen
zukunftssicher per Software-Upload möglich
sein.Ereignisspeicher: Integrierter, nichtflüchtiger
Ringspeicher
für mindestens 10.000 Systemereignisse mit Zeit- und
Datumsstempel.Montage und Zubehör: Einschließlich aller
erforderlichen Montagematerialien, interner
Verdrahtungselemente und Sabotageüberwachung
(Deckelkontakt).Optionale Erweiterbarkeit um einen
Abreißkontakt zur rückseitigen
Sabotageüberwachung.Einbau
von zwei Montageplatten zur vollständigen Einhaltung
der
VdS-Richtlinien im Gehäuse.Die Stromversorgung
(Netzteil und
Akku-Notstrompufferung für die geforderte
Überbrückungszeit)
ist separat zu kalkulieren / in dieser Position
enthalten
[Nichtzutreffendes streichen].Zertifizierungsnachweis
(mit dem
Angebot vorzulegen):VdS-Anerkennung Klasse C
(Einbruchmelderzentrale)EN 50131-3 Grad 3
ZertifikatHersteller:

Angebotenes
Fabrikat :
Typ :

Liefern, montieren und betriebsfertig anschließen.
Menge: 1,000 St

**02.06.30 Wartungsfreier Blei-Akku 12 V / 12 Ah**
Wartungsfreier Blei-Akku 12 V / 12 Ah

VdS anerkannt
Akku zur redundanten Energieversorgung von
Gefahrenmeldeanlagen.

Angebotenes
Fabrikat :
Typ :

Liefern, montieren und betriebsfertig anschließen.
Menge: 2,000 St

**02.06.40 Kombinations-Übertragungseinrichtung IP / LTE (Einbausatz)**
Liefern und betriebsfertig Montieren einer
kombinierten IP- und
LTE-Funk-Übertragungseinrichtung (ÜE) zur Übermittlung
von
Gefahrenmeldungen (Einbruch, Überfall, Brand) sowie
technischen Alarmen und Störungen über das IP-Festnetz
und
ein LTE-Mobilfunknetz. Das Gerät ist als Einbausatz
(Platine
inkl. Befestigungsmaterial) zur direkten und
platzsparenden
Integration in das Gehäuse einer kompatiblen
Gefahrenmelderzentrale (GMZ) auszuführen.
Die Spannungsversorgung erfolgt primär über das
Netzteil der
übergeordneten Zentrale.Das System muss den
Richtlinien VdS
2463, DIN EN 50136-2 sowie EN 54-21 für
Brandmeldeanlagen
entsprechen und für den Einsatz in
Einbruchmeldeanlagen nach
DIN EN 50131-1 zugelassen sein.
Übertragungswege und
Funktionalitäten: Hauptübertragungsweg
(IP): Integrierte Ethernet-Schnittstelle (RJ45, 10/100
Base-T)
zur Abwicklung von bis zu 4 parallelen, stehenden
IP-Verbindungen zur Empfangszentrale. Die Übertragung
der
Daten erfolgt primär im standardisierten
VdS-2465-Protokoll
(SecurIP) über TCP/IP.Ersatzübertragungsweg / Zweitweg
(Mobilfunk): Integrierter Multiband-LTE-Router
(Abwärtskompatibilität zu 2G/GSM) zur ausfallsicheren
Übertragung. Meldungen über den Funkweg müssen
flexibel als
digitales VdS-Protokoll (VdS 2465), SMS oder als
parametrierbare Sprachmeldung abgesetzt werden
können.Sicherheit: Automatische und kontinuierliche
Überwachung der Verfügbarkeit beider Übertragungswege
nach
den geltenden VdS-Kriterien.Leistungsmerkmale und
Anschlüsse: Kanalanzahl:
Mindestens 8 konventionelle, frei programmierbare
Steuereingänge (Meldelinien) direkt auf der Platine
zur autarken
Alarmkriterien-Erfassung.Erweiterbarkeit: Optionale
Schnittstelle
für zusätzliche Erweiterungsmodule zur Erhöhung der
Linienanzahl oder Relaisausgänge.Ereignisspeicher:
 Integrierter, nichtflüchtiger Ringspeicher mit
Echtzeituhr zur
lückenlosen Erfassung von mindestens 1.000
Systemereignissen.Parametrierung:
 Möglichkeit zur lokalen Konfiguration vor Ort über
eine
USB-Schnittstelle sowie zur gesicherten
Fernparametrierung
über IP/Funk mittels herstellerspezifischer
Konfigurationssoftware.
Montage und Zubehör: Einbau der Baugruppe auf den dafür
vorgesehenen Montageplätzen innerhalb des
Zentralengehäuses.

Zertifizierungsnachweis (mit dem Angebot
vorzulegen):VdS-Zulassung als Übertragungseinrichtung
(z. B.
VdS-Klasse C / Brand)Konformität nach EN 50131-10 und
EN
50136-2Konformität nach EN 54-21 (für den Einsatz in
BMA-Umgebungen)

Angebotenes
Fabrikat :
Typ :

Liefern, montieren und betriebsfertig anschließen.
Menge: 1,000 St

**02.06.50 System-Flachbandleitungssatz zur internen Bus-Schnittstellenverbindung**
Liefern und fachgerechtes Einbauen eines internen
System-Verbindungskabelsatzes zur steckbaren Daten- und
Signalverbindung zwischen der Hauptplatine einer
Einbruchmelderzentrale und einem internen
Funktionsmodul (z.
B. Übertragungseinrichtung / IP-LTE-Einbausatz).

Das Kabel muss speziell für die EMV-gerechte und
störungsfreie Signalübertragung innerhalb des
geschlossenen
Zentralengehäuses ausgelegt sein.

Leistungsmerkmale und Spezifikationen: Kabeltyp:
Mehrpolige
Flachbandleitung (vorkonfektioniert).Polzahl /
Steckverbinder:
Passend für die proprietären System-Schnittstellen der
Hauptplatine und des Einbausatzes zur Gewährleistung
einer
mechanisch und elektrisch sicheren Verriegelung.Länge
und
Flexibilität: Optimal dimensionierte Kabellänge zur
sauberen,
kreuzungsfreien Verlegung im Zentralengehäuse

 ohne mechanische Zugspannungen auf die
Platinenanschlüsse
auszuüben.Sicherheit: Flammwidrige Isolierung nach
gängigen
Elektronikstandards.Montage:Das Kabel ist im Zuge der
Montage der Übertragungseinrichtung fachgerecht
aufzustecken und innerhalb des Gehäuses sicher zu
fixieren.Einschließlich aller systembedingten
Steckkontakte und
eventueller Montage- / Fixierungselemente.

Angebotenes
Fabrikat :
Typ :

Liefern, montieren und betriebsfertig anschließen.
Menge: 1,000 St

**02.06.60 Wetterfeste LTE/GSM-Multiband-Außenantenne zur Wandmontage**
Liefern, fachgerechtes Montieren und Anschließen einer
robusten, externen Multiband-Mobilfunkantenne zur
signifikanten Optimierung des Signalempfangs einer
IP-/Funk-Übertragungseinrichtung. Die Antenne muss für
den
Betrieb in kritischen Sicherheitsanwendungen
(Einbruch- und
Brandmeldeanlagen) zugelassen sein und alle relevanten
Frequenzbänder für moderne Mobilfunkstandards abdecken.

Die Montage erfolgt wahlweise direkt auf oder
unmittelbar
neben dem Gehäuse der Gefahrenmelderzentrale bzw. des
Übertragungsgerätes.

Leistungsmerkmale und Spezifikationen: Unterstützte
Standards
/ Frequenzen: Rundstrahlantenne (Omnidirektional) für
LTE
(4G), 5G, UMTS (3G) sowie GSM (2G) in den gängigen
Frequenzbereichen (ca. 700 bis 3500 MHz).Bauform und
Gehäuse: Extrem flache, unauffällige und
vandalismusgeschützte Gehäuseform
(Vandalismusschutz-Kuppelform / Puck-Design). Schutzart
mindestens IP65 für den Einsatz im geschützten
Innenraum
sowie im rauen Umfeld.Befestigung:

Zentraler Schraubstutzen (Zentralbefestigung mit
Kontermutter)
für die sichere und sabotagegeschützte Durchführung des
Kabels durch die Gehäusewand der Zentrale. Alternativ
zur
flächigen Klebemontage geeignet.Antennenkabel: Fest
angeschlossenes, dämpfungsarmes Koaxialkabel (Länge ca.
2,0 bis 2,5 Meter) mit werkseitig konfektioniertem,
passgenauem Steckverbinder (z. B. SMA- oder
FME-Stecker)
für den direkten Anschluss an die
LTE-Übertragungseinrichtung.Montage:Mechanische Montage
(Bohrung und Verschraubung) am Gehäusedeckel/-wand der
Zentrale oder auf einer separaten
Montagefläche.Fachgerechte,
zugentlastete Verlegung des Antennenkabels im
Gehäuseinneren.Ausrichtung und anschließende
Durchführung
einer Signalstärkemessung (Feldstärkeprüfung) zur
VdS-konformen Dokumentation eines ausreichenden Pegels.

Angebotenes
Fabrikat :
Typ :

Liefern, montieren und betriebsfertig anschließen.
Menge: 1,000 St

**02.06.70 HF-Antennenkabel / Dämpfungsarmes Koaxialkabel zur abgesetzten Montage**
Liefern und fachgerechtes Verlegen eines hochflexiblen,
dämpfungsarmen Koaxial-Antennenanschlusskabels zur
internen Hochfrequenz-Signalverbindung zwischen einer
LTE-/Mobilfunk-Übertragungseinrichtung (Einbausatz)
und einer
externen Multiband-Antenne.

Das Kabel muss speziell für die verlustarme
Signalübertragung
im hochfrequenten Mobilfunkbereich ausgelegt und
mechanisch
für die geschützte Verlegung innerhalb des
Zentralengehäuses
optimiert sein.Leistungsmerkmale und
Spezifikationen: Kabeltyp:
Dämpfungsarmes Koaxialkabel (z. B. RG-178 oder
vergleichbarer Standard für HF-Anwendungen im
Sicherheitsbereich).Steckverbinder:
 Beidseitig werkseitig vorkonfektionierte und
mechanisch
präzise abgestimmte Hochfrequenz-Steckverbinder: Seite
1:
Passender Stecker (z. B. SMA-Stecker) zum direkten
Aufschrauben auf die HF-Buchse des
LTE-Übertragungsmoduls.: Passender Stecker (z. B.
SMA-Buchse/Stecker) zur Verbindung mit dem Kabel der
externen Multiband-Antenne.Länge 10 m:

Montage: Fachgerechter Einbau und mechanische Fixierung
im
Gehäuse der Einbruchmelderzentrale.
Werkzeugloses bzw. drehmomentgenaues Verschrauben der
Steckverbindungen zur Gewährleistung eines minimalen
Übergangswiderstandes und optimaler Abschirmung gegen
EMV-Einflüsse.

Angebotenes
Fabrikat :
Typ :

Liefern, montieren und betriebsfertig anschließen.
Menge: 1,000 St

**02.06.80 Kombinierter optisch-akustischer Außensignalgeber mit Sprachausgabe**
Liefern, fachgerechtes Montieren und Anschließen eines
kombinierten, optisch-akustischen Außen- oder
Innensignalgebers zur weithin sichtbaren und hörbaren
Alarmierung im Einbruch- oder Sabotagefall. Das Gerät
muss
den höchsten Anforderungen an Sabotagesicherheit,
Witterungsbeständigkeit und Funktionalität im
gewerblichen
sowie gehobenen privaten Bereich entsprechen

.Optische Alarmierung: Leuchtmittel: Integrierte,
langlebige
LED-Matrix mit mindestens 36 Hochleistungs-LEDs zur
Erzeugung eines intensiven, weithin sichtbaren
optischen
Alarmsignals (Blitzfolge ca. 1 Sekunde).Optik:
Signalverstärkende rote Streuscheibe im Gehäuse

 integriert.Akustische Alarmierung und
Sprachausgabe: Akustik:
Leistungsstarker Druckkammer-Lautsprecher mit
integriertem
Tongenerator zur Erzeugung eines normkonformen,
durchdringenden Alarmsignals (Schalldruckpegel
mindestens
100 dB(A) in 1 Meter Entfernung).Sprachausgabe:
Fähigkeit zur
Wiedergabe von individuellen Sprachdurchsagen oder
spezifischen Signaltonfolgen.Speicher:

Mindestens zwei separate, interne Audiospeicherplätze,
die
herstellerunabhängig über eine integrierte
Micro-USB-Schnittstelle mit Standard-Sounddateien (z.
B. für
gezielte Täteransprache oder technische Warnungen)
bespielt
werden können.Gehäuse und mechanischer
Aufbau: Gehäusetyp: Robustes, zweiteiliges
Kunststoffgehäuse,
schlagfest und absolut wetterbeständig (ausgelegt nach
VdS
2110 Umweltklasse IV).Farbvariante: Verkehrsweiß
(analog
RAL 9016)

 Montagehilfe: Zur fehlerfreien und schnellen
Installation muss
im Gehäuseunterteil eine Nivellierlibelle
(Wasserwaage) fest
integriert sein.Anschlusstechnik:
 Wartungsfreie Federkraftklemmen für den schnellen und
dauerhaft sicheren elektrischen
Anschluss.Sabotageschutz und
Überwachung: Vollständige Sabotageüberwachung mittels
integriertem Gehäuse-Öffnungskontakt sowie einer
mechanischen Wandabreißsicherung
(Abhebekontakt).Zertifizierungsnachweis (mit dem
Angebot
vorzulegen):Zertifizierung nach aktuellen
VdS-Richtlinien (z. B.
G-Nummer / Klasse C)Ausführungsvariante: Kabelgebunden
(Standard)

Angebotenes
Fabrikat :
Typ :

Liefern, montieren und betriebsfertig anschließen.
Menge: 1,000 St

**02.06.90 Alphanumerisches LCD-Bedienteil VdS-Klasse C für Einbruchmeldeanlagen**
Liefern, fachgerechtes Montieren und Anschließen eines
alphanumerischen LCD-Bedienteils zur komfortablen
Vor-Ort-Bedienung, Programmierung und Statusanzeige
einer
kompatiblen Einbruchmelderzentrale.

Das Gerät ist für den Einsatz im Innenbereich
konzipiert und
muss den Richtlinien VdS 2252 (Klasse C) sowie der DIN
EN
50131-3 (Grad 3) entsprechen.Anzeige und
Bedienung: Display:
Großzügiges, kontrastreiches Grafik- bzw. LCD-Display
mit
automatischer Hintergrundbeleuchtung zur
übersichtlichen
Klartextanzeige von Systemzuständen, Alarmen,
Störungen und
dem Ereignisspeicher.Tastatur:
 Ergonomisches Tastenfeld mit fühlbarem Druckpunkt und
langlebiger Tastenbeleuchtung für die sichere
Code-Eingabe
und Navigation im Menü.Statusanzeige: Zusätzliche,
unmissverständliche LED-Statusanzeigen für die
wichtigsten
Betriebszustände (z. B. Betrieb, Alarm, Störung,
Abschaltung,
Scharf-/Unschaltstatus).Schnittstellen und
Systemintegration: BUS-Anbindung:
Direkter Anschluss und Kommunikation über den
proprietären
Systembus (com2BUS) der Zentrale zur Gewährleistung
maximaler Datenübertragungssicherheit.Schnittstellen
onboard:
Integrierter Anschlussbereich für die direkte
Aufschaltung von
externen Scharf-/Unschalteinrichtungen oder
Leseeinheiten (z.
B. für berührungslose Transponder).Summer: Integrierter
akustischer Signalgeber (Summer) zur akustischen
Quittierung
von Tastendrücken sowie zur Signalisierung von
Voralarmen,
Eintrittsverzögerungen oder Systemstörungen.Gehäuse und
Sicherheit: Bauform:
Flaches, formschönes Kunststoffgehäuse zur
Aufputzmontage
oder zum direkten Einbau in vorbereitete
Zentralenfronten.Farbe:
Signalweiß (analog RAL 9003) oder vergleichbar
neutrales
Design für die harmonische Integration in die
Raumarchitektur.Sabotageschutz: Lückenlose Überwachung
durch integrierten Gehäuseöffnungskontakt sowie eine
mechanische Wandabreißsicherung gegen unbefugte
Demontage.Montage:
Montage auf Putz (AP) in ergonomischer Bedienhöhe im
Innenbereich (z. B. im Eingangsbereich oder der
Zentrale).Anschluss an das BUS-Kabelnetz der
Einbruchmelderzentrale, Adressierung und vollständiger
Funktionstest inklusive VdS-konformer Inbetriebnahme.

Angebotenes
Fabrikat :
Typ :

Liefern, montieren und betriebsfertig anschließen.
Menge: 1,000 St

**02.06.100 Passiv-Infrarot-Bewegungsmelder mit Vorhang-Optik (BUS-Technik)**
Menge: 0,000 St

**02.06.110 Dual-Bewegungsmelder (PIR / Mikrowelle) in BUS-Technik**
Liefern, fachgerechtes Montieren, Adressieren und
betriebsfertiges Anschließen eines intelligenten
Dual-Bewegungsmelders zur zuverlässigen Raumüberwachung
und Einbruchdetektion in Innenräumen.
 Das Gerät muss speziell für Räume mit kritischen
Umgebungsbedingungen (z. B. Luft- oder
Wärmeturbulenzen)
ausgelegt sein.Zulassung / Zertifizierung:
Zertifiziert nach
VdS-Klasse B oder gleichwertig sowie konform zur
europäischen Norm EN 50131-2-4 (Grad
2).Detektionstechnologie:
 Kombiniertes Zwei-Kriteriums-Erfassungsverfahren zur
aktiven
Vermeidung von Falschalarmen.
 Die Signalauswertung muss über eine logische
UND-Verknüpfung erfolgen (Alarmierung nur bei
zeitgleicher
Detektion beider Sensoren):Passiv-Infrarot (PIR):
Spiegeloptik
oder Multi-Zonen-Linse zur Erfassung bewegter
Körperwärmestrahlung.Mikrowelle (MW):
Hochfrequenz-Erkennung (z. B. im 24-GHz-Band) zur
Distanzüberwachung bewegter Objekte.Systemanbindung
(BUS-Technik):
 Direkter, adressierbarer Anschluss an das digitale
Bussystem
der Einbruchmelderzentrale. Die komplette
Spannungsversorgung, die Übertragung der Alarm- und
Sabotagemeldungen sowie die Melderdiagnose müssen
rückwirkungsfrei über den Systembus abgewickelt
werden.Sicherheits- &
Überwachungsmerkmale: Kontinuierliche
Selbstüberwachung aller Sensorkomponenten mit
automatischer Störungsmeldung an die
Zentrale.Integrierter
Sabotagekontakt zum Schutz gegen unbefugtes Öffnen des
Gehäuses sowie mechanischer Abreißschutz von der
Wand.Weitgehende Immunität gegen Haustiere, Insekten
und
Zugluft durch digitale
Signalverarbeitung.Leistungsdaten:
Erfassungsbereich von mindestens 10 bis 12 Metern bei
einem
horizontalen Öffnungswinkel von mindestens 85 bis 90
Grad.
Menge: 10,000 St

**02.06.120 Adressierbares Ein-/Ausgangsmodul (2 In / 2 Out) für Sicherheits-Bussysteme (Aufputz)**
Liefern und betriebsfertiges Montieren eines
prozessorgesteuerten, busfähigen Ein- und
Ausgangsmoduls
zur dezentralen Aufschaltung konventioneller
Meldekomponenten und Steuerung externer Gewerke. Das
Modul ist für die direkte Integration in proprietäre
Sicherheits-Bussysteme (Einbruch- und
Gefahrenmeldeanlagen) im Innenbereich
konzipiert.Leistungsmerkmale und technische
Spezifikationen:
Zertifizierungen und Richtlinien: Gültige
VdS-Systemanerkennung nach VdS-Klasse C.Konformität
gemäß DIN EN 50131-3 Grad 3.Anerkennung nach VSÖ-Klasse
WS.Systemanbindung / Bus-Kompatibilität: Universelle,
native
Schnittstellentechnik zur wahlweisen Anschaltung an den
herstellerspezifischen BUS-1 oder den erweiterten
Systembus
(com2BUS) der Einbruchmelderzentrale.
Vollständig adressierbarer Busteilnehmer mit digitaler
Klartextidentifikation und Zuordnung an der
Zentrale.Eingänge
(Inputs):2 unabhängige, konventionelle
Meldergruppeneingänge
zum Anschluss von passiven Kontakten oder Meldern (z.
B.
Magnetkontakte, Riegelkontakte).
Die Eingänge müssen zwingend softwareseitig rücksetzbar
ausgeführt sein (im erweiterten Busbetrieb), um den
direkten,
normkonformen Anschluss von passiven Glasbruchmeldern
(GBS) zu unterstützen.Ausgänge (Outputs):2 frei
programmierbare Relais-Ausgänge mit potenzialfreien
Kontakten zur Ansteuerung externer Anzeigen,
Verriegelungen
oder zur Signalisierung an Drittgewerke.Verdrahtungs-
und
Installationstechnik: Ausführung der internen
Anschlusstechnik
vollständig in servicefreundlichen, werkzeuglosen
Federkraftklemmen.Geeignet für Aderndurchmesser von ca.
0,40 mm bis 0,80 mm (eindrähtig und
feindrähtig).Integrierte,
durchgängige Schirmdrahtleiste zur schnellen,
unkomplizierten
EMV-Schirmung der ankommenden und abgehenden
Busleitungen.Sabotageschutz und
Gehäuseeigenschaften: Montagefertige Lieferung im
geschlossenen, formschönen Kunststoff-Gehäuse zur
Aufputzmontage (AP).Lückenloser
24-Stunden-Sicherheitsüberwachung mittels integriertem
Gehäuse-Öffnungskontakt sowie einer mechanischen
Wandabreißsicherung.Farbe: Weiß (ähnlich RAL
9016).Elektrische Parameter
(Energieeffizienz):Nennspannungsversorgung direkt über
das
Bussystem der Melderzentrale.Extrem geringe
Stromaufnahme
im Ruhezustand von maximal 5 mA zur Gewährleistung
höchster Energieeffizienz und Schonung der
Notstrom-Akkukapazitäten.Montage: Fachgerechte
Aufputz-Montage an der Wand im Innenbereich,
Anschließen
an das Bussystem sowie Auflegen der konventionellen
Melder/Ausgänge über die Federkraftklemmen,
softwareseitiges
Einmessen, Adressieren und Zuordnen der
Ein- und Ausgangskriterien in der übergeordneten
Zentrale
sowie anschließender Funktionstest aller Zustände und
der
Sabotagelinie.

Angebotenes
Fabrikat :
Typ :

Liefern, montieren und betriebsfertig anschließen.
Menge: 5,000 St

**02.06.130 Adressierbares 2-fach Eingangsmodul für Sicherheits-Bussysteme (Unterputz)**
Liefern und betriebsfertiges Montieren eines
prozessorgesteuerten, busfähigen Eingangsmoduls im
flachen
Unterputz-Design.
Das Gerät dient dem dezentralen, verdeckten Anschluss
konventioneller Meldekomponenten direkt an proprietäre
Sicherheits-Bussysteme (Einbruch- und
Gefahrenmeldeanlagen) im Innenbereich.
Leistungsmerkmale und technische
Spezifikationen: Zertifizierungen und
Richtlinien: Gültige
VdS-Systemanerkennung nach VdS-Klasse C.Konformität
gemäß DIN EN 50131-3 Grad 3.Anerkennung nach VSÖ-Klasse
WS.Systemanbindung / Bus-Schnittstellen: Universelle,
native
Schnittstellentechnik zur wahlweisen
Anschaltung an den herstellerspezifischen Standard-Bus
(BUS-1 oder gleichwertig) oder den erweiterten
High-Speed-Systembus (com2BUS oder gleichwertig) der
Einbruchmelderzentrale.Vollständig adressierbarer
Busteilnehmer mit digitaler Klartextidentifikation an
der
übergeordneten Zentrale.Eingänge (Inputs):2
unabhängige,
konventionelle Meldergruppeneingänge zum Anschluss von
passiven Kontakten (z. B. Magnetkontakte,
Riegelkontakte).
Die Eingänge müssen softwareseitig einzeln rücksetzbar
ausgeführt sein, um den direkten, normkonformen
Anschluss
von passiven Glasbruchsensoren (GBS) mit eigener
Speicherung zu gewährleisten.Verdrahtungs- und
Installationstechnik: Ausführung der internen
Anschlusstechnik
vollständig in servicefreundlichen, werkzeuglosen
Federkraftklemmen.Geeignet für Aderndurchmesser von ca.
0,40 mm bis 0,80 mm (eindrähtig und
feindrähtig).Integrierte,
durchgängige Schirmdrahtleiste zur fehlerfreien und
schnellen
EMV-Schirmung der ankommenden und abgehenden
Busleitungen.Integrierte USB-C-Schnittstelle direkt
auf der
Platine zur unkomplizierten
Durchführung lokaler Firmware-Updates bei
Wartungsarbeiten.Sabotageschutz und
Gehäuseeigenschaften: Montagefertige Ausführung für die
Unterputzmontage (uP).Konstruiert für den
flächenbündigen
Einbau in standardisierte Doppel-Gerätedosen (mit einem
Einbaudurchmesser von ca. 68 mm und einer Tiefe von
mindestens 65 mm).Lückenlose Sabotagesicherung mittels
Gehäuse-Öffnungskontakt und integrierter, mechanischer
Wandabreißsicherung.Hochwertige Kunststoff-Abdeckung
aus
UV-stabilem Material (Farbe: Weiß / ähnlich RAL 9016
Verkehrsweiß, Abmessungen der Abdeckung ca. 152 x 81 x
5,5
mm).
Elektrische Parameter
(Energieeffizienz):Nennspannungsversorgung direkt über
das
Bussystem im Bereich von 9 V DC bis 15 V DC.Extrem
geringe
Stromaufnahme im Ruhezustand von maximal 5 mA zur
Gewährleistung höchster Notstrom-Überbrückungszeiten
der
Zentrale.Montage:
Fachgerechter Einbau des Moduls in die bauseitige
Kleinspannungs-Gerätedose, Anschließen an das Bussystem
sowie Auflegen der konventionellen Melder über die
Federkraftklemmen, softwareseitiges Adressieren und
Zuordnen der Eingangskriterien in der Zentrale,
Aufsetzen der
Abdeckung und vollständige Funktions- sowie
Sabotageprüfung.
Menge: 5,000 St

**02.06.140 Elektromechanischer Riegelkontakt zur Verschlussüberwachung (VdS-Klasse C)**
Liefern, Einbauen im Türrahmen (Schließblech),
Anschließen
und Justieren eines elektromechanischen Riegelkontaktes
(Riegelschaltkontakt) zur permanenten und
sabotageüberwachten Verschlussüberwachung von
Außentüren
oder sicherheitsrelevanten Innentüren.Zulassung /
Zertifizierung: Höchste Sicherheitsstufe zertifiziert
nach
VdS-Klasse C oder einer gleichwertigen industriellen
Sicherheitsnorm. Conform zur europäischen Norm EN
50131-2-10 (Grad 3).Funktionsprinzip:
 Mechanisch-elektrischer Mikroschalter, der im Bereich
des
Schließblechs montiert wird. Die Auslösung erfolgt
zwangsläufig
über den mechanisch ausfahrenden Riegel des
Türschlosses
(Verschlussüberwachung).Konstruktion &
Montage: Kompaktes,
korrosionsbeständiges und absolut staub- sowie
feuchtigkeitsgeschütztes Gehäuse (Schutzart mindestens
IP67).Speziell geformter, verschleißfreier
Betätigungshebel (z.
B. Rollen- oder Schwenkhebel), der ein reibungsloses
und
blockierungsfreies Vorschließen des Schlossriegels
garantiert.
Geeignet für den universellen Einbau in Schließbleche
von
Holz-, Kunststoff- oder Metallrahmen
(Aluminium/Stahl).Elektrische
Eigenschaften: Potenzialfreier
Mikroschalter als einpoliger Wechsler (Umschalter)
ausgeführt.Integrierte Sabotageüberwachung
(Widerstandskombination im Anschlusskabel oder separate
Sabotageschleife zur Linienüberwachung auf Kurzschluss
und
Unterbrechung).Anschlussleitung: Fest angegossenes,
hochflexibles Sicherheits-Anschlusskabel (halogenfrei,
geschützt gegen mechanische Beschädigungen) mit einer
Länge von mindestens 3 bis 4 Metern zur direkten
Verlegung
bis zum Türverteiler/Türmodul.
Menge: 2,000 St

**02.06.150 Inbetriebnahme der EMA und Zuko**
Komplette, betriebsfertige Inbetriebnahme,
softwareseitige
Parametrierung, Einregulierung, Funktionsprüfung sowie
behördengerechte Abnahme und Übergabe der installierten
Einbruchmeldeanlage (EMA) und Zutrittskontrollanlage
(ZUKO)
als betriebsfertige Einheit.
Die Leistung beinhaltet die Erstellung aller
erforderlichen
Systemkonfigurationen nach Absprache mit dem
Auftraggeber
(Nutzer- und Rechteprofile, Zeitprofile,
Alarmierungsketten,
Bereichsaufteilungen). Alle Arbeiten sind von
zertifiziertem
Fachpersonal (VdS/Hersteller-Zertifizierung)
auszuführen
Leistungsumfang und technische
Spezifikationen: Datenbankerstellung: Einrichten der
Systemsoftware, Anlegen der Systemarchitektur,
Zentralenkonfiguration und Parametrierung aller
Bus-Teilnehmer (z. B. Bewegungsmelder, Magnetkontakte,
ZUKO-Leser, Türsteuermodule).EMA-Parametrierung:
Einrichten von Scharf-/Unscharfschaltungen,
Zwangsläufigkeiten, Sabotagelinien, Alarmierungsmatrix
und
Parametrierung des Übertragungsgerätes (ÜG) zur
Aufschaltung auf eine Notruf- und Serviceleitstelle
(NSL).ZUKO-Parametrierung: Erstellung des
Schließplanes in
der Software, Definition von Raum-Zeit-Zonen, Anlegen
von
Benutzergruppen und Einlernen der ersten Stammdaten
(Schnittstelle zu Identmedien/Transpondern).Prüfung und
Einregelung: Vollständiger Funktionstest aller
Komponenten,
Schleifenmessungen,
 Überprüfung der Notstromversorgung (Akkutest) und
Simulation von Alarm- und
Störungszuständen.Dokumentation:
Erstellung und Übergabe der vollständigen
Revisionsunterlagen
in digitaler und gedruckter Form (3-fach), bestehend
aus:
Parametrierprotokoll, Installationsattest (z. B. nach
VDE 0833 /
VdS), Linienbelegungsplänen, Logbuch/Betriebsbuch und
den
finalen Grundrissplänen mit Melder- und
Leserstandorten.Einweisung: Ausführliche, dokumentierte
Einweisung des Bedien- und Wartungspersonals des
Auftraggebers (mind. 2 Personen) in die Bedienung,
Auswertung von Ereignissen und das Verhalten bei
Alarm-/Störungskonstellationen.
Menge: 1,000 St

**02.06.160 Dokumentation EMA und Zuko**
Menge: 1,000 St

#### Bereich 02.07 Zutrittskontrollsystem

**02.07.10 Zentrales Auswerte- und Steuergerät für Zutrittskontrolle und EMA-Schalteinrichtung**
Liefern, betriebsfertig montieren, anschließen und in
Betrieb
nehmen eines frei programmierbaren,
mikroprozessorgesteuerten zentralen Auswerte- und
Steuergerätes (ZAS).
 Das System muss als kombinierte Einheit für die
Verwaltung
der Zutrittskontroll-Logik (ZKA) sowie als primäre
Schalteinrichtung für eine nach VdS-Richtlinien
projektierte
Einbruchmeldeanlage (EMA) fungieren.
Technische und funktionale
Mindestanforderungen: Zwangsläufigkeit: Absicherung der
Zwangsläufigkeit nach VdS-Vorgaben. Eine physische
Freigabe
der angeschlossenen Türöffnungsorgane darf bei
geschärfter
EMA-Zentrale erst nach einer erfolgreichen,
fehlerfreien
Unscharfschaltung über das Außenlesemedium erfolgen.
 Bei anstehenden Kriterien, die eine Schärfung
verhindern,
muss der Zutritt gesperrt bleiben.Schnittstellen &
Busse: Mindestens eine integrierte oder modular
erweiterbare
RS-485-Feldbusschnittstelle zur bidirektionalen,
verschlüsselten
Kommunikation mit der Türperipherie
 (Leser, Tastaturen).Unterstützung des offenen,
herstellerunabhängigen und überwachten Protokolls
(OSDP) ab
Leserkomponente.Integrierte Systemschnittstelle
(LAN/TCP-IP)
zur Konfiguration,
 Ereignisauslesung und Anbindung an übergeordnete
Gefahrenmanagementsysteme.Eingänge /
Ausgänge: Mindestens 4 frei programmierbare, überwachte
Binäreingänge (z. B. für Sabotagekontakte,
Magnetkontakte,
Riegelkontakte).Mindestens 2 potentialfreie
Relais-Wechselkontakte (Belastbarkeit mind. 24 V DC /
1 A) zur
direkten Ansteuerung von Türöffnern, Motorschlössern
oder zur
Signalübergabe an die EMZ.Sicherheit & Gehäuse: Montage
im
sabotagegeschützten Gehäuse aus Stahlblech oder
robustem
Kunststoff, Schutzart mindestens IP30.Integrierter
Gehäusekontakt zur lückenlosen Überwachung auf Öffnen
und
Abreißen (Sabotagemeldung an die EMA).Zulassungen &
Normen: Enthaltene Software und Hardware müssen den
Anforderungen der EN 50131-3 (Grad 3) sowie den
Richtlinien
der VdS-Klasse B oder gleichwertig
entsprechen.Ausführungsort: Montage im gesicherten
Innenbereich (z. B. in der Zentrale, im Technikraum
oder im
geschützten Verteilergehäuse nahe der
Systemtür).Einbindung
in die vorhandene/vorgesehene Systemumgebung inklusive
der
funktionsbezogenen Programmierung von Zeitprofilen,
Benutzerberechtigungen und logischen Verknüpfungen mit
dem
Alarmsystem.

Hersteller und Typ '..........'

vom Bieter einzutragen
Menge: 1,000 St

**02.07.20 Wartungsfreier Blei-Akku 12 V / 12 Ah**
Wartungsfreier Blei-Akku 12 V / 12 Ah

VdS anerkannt
Akku zur redundanten Energieversorgung von
Gefahrenmeldeanlagen.

Angebotenes
Fabrikat :
Typ :

Liefern, montieren und betriebsfertig anschließen.
Menge: 2,000 St

**02.07.30 Schnittstellen- und Bussystem-Zusatzplatine für Zutrittskontrollsysteme**
Liefern, Einbauen, Adressieren und betriebsfertiges
Anschließen einer modularen Schnittstellen- und
Bussystem-Zusatzplatine (Erweiterungsmodul) zur
Erweiterung
des zentralen Auswerte- und Steuergeräts um zusätzliche
Türlinien, Leser-Schnittstellen und
Meldegruppen.Bauform &
Montage: Kompakte Platinenausführung zur direkten,
platzsparenden Montage auf der System-Trägerplatte im
Zentralengehäuse oder in separaten, dezentralen
Gehäusestrukturen nahe der zu sichernden
 Tür.Zulassung / Konformität: Die Systemkomponente
muss in
Verbindung mit dem Gesamtsystem die Anforderungen der
VdS-Klasse C oder einer gleichwertigen industriellen
Sicherheitszertifizierung erfüllen.Systemanbindung
(Bus-Technologie):
 Übergeordnete, bidirektionale Kommunikation mit dem
zentralen Auswerte- und Steuergerät über einen
überwachten
und verschlüsselten System-Datenbus.Schnittstellen &
Funktionsumfang: Leser-Schnittstellen: Mindestens eine
dedizierte und verschlüsselte Schnittstelle (z. B.
RS485) zum
direkten Anschluss von RFID- bzw.
Keypad-Feldlesern.Türperipherie-Eingänge: Integrierte,
sabotageüberwachte (widerstandsüberwachte) Eingänge zur
präzisen Auswertung von Türzuständen wie
Rückmeldekontakt
(Tür offen/geschlossen) und Riegelkontakt (Tür
verriegelt/entriegelt).Steuerausgänge:
 Mindestens ein integriertes, potenzialfreies Relais
(Wechsler)
zur direkten, sicheren Ansteuerung von
elektromechanischen
Türöffnern, Motorschlössern oder
Haftmagneten.Sondereingänge: Eingänge für externe
Taster (z.
B. Türöffnungstaster innen) oder Notauftaster zur
Fluchtwegfreigabe.Sicherheitsfunktionen: Integrierte
elektronische Absicherung der Spannungsversorgung für
angeschlossene Feldleser und Sperrelemente zur
Vermeidung
von Manipulationsrückwirkungen oder Kurzschlussschäden
auf
das Hauptsystem.
Menge: 5,000 St

**02.07.40 Zentrales Auswerte- und Steuergerät für Zutrittskontrolle im modular integrierten Systemgehäuse**
Liefern, Montieren, Anschließen und betriebsfertiges
Parametrieren einer frei programmierbaren,
netzwerkfähigen
Systemzentrale (Auswerte- und Steuergerät) zur
Absicherung
von Objekten mittels elektronischer Zutrittskontrolle
und
Schnittstellenfunktion zu
Gefahrenmeldeanlagen.Zulassung /
Zertifizierung: Höchste Sicherheitsstufe nach
VdS-Klasse C
(Zutrittskontrollsystem) oder gleichwertig.
Gehäuseausführung: Montage im modular integrierten,
robusten System-Stahlblechgehäuse (Aufputz). Das
Gehäuse
muss über einen integrierten Sabotageschalter zur
Überwachung auf Öffnen sowie über eine mechanische
Wandabreißsicherung verfügen.
Die Einbaukomponenten sind auf einer internen
Trägerplatte
modular und servicefreundlich zu
fixieren.Schnittstellen &
Bus-Struktur: Mindestens eine Ethernet-Schnittstelle
(TCP/IP)
zur nativen Einbindung in das IP-Netzwerk des
Betreibers und
zur Kommunikation mit der
Verwaltungssoftware.Verschlüsselte
serielle Bus-Schnittstellen (z. B. RS485) zum direkten
Anschluss von hochsicheren Außen- und Innenlesern
(RFID/Keypad).Dedizierte Schnittstelle/Bus zur
direkten,
rückwirkungsfreien Aufschaltung auf eine
Einbruchmeldeanlage
(EMA) zur kombinierten
Scharf-/Unschaltung.Leistungsmerkmale & Logik: Lokaler,
netzausfallsicherer Datenspeicher für Berechtigungen
(Transponder/PINs) und Ereignisprotokolle zur
Gewährleistung
der vollen Funktion im Offline-Betrieb
(Stand-Alone-Fähigkeit
bei Netzwerkausfall).
Unterstützung moderner, hochverschlüsselter
Transpondertechnologien (z. B. MIFARE DESFire EV2/EV3
mit
AES 128-Bit).Integrierte Logiken für
Dual-Authentifizierung
(Karte + PIN), Schleusensteuerungen, Antipassback
(Wiederbegehungssperre) und
Feiertags-/Zeitprofile.Energieversorgung: Integrierte,
unterbrechungsfreie Stromversorgung (USV) mit separater
Zwei-Kanal-Ladetechnologie zur autarken Pufferung des
Gesamtsystems über wartungsfreie Blei-Akkumulatoren bei
Netzausfall.
Menge: 1,000 St

**02.07.50 Einbau- und Trägerplatte für Zutrittskontroll-Zentralbaugruppe**
Liefern und fachgerechtes Montieren einer mechanischen
Einbau- und Trägerplatte im Systemgehäuse zur
strukturierten,
sicheren und berührungssicheren Aufnahme von
Zutrittskontroll-Steuerungskomponenten und deren
Energieversorgung.
Material: Robustes, verwindungssteifes und
korrosionsgeschütztes Stahlblech.Funktion & Passform:
 Die Trägerplatte muss über herstellerseitig
vordefinierten
Ausstanzungen, Gewinde und Befestigungsbolzen verfügen.
Diese müssen eine schnelle, passgenaue und
vibrationsfreie
Aufnahme von mindestens einer
Zutrittskontroll-Zentralbaugruppe (Steuereinheit)
sowie eines
zugehörigen System-Netzteils ermöglichen.Zulassung /
Konformität: Die Systemkomponente muss in Verbindung
mit
dem Gesamt-Zutrittskontrollsystem die Anforderungen der
VdS-Klasse C oder einer gleichwertigen industriellen
Sicherheitszertifizierung erfüllen.Sabotagesicherheit:
Die
Konstruktion muss zwingend für die formschlüssige
Aufnahme
einer elektromechanischen Wandabreiß-Sabotagesicherung
(WAS) vorbereitet sein.
 Ein gewaltsames Aufhebeln oder Abreißen des
umschließenden Schutzgehäuses von der Wand muss über
diese Mechanik zuverlässig und verzögerungsfrei
detektiert
werden.Flexibilität & Wartung: Um eine flexible
Leitungsführung
im Gehäuse zu gewährleisten, muss die Trägerplatte
modular
aufgebaut sein. Sie muss sich wahlweise um 180 Grad
gedreht
montieren lassen (Kabeleinführung von oben oder unten)
und
im Servicefall als komplette Einheit einfach
entnehmbar sein.

Hersteller und Typ '..........'
Menge: 1,000 St

**02.07.60 Geregeltes USV-Hutschienennetzteil 12 V DC / 60 W mit separatem Batterieladekanal**
Zusatznetzteil

Zusatznetzteil mit hohem Ausgangsstrom zur
Stromversorgung
von
Elektronik-Komponenten und separater
Batterieladefunktion auf
zweitem Kanal.
Menge: 1,000 St

**02.07.70 Kompakt-Hutschiene für Gehäuseeinbau zur Aufnahme von Micro-Verbindungsklemmen**
DIN-Hutschiene HS 243

DIN-Hutschiene HS 243 zur Montage von
MICRO-Verbindungsklemmen über
Befestigungsadapter zu Verteilzwecken.
Pro DIN-Hutschiene können maximal 7
Befestigungsadapter mit
jeweils 4
MICRO-Verbindungsklemmen Serie 243 8-fach aufgesteckt
werden.
Die DIN-Hutschiene kann in allen Gehäusetypen ab GR100
auf
einem universellen
Montageplatz montiert werden.
Menge: 1,000 St

**02.07.80 Kombinierter RFID- und Tastatur-Zutrittskontrollleser (Schreib-/Lesefunktion)**
RFID-Tastatur-Schreib-Leser

Farbe: RAL 9016 Verkehrsweiß
VdS-Klasse C (G 122032)
Der RFID-Tastatur-Schreib-Leser erkennt kontaktlos
berechtigte Transponder
und/oder die Eingabe von Tastaturcodes über die
kapazitive
Glastastatur.
Mit der Schreibfunktion lassen sich Transponder
codieren oder
mit
Zutrittsberechtigungen (Offlinebetrieb) beschreiben.
Durch ein spezielles Vergussverfahren ist der Leser
sehr gut
gegen Feuchtigkeit und
Wasser geschützt.
Beim Einsatz mit Transpondertyp MIFARE DESFire und
Montage auf metallischem
Untergrund ist zwingend das Distanzset BLZ12/K
erforderlich.
Menge: 5,000 St

**02.07.90 LSA-Plus-Alarmverteiler 16 DA im sabotageüberwachten Kunststoffgehäuse (Aufputz)**
Verteiler MV3 LSA-16DA K21

VdS-Klasse C (G 123008)
Verteiler in LSA-Plus-Anschlusstechnik im Gehäusetyp
K21 mit
Deckelkontakt.
Menge: 7,000 St

*Hinweis*

**02.07.100 Zentrale Management- und Parametriersoftware für Zutrittskontrolle und Schalteinrichtungen**
Verwaltungssoftware

PC Voraussetzungen:

Betriebssystem:
Windows Server: Windows 2016 Server, Windows 2019
Server
Windows Workstation: Windows 8, 8.1, 10
Rechner:
Microsoft SQL Server 2019 Express Edition wird bei der
Installation mitgeliefert.
Hardware Voraussetzung:
Mindestens 2-Prozessoren mit je 1,6 GHz (empfohlen
Quad-Core CPU mit >2,0 GHz)
Mindestens 4 GB RAM (empfohlen 8 GB)
Mindestens 20 GB Festplattenspeicher (empfohlen 50 GB)

Die Hardwareanforderungen richten sich nach der Größe
der
Zutrittskontrollanlage und kann von
den Angaben abweichen.

Sicherheit (Server):
z.B. RAID 1 = Plattenspiegelung / USV
(unterbrechungsfreie
Stromversorgung)
Browser:
Mozilla Firefox, Google Chrome, Microsoft Edge, Opera
(Version ab 2020)
sonstige Anforderungen:
Bei Lizenzaktivierung Internetverbindung
Menge: 1,000 St

**02.07.110 USB-Tischlesegerät für RFID-Sicherheitsmedien (Schreib-/Lesefunktion)**
Liefern, Anschließen und Konfigurieren eines
universellen,
PC-gestützten RFID-Schreib- und Lesesystems als
Tischgerät
(Desktop-Variante) mit USB-Schnittstelle.
 Das System dient an einem zentralen
Verwaltungsarbeitsplatz
zum komfortablen Auslesen, Einlernen und
datenschutzkonformen Verwalten von
Identifikationsmedien
(Transpondern und Karten).
 Zudem muss das Gerät zwingend über eine vollwertige
Schreibfunktion verfügen, um im Rahmen einer
Systemarchitektur herstellerspezifische, hochsichere
und
verschlüsselte Datenstrukturen (z. B. MIFARE
DESFire-Applikationen) direkt auf die Transponder
aufzubringen.Das Gerät muss universell einsetzbar sein
und die
gleichzeitige Verarbeitung gängiger RFID-Technologien
im
Niederfrequenz- (LF) und Hochfrequenzbereich (HF)
unterstützen.Unterstützte Standards und
Frequenzen: Frequenzbereiche: Multiband-Architektur für
den
Parallelbetrieb von 125 kHz / 134,2 kHz (LF) sowie
13,56 MHz
(HF) inklusive NFC-Unterstützung (Near Field
Communication).Transponderkompatibilität:
 Herstellerübergreifende Unterstützung aller
marktgängigen
Chip-Technologien wie MIFARE (Classic, DESFire
EV1/EV2/EV3), EM4200, LEGIC (Advant/Prime) sowie
ISO-Standards (ISO14443A/B,
ISO15693).Lese-/Schreibabstand: Bis zu 100 mm (in
Abhängigkeit vom verwendeten
Transpondertyp).Schnittstellen
und Systemintegration: Host-Anbindung:
Direkter Anschluss und Spannungsversorgung
ausschließlich
über ein integriertes USB-Interface
(USB-A-Anschlusskabel,
Kabellänge ca. 1,5 bis 2,0 Meter).
 Eine separate Stromversorgung darf nicht erforderlich
sein.Plattform-Kompatibilität: Treiberlose oder
treiberunterstützte Plug-and-Play-Funktionalität unter
gängigen
Microsoft Windows
Betriebssystemen.Software-Interaktion:
Volle Kompatibilität zur direkten Datenübergabe an die
zentrale
Berechtigungs- und Verwaltungssoftware  sowie die
Errichter-Parametriersoftware des
Gesamtsystems.Mechanischer Aufbau und Gehäuse: Bauform:
Kompaktes, ergonomisches und rutschfestes
Desktop-Gehäuse
zur Aufstellung im Büro- bzw.
Empfangsumfeld.Gehäusematerial: Schlagfester
Kunststoff (z.
B. ABS, flammhemmend nach UL94-V0).
Abmessungen: Maximal ca. 90 x 60 x 20 mm (LxBxH).Farbe:
Signalschwarz oder Signalweiß.Signalisierung:
Integrierte,
programmierbare optische Zustandsanzeige (LED) zur
Quittierung von erfolgreichen Lese- und
Schreibvorgängen.Leistungsumfang
Inbetriebnahme: Anschließen des USB-Schreib-/Lesegeräts
an
den dedizierten Client-PC.Integration des Gerätes in
die
Zutrittskontroll-Verwaltungssoftware.Durchführung von
Funktionstests (Lesen der UID und Schreiben der
verschlüsselten Applikationsdaten auf Testtransponder).

Angebotenes
Fabrikat :
Typ :

Liefern, montieren und betriebsfertig anschließen.
Menge: 1,000 St

**02.07.120 Hochsicherer RFID-Schlüsseltransponder (MIFARE DESFire 4k EV3)**
HF-Schlüsseltransponder HF-ST 10 (MIFARE DESFire 4k)
EV3

Farbe: Schwarz
HF-Schlüsseltransponder im Kunststoffgehäuse ABS.
In Verbindung mit den RFID-Lesern cryplock und comlock
HMD
oder
RFID-Schreib-Lesern cryplock BLM und TR-1 ist eine
verschlüsselte Übertragung auf
Basis AES 128-Bit möglich.
Dieser Typ ist besonders zur Beschriftung mit einer
fortlaufenden Nummer oder zur
Bedruckung mit einem kundenspezifischen Logo geeignet.
Dazu bietet der Transponder eine runde
Beschriftungsfläche (Ø
28 mm) in weißer
Farbe.
Menge: 30,000 St

**02.07.130 Nummerierung fortlaufend für HF-Schlüsseltransponder**
Menge: 30,000 St

#### Bereich 02.08 Videoüberwachung

**02.08.10 IP-Dome-Farb-Kamera IR-Filter 1/3 Zoll Full-HD Bildstabilisation Varifokal-Objektiv Lichtstärke F1-F1,4 Außenbereich**
IP-Dome-Farb-Kamera, mit ein-/ausschwenkbarem IR-Filter
DIN EN 62676-1-1 (VDE 0830-7-5-11), DIN EN 62676-1-2
(VDE
0830-7-5-12), DIN EN 62676-4 (VDE 0830-71-4),
- mit DGUV-Zulassung,
- Systemzeit über einen übergeordneten Zeitserver
synchronisierbar,
- ONVIF-konform,
- mit automatischer Helligkeitsregelung,
- Größe des optischen Aufnahmesensors mind. 1/3 Zoll,
- Auflösung des optischen Sensors mind. 1920 x 1080
Bildpunkte (Full-HD),
- mit Bildstabilisation,
- Energieversorgung über Ethernet (PoE, IEEE 802.3af),
- Übertragung des Videosignals über 100 MBit-Ethernet,
- TCP/IP,
- als ein H.264-Stream,
- einschl. Varifokal-Objektiv mit variabler
elektromotorisch
verstellbarer Brennweite und Fokussierung,
Brennweite von '4' mm,
Brennweite bis '12' mm,
- Lichtstärke über F1 bis F1,4
- und elektromechanisch betätigter Blende, gesteuert
durch die
Kamera,
- lokale Speicherkapazität mind. 256 GB,
- ausgelegt für einen Dauerbetrieb von 24 Stunden an 7
Tagen
je Woche.
Menge: 4,000 St

**02.08.20 Digitales Aufnahmegerät für bis zu 32 Kameras**
Liefern, fachgerechtes Montieren und Konfigurieren
eines
professionellen, digitalen Netzwerk-Videorekorders
(NVR) zur
zentralen Aufzeichnung, Live-Anzeige und Verwaltung
von bis
zu 32 IP-Übertragungskameras. Das System muss für den
dauerhaften 24/7-Dauerbetrieb im gewerblichen und
industriellen Umfeld ausgelegt sein und auf einer
stabilen,
dedizierten Embedded-Plattform (z. B. Linux-basiert)
arbeiten,
um höchste Ausfallsicherheit und Schutz gegen
Schadsoftware
zu garantieren.
Leistungsmerkmale und Videoverarbeitung: Kanalanzahl:
Lizenzfreie und gleichzeitige Verarbeitung von bis zu
32
IP-Videokanälen.Durchsatz (Bandbreite): Mindestens 256
Mbps
Eingangsbandbreite (Recording) und mindestens 128 Mbps
Ausgangsbandbreite zur flüssigen Übertragung von Live-
und
Archivbildern.Auflösung:
 Unterstützung von Kamera-Auflösungen bis mindestens 8
Megapixel (4K Ultra HD) pro Kanal.Videokomprimierung:
Effiziente Dekodierung und Speicherung in den Formaten
H.265+, H.265, H.264+ und H.264 zur Minimierung des
Speicherplatz- und Netzwerkbedarfs.Speicherkapazität
und
Redundanz: Festplatteneinschübe: Internes Gehäuse mit
mindestens 4 SATA-Schnittstellen für den Einbau von
dedizierten Überwachungs-Festplatten (z. B. je bis zu
10 TB
Kapazität).Datensicherheit: Unterstützung von
hardware- oder
softwarebasierten RAID-Konfigurationen (mindestens
RAID 0,
1, 5, 10) zur Gewährleistung der Datensicherheit bei
einem
Festplattenausfall.Bruttospeicherkapazität:
Bestückt mit 24 TB Bruttospeicherkapazität  für eine
gesetzlich/projektbezogen konforme
Vorhaltezeit.Schnittstellen
und Konnektivität: Netzwerk: Mindestens 2 autarke
Gigabit-Ethernet-Schnittstellen (RJ45 10/100/1000
Mbps) zur
physischen Trennung des Kamera-Netzwerks vom
Client-/Firmennetzwerk.Monitorausgänge: 1x HDMI
(Unterstützung bis 4K-Auflösung) und 1x VGA (Full HD)
zur
direkten Vor-Ort-Anzeige ohne zusätzlichen
PC.Peripherie:

 Mindestens 2 USB-Schnittstellen (USB 2.0 / USB 3.0)
zum
schnellen Datenexport auf externe Speichermedien sowie
zum
Anschluss einer Bedienmaus.Alarm/Audio: Mindestens 4
Alarmeingänge und 1 Alarmausgang zur Verknüpfung mit
externen Systemen (z. B. der
Einbruchmelderzentrale).Software
und Systemintegration: Kompatibilität:
 Vollständige Unterstützung des ONVIF-Standards
(Profil S/G/T)
zur problemlosen Einbindung von
herstellerübergreifenden
IP-Kameras.Intelligente Analyse:
Unterstützung und Aufzeichnung von kameraseitigen
Videoanalysen (VCA) wie Linienüberschreitung,
Zonenüberwachung oder Kennzeichenerkennung.Fernzugriff:
Integrierter Webserver für den verschlüsselten Zugriff
(HTTPS)
via Webbrowser, Client-Software (CMS) sowie über
gesicherte
Apps für Mobilgeräte (iOS/Android).Montage und
Inbetriebnahme: Einbau des Gerätes in einen vorhandenen
19-Zoll-Netzwerkschrank inklusive der optionalen
Rack-Montagewinkel oder Aufstellung als
Standgerät.Konfiguration des Netzwerks, Einrichtung der
Benutzerrechte nach datenschutzrechtlichen Vorgaben
(DSGVO), Parametrierung der Aufzeichnungszyklen (z. B.
dauerhaft oder rein bewegungsgesteuert) und Übergabe
des
betriebsfertigen Systems inklusive Einweisung.

Angebotenes
Fabrikat :
Typ :

Liefern, montieren und betriebsfertig anschließen.
Menge: 1,000 St

**02.08.30 Parametrierung und Inbetriebnahme Videoüberwachungsanlage**
Menge: 1,000 St

### Titel 03 Vorbereitende Maßnahmen zur Baustromvers

#### Bereich 03.03 Erweiterung der Baustromverteiler.

**03.03.10 Anschluss Baustromverteiler aus GHV**
Herstellen eines elektrischen Anschluss für den
angebotenen
Baustromverteiler aus der bestehenden GHV.

Länge ca. 30m

H07V-K 16mm² 30m
3-pol LS 63A Typ C
4-pol FI 63A Typ A

Alle benötigten Materialien sind in diese Position mit
einzukalkulieren.
Menge: 1,000 St

**03.03.20 Baustromverteiler Endverteiler Bemessungsstrom 63 A vorhalten**
230/400VAC Innenaufstellung/Aussenaufstellung IP 44
IK09
Kasten Standmontage
Baustromverteiler DIN EN 61439-4 (VDE 0660-600-4), als
Endverteiler inkl. Zähler, mit
Berührungsschutzabdeckung DIN
EN 50274 (VDE 0660-514), Gehäuse aus Stahl, lackiert,
Schutzklasse I,
Bemessungsstrom I Index nA tiefgestellt  63  A,
Bemessungsbetriebsspannung 230/400 V AC,
Bemessungsbelastungsfaktor 0,8,
Innenaufstellung/Außenaufstellung, Schutzart IP 44 DIN
EN
60529 (VDE 0470-1), Schutzart IK09 DIN EN 50102, DIN EN
62262 (VDE 0470-100),
min. Umgebungstemperatur  12  Grad C,
max. Umgebungstemperatur  40  Grad C,
max. Umgebungstemperatur täglicher Mittelwert  35
Grad C,
max. relative Luftfeuchte bei einer Temperatur von 40
Grad C
50  %, Verschmutzungsgrad 3 (schwer) DIN EN 61010-1
(VDE
0411-1),
Höhe über NN  460  m, EMV-Umgebung B Wohnbereiche,
Kastenbauform, generelle Erweiterung der Verteil- und
Endstromkreise nach Abschaltung, Anlage
ortsveränderbar,
Standmontage, einschl. Rohrgestell, vorhalten,
Vorhaltedauer 12 Monate
Menge: 1,000 St

**03.03.30 Baustromverteiler Endverteiler Bemessungsstrom 63 A auf-/abbauen**
230/400VAC Innenaufstellung/Aussenaufstellung IP 44
IK09
Kasten Standmontage
Baustromverteiler DIN EN 61439-4 (VDE 0660-600-4), als
Endverteiler, mit Berührungsschutzabdeckung DIN EN
50274
(VDE 0660-514), Gehäuse aus Stahl, lackiert,
Schutzklasse I,
Bemessungsstrom I Index nA tiefgestellt  63  A,
Bemessungsbetriebsspannung 230/400 V AC,
Bemessungsbelastungsfaktor 0,8,
Innenaufstellung/Außenaufstellung, Schutzart IP 44 DIN
EN
60529 (VDE 0470-1), Schutzart IK09 DIN EN 50102, DIN EN
62262 (VDE 0470-100),
min. Umgebungstemperatur  12  Grad C,
max. Umgebungstemperatur  40  Grad C,
max. Umgebungstemperatur täglicher Mittelwert  35
Grad C,
max. relative Luftfeuchte bei einer Temperatur von 40
Grad C
50  %, Verschmutzungsgrad 3 (schwer) DIN EN 61010-1
(VDE
0411-1),
Höhe über NN  460  m, EMV-Umgebung B Wohnbereiche,
Kastenbauform, generelle Erweiterung der Verteil- und
Endstromkreise nach Abschaltung, Anlage
ortsveränderbar,
Standmontage, einschl. Rohrgestell, aufbauen und
abbauen.
Menge: 1,000 St

**03.03.40 Baustromverteiler Endverteiler Bemessungsstrom 63 A prüfen**
230/400VAC Innenaufstellung/Aussenaufstellung IP 44
IK09
Kasten Standmontage
Baustromverteiler DIN EN 61439-4 (VDE 0660-600-4), als
Endverteiler, mit Berührungsschutzabdeckung DIN EN
50274
(VDE 0660-514), Gehäuse aus Stahl, lackiert,
Schutzklasse I,
Bemessungsstrom I Index nA tiefgestellt  63  A,
Bemessungsbetriebsspannung 230/400 V AC,
Bemessungsbelastungsfaktor  0,8  ,
Innenaufstellung/Außenaufstellung, Schutzart IP 44 DIN
EN
60529 (VDE 0470-1), Schutzart IK09 DIN EN 50102, DIN EN
62262 (VDE 0470-100),
min. Umgebungstemperatur  12  Grad C,
max. Umgebungstemperatur  40  Grad C,
max. Umgebungstemperatur täglicher Mittelwert  35 Grad
C,
max. relative Luftfeuchte bei einer Temperatur von 40
Grad C
50  %, Verschmutzungsgrad 3 (schwer) DIN EN 61010-1
(VDE
0411-1),
Höhe über NN  460  m, EMV-Umgebung B Wohnbereiche,
Kastenbauform, generelle Erweiterung der Verteil- und
Endstromkreise nach Abschaltung, Anlage
ortsveränderbar,
Standmontage, einschl. Rohrgestell, prüfen, monatlich,
Vorhaltedauer 12 Monate.
Menge: 1,000 St

#### Bereich 03.04 Ermittlung, Zuordnung und Dokumentation vorhandener Deckenbeleuchtungsauslässe

*Hinweis*
In den folgenden Räumen sind vorhandene Deckenauslässe
ehemaliger Beleuchtungsanlagen zu untersuchen und
elektrisch
zuzuordnen:

Pompejanisches Zimmer

Grüner Saal

Roter Saal

Blauer Saal

ehem. Kapelle

In den vorgenannten Räumen sind an den Decken
vorhandene
Leitungsauslässe einschließlich zugehöriger Unterputz-
bzw.
Hohlwanddosen Bestandteil der Leistung. Die zugehörigen
Leitungen sind nicht dokumentiert und enden gebündelt
in
mehreren unbeschrifteten Gerätedosen im Raum
"Stuhllager".

**03.04.10 Der Auftragnehmer hat folgende Leistungen vollständig zu erbringen**
Der Auftragnehmer hat folgende Leistungen vollständig
zu
erbringen:

Sichtprüfung

Sichtkontrolle sämtlicher Deckenauslässe in den
genannten
Räumen.
Sichtprüfung der im Raum "Stuhllager" vorhandenen,
unbeschrifteten Gerätedosen.

Elektrische Ermittlung und Zuordnung

Fachgerechte Identifikation der jeweils
zusammengehörigen
Leitungen mittels geeigneter Mess- und Prüfverfahren
(z. B.
Durchgangsprüfung, Leitungssuchgerät,
Signalverfolgung).

Eindeutige Zuordnung jeder Deckenleitung zu der
entsprechenden Gerätedose im "Stuhllager".

Arbeiten ausschließlich im spannungsfreien Zustand
gemäß
den anerkannten Regeln der Technik und unter Beachtung
der
fünf Sicherheitsregeln.

Kennzeichnung

Dauerhafte, eindeutige Beschriftung aller zugeordneten
Leitungen und Gerätedosen.

Kennzeichnung je Raum mit eindeutiger Raumbezeichnung.

Beschriftung wisch- und alterungsbeständig.

Dokumentation

Erstellung einer übersichtlichen Zuordnungsliste (Raum
Deckenauslass  Gerätedose).

Übergabe einer Bestandsdokumentation in digitaler Form
(PDF).

Fotodokumentation vor und nach Kennzeichnung.

Nebenleistungen

Stellung aller erforderlichen Werkzeuge, Messgeräte und
Hilfsmittel.

Stellung geeigneter Aufstiegshilfen (z. B. Leiter oder
Rollgerüst)
für Arbeiten an Decken in erforderlicher Höhe.

Schutz historischer Oberflächen und Einbauten.

Wiederverschließen sämtlicher geöffneten Dosen und
Auslässe
in fachgerechtem Zustand.

Besondere Hinweise:

Es handelt sich um ein historisches Gebäude; besondere
Sorgfalt ist zwingend erforderlich.
Beschädigungen an Oberflächen, Stuck oder historischen
Bauteilen sind zu vermeiden.
Etwaige Unsicherheiten im Leitungsverlauf sind dem
Auftraggeber unverzüglich anzuzeigen.
Menge: 1,000 psch

USt %: 19,00
